# Spremberg Schwimmhalle
Angebotsaufforderung (GAEB DA XML 3.1, DA83)
Projekt: 24-006
Währung: EUR
Vergabeart: Öffentliche Ausschreibung
Ausführungsbeginn: 03.08.2026
Ausführungsende: 06.08.2027
Auftraggeber: Stadt Spremberg / Grodk,, 30 Spremberg / Grodk, Am Markt 1, 03130 Spremberg, Deutschland
Erstellt mit: NEVARIS/ GXML Toolbox V3.3 R20240815, NEVARIS 25.2.0, 13.02.2026

## Los 15: Badewassertechnik
Datum: 21.01.2026

*Hinweis: Objektbeschreibung*
Die innerstädtisch gelegene kommunale Schwimmhalle Spremberg aus dem Jahr 1984 soll baulich, technisch und energetisch saniert werden.

Geplant ist eine umfassende und zügige bauliche Sanierung und Modernisierung der Bestandshalle, inklusive einer Erweiterung der technischen Anlagen.

Das Sportbad hat eine Gesamtfläche von ca. 1500 m² mit einem 25 m langen 4- Bahnen- Schwimmbecken.
Das Gebäude ist eingeschossig, wurde in einer Skelettbauweise errichtet und ist voll unterkellert. Die Außen- und Innenwände bestehen größtenteils aus Mauerwerk

Umgestaltung Badehalle
Das 25m Schwimmerbecken wird auf der Nordseite (Fensterfassadenseite) aufgebrochen und um 1,5 Bahnen erweitert. Das Nichtschwimmbecken wird ebenso aufgebrochen und auf insgesamt 130qm Wasserfläche erweitern. Die Becken werden alle als Edelstahlbecken ausgebildet. Das NSB erhält zusätzlich eine Kinderrutsche.
Durch die Anpassungen der Beckengrößen wird entsprechende die Badehalle zur Nordseite hin und zur Schaffung von Lagerräumen im EG (Schulen, Vereine) sowie Technikaufstellflächen im UG erweitert. Dafür wird die komplette Dachkonstruktion zurückgebaut und durch neue Stahlfachwerkträger inkl. Trapezblech ersetzt.

Der Erdwall auf der Nordseite sowie die Treppenanlagen auf der West- und Ostseite werden durch die Hallenverbreiterung komplett zurückgebaut und abgefahren. Die Außenwände werden zur Fassadensanierung im Bereich des Kellers bis zur Bodenplatte freigelegt, um die Abdichtung sowie Dämmung der erdberührenden Bauteile zu ertüchtigen.

Technikräume
Der Zugang zum Kellergeschoss bleibt weiterhin in seiner Lage bestehen.
Die Bodenplatte des Chlorgasraums wird auf die Geländeoberfläche herabgesetzt.
Das Kellergeschoss bleibt weiterhin der Unterbringung der Technik vorbehalten. Es wird im Nord-Ost-Bereich durch einen Anbau ergänzt, welcher hauptsächlich als Aufstellfläche für das neue Lüftungsgerät der Badehalle dient.
Im Erdgeschoss werden durch den Anbau die Lagerräume für Schul- und Vereinssport sowie die Vergrößerung des Kinderspielbereichs ermöglicht.

*Hinweis: Erläuterungsbericht Badewassertechnik*
KG 472  Badetechnische Anlagen

Im Zuge der Sanierung und Erweiterung wird die komplette badewassertechnische Anlage erneuert. Das Prinzip der Filtration bleibt bestehen, es werden aber Druckanschwemmfilter eingesetzt welche mit Perlite als Filtermaterial arbeiten.
Des Weiteren werden 2 getrennte Kreisläufe aufgebaut, sodass auch unterschiedliche Wassertemperaturen im Schwimmerbecken bzw. Nichtschwimmerbecken gefahren werden können.

Badewassertechnik Verfahrenskombination:

Die Auslegung der Badewasseraufbereitung erfolgt entsprechend der DIN 19 643.
Zur Badewasseraufbereitung wird die Verfahrenskombination gem. DIN 19 643 - 2

 „- Anschwemmfiltration – UV-Bestrahlung - Chlorung “

vorgesehen.

Kreislauf 1 Schwimmerbecken  28°C  152 m³/h
Kreislauf 2 Nichtschwimmerbecken  32°C  99 m³/h
Kreislauf 2 Planschbecken  32°C  21 m³/h

Flockung:
Eine Flockungsmitteldosierung entfällt bei dieser Verfahrenskombination.

Filtration über Anschwemmfilter:
Das Filtrationsprinzip basiert auf dem Prinzip der Flächenfiltration, wodurch die Filtermaterialstärke sich auf wenige Millimeter beschränkt. Als Filtermaterial wird hier ausschließlich Perlite eingesetzt.
Das Filtermaterial lagert sich auf die gesamte Filtertuchfläche gleichmäßig ab und bildet dadurch eine neue wirksame Filtermaterialschicht. Dieser Anschwemmvorgang wird im Zuge eines internen Filterbetriebes vollautomatisch erreicht.

Chlor –Dosierung:
Aus hygienischen Gründen ist zur Desinfektion eine Chlorzugabe nach DIN 19643/2 gefordert. Die Konzentration im Beckenwasser soll zwischen 0,3 und 0,6 mg/l betragen. Da ein ständiger Chlorverzehr stattfindet ist eine automatische Chlordosierung notwendig.
Die Kapazität der Dosieranlage muss bei > 0,2 mg/l liegen.
Die Desinfektion erfolgt über eine Chlorgasanlage als 2 Flaschenanlage mit 2 Reserveflaschen.

Filterrückspülung:
Die Notwendigkeit einer Filterspülung wird analog zu anderen Filtersystemen anhand des Druckanstieges festgestellt. Eine Spülwasserbevorratung entfällt. Das Filtermaterial wird grundsätzlich im Zuge der Filterspülung mit dem Spülabwasser verworfen.
Auf Grund des hohen Feststoffgehaltes (Perlit) des Filterrückspülwassers muss die Entsorgung in das Abwassernetz mit dem örtlichen Entsorger in dieser LPH abgestimmt werden.

Behälter:
Zur Aufnahme des Schwallwassers aus den Becken werden die bestehenden massiven Schwallwasserbehälter genutzt. Diese werden beschichtet/saniert und erhalten jeweils ein Mannloch.

PH-Wert –Korrektur
Um einen optimalen PH-Wert zur Beckenwasserdesinfektion von 7,2 – 7,4 zu erzielen, ist es notwendig über Dosieranlagen PH Heber oder Senker zu dosieren.

Beckenwasserbeheizung
Das Wasser der Kreisläufe 1 und 2 wird über teilbare Plattenwärmetauscher mit dem Heizmedium aus der internen Wärmeversorgungsanlage beheizt.

Beckenhydraulik
Das Schwimmerbecken wird mit einer vertikalen Wasserdurchströmung versehen. Das umgewälzte Wasser sowie das Verdrängungswasser und das Wellenwasser wird zu 100% über die umlaufenden Rinnen abgeführt.
Das Nichtschwimmerbecken erhält eine horizontale Wasserdurchströmung mittels Anordnung von Einströmdüsen in den Längsbeckenwänden.
Der Überlaufrinne kommt daher große Bedeutung zu, da die Effizienz der Oberflächenreinigung von der Konstruktion der Rinne mitbestimmt wird.
Nach dem Prinzip der überwiegenden Verdrängung wird im Aufwärtsstrom mit geringem Energieimpuls das Beckenwasser, besonders der verstärkt mit Schmutzstoffen belastete Oberflächenbereich, auf kürzestem Weg über die Überlaufrinne abgeführt. Das einströmende bzw. aufsteigende Reinwasser bildet eine trichterförmige Strömung und bewirkt so einen großen Flächenaustausch bei gleichzeitiger Desinfektionsmittel-Vermischung der bodennahen Bereiche ohne Temperaturschichtung.

Frischwassernachspeisung:
Für die erforderliche Frischwassernachspeisung werden 30l/Badegast aus den Stetsabläufen abgeführt und als Frischwassernachspeisung in die Schwallwasserbehälter nachgespeist.

Mess– und Regelanlage
Diese Anlagen erfassen automatisch und stetig für pH-Wert, freies Chlor, Redoxspannung mit Messwertspeicherung und Dokumentation auf PC, Anzeigen für Filterdurchfluss, Spülwassermenge, Volumenstromzuordnung zu den Becken, Zählung der Frischwasserzugabe.

Schaltschrank
Steuerung, Regelung der Anlagenteile und Prozesse, wie z. B. Pumpen, Niveaustände,
Chemikaliendosierung, Rückspülungen, etc.).
Realisierung über das Automatisierungssystem einschließlich Anschluss zur Fernwartung
und Weiterleitung der Störmeldung über potentialfreien Kontakt zur übergeordneten GA.

*Hinweis: Grundlagen der Planung*
Grundlagen der Planung

Für die Ausführung gelten die anerkannten Regeln der Technik sowie die
entsprechenden Normen (auch EG-Normen) und sonstigen vergleichbaren
Vorschriften und Richtlinien in der jeweils gültigen Fassung.

DIN 19643  Aufbereitung von Schwimm- und Badebeckenwasser Teil 1-5:

DIN 19605  Filter zur Wasseraufbereitung.

DIN 19606  Chlordosieranlagen zur Wasseraufbereitung.

VDI 2089  Technische Gebäudeausrüstung von Schwimmbädern

KOK (2013)  Koordinierungskreis Bäder, Richtlinien für den Bäderbau.

GUV 8.15  Unfallverhütungsvorschrift, Chlorung von Wasser.

DIN 18380  Heizungs- und zentrale Brauchwassererwärmungsanlage.

DIN 18381  Gas-, Wasser-, Abwasserinstallationen innerhalb von Gebäuden.

DIN 18306  Entwässerungskanalarbeiten.

DIN 18307  Druckrohrleitungen im Erdreich.

DIN 4140  Dämmarbeiten betriebstechnischer Anlagen.

DIN 1986  Entwässerungsanlagen für Gebäude u. Grundstücke.

DIN 1988  Technische Regeln für Trinkwasser-Installationen (TRW).

DIN 4102  Brandverhalten von Baustoffen und Bauteilen einschl. Verwaltungsvorschriften.

DIN 4109  Schallschutz im Hochbau.

DVGW  Arbeitsblätter.

DVGW  Regelwerk Technische Regel Arbeitsblatt 220.

DGFB  Deutsche Gesellschaft f. d. Badewesen e. V.,
  Merkblätter.

VDE 0100  Bestimmungen für das Errichten von Starkstromanlagen

ASR  Verordnung über Arbeitsstätten und Arbeitstättenrichtlinien.

Vorschriften und Richtlinien des zuständigen Unfallversicherers sowie Berufsgenossenschaft.

Sonstige besondere und Allgemeine behördliche Auflagen und Bestimmungen
(z. B. Bauaufsichtsbehörde, Gewerbeaufsichtsamt und Feuerwehr).

Satzungen und Vorschriften der zuständigen Versorgungsunternehmen sowie
Wasserabgabesatzungen.

Satzungen und Vorschriften über die Entwässerung der zuständigen Städte
und Gemeinden.

Alle Anlagenteile nach Konformitätserklärung gemäß EU-Richtlinie
97/23/EG, 98/37/EG.

### Titel 1 Baustelleneinrichtung

**1.10 Baustelleneinrichtung**
Einrichten, Vorhalten der notwendigen
Baustelleneinrichtung über die gesamte Bauzeit.
Notwendige Transport- und Hebezeuge für den
Materialtransport sind vom AN zu stellen.
Durch den AG werden Anschlußpunkte für Strom und Wasser
bereitgestellt.
Die anfallenden Strom- und Wasserkosten werden pauschal
entsprechend Vertragsbedingungen dem AN in Rechnung
gestellt.
Menge: 1,000 St

**1.20 Baustellenberäumung**
Baustellenberäumung,
Während der Bauzeit sind für alle anfallenden
Demontagematerialien ( Stahlrohre, Behälterteile,
Armaturen, Ausrüstungen, Isolierungen, Bauschutt usw. )
und Verschnitt- und Verpackungsmaterialien der
Neumontage entsprechend des technologischen Bauablaufes
des AN's Sammelcontainer für die Sauberhaltung der
Baustelle durch den AN zu stellen.
Nach Beendigung der Demontage- und Montagearbeiten sind
die einzelnen Bereiche Besenrein zu verlassen.
Die einzelnen Bereiche werden durch die Bauleitung / AG
kontrolliert und dokumentiert.
Menge: 1,000 St

**1.30 Montagegerüste**
Montagegerüste
Auf- und Abbau und Vorhaltung von Montagegerüsten mit
Arbeitsbühnen über 2,0 m Höhe über Fußboden bis 5,0 m
Montagehöhe für die Dauer der gesamten Bauzeit
Menge: 1,000 St

### Titel 2 Filteranlage und Zubehör

*Hinweis: Hinweistext zur Filtertechnik*
Hinweistext zur Filtertechnik
Die geplante Filtertechnik ist auf Grund der Platzverhältnisse auch zwingend anzubieten
Es handelt sich hierbei um eine Weiterentwicklung der bekannten Anschwemmfilter und entspricht allen Anforderungen der DIN19643 Aufbereitung von Schwimm- und Badebeckenwasser".
Durch den kapillarformigen Aufbau schafft der Filter sehr große Filterflächen bei minimalem Platzbedarf und erspart
Aufwand und Kosten.
Der Filter entfernt Partikel bis zu 1 ƒÊm (zum Vergleich:.herkommliche Sandfilter erreichen eine durchschnittliche Filterleistung von 100 ƒÊm). Er hält bis zu 99,9 % der coliformen Bakterien zurück, birgt somit keine Gefahr einer Filterverkeimung und liefert eine hervorragende Wasserqualität.
Die Zugabe von Flockungsmittel ist dabei nicht erforderlich. Die Filterfunktion ist daher unabhängig vom pH-Wert gegeben.
Als regeneratives Filtermaterial werden Perlite verwendet, ein natürlich vorkommendes und physiologisch unbedenkliches Material.
Mit einer Vakuumfördereinrichtung wird das Perlit direkt aus dem Liefergebinde staubfrei aufgebracht.
Die Aufbringung auf die Kapillarflächen erfolgt automatisch, so ist ein einfacher Anlagenbetrieb möglich.
Durch den "Bump" wird das Filtermaterial mechanisch von den Kapillarflächen abgeschüttelt und im Filterbehälter suspendiert.
Der abgetrennte Schmutz und das verbrauchte Filtermaterial kann so, mit bis zu 90% weniger Wasserbedarf als bei einem Sandfilter, ausgetragen werden.
Ein Spülwasserspeicher ist für diesen Filter nicht erforderlich.
Planungsfabrikat: Evoqua Defender SP.....Auto oder gleichwertig
angbeotenes Fabrikat:
'....................................................'

**2.10 Regenerativer und kompakter Kapillarfilter Kreislauf 1**
Regenerativer und kompakter Kapillarfilter Kreislauf 1
ausgekleidet mit Flexsol® 3000
Kunststoffbeschichtung; flexible
Kapillare aus T316L Edelstahl bespannt
mit einem haltbaren Polyestergeflecht als Trägerschicht, einschließlich
- automatischer Hebeeinrichtung zur Filterrevision (Bump)
- Vakuum Ladevorrichtung mit Anschlusseinheit
- manuelle Entleerungsklappe

Technische Daten
Durchflussleistung: 65 - 182 m³/h
Filterfläche:  53,1m²

Prozessanschlüsse:
- Rohwasser/Filtrat DN200
- Entleerung DN80

Abmessungen:
Durchmesser 100 cm, Höhe 308 cm
(inkl. 41 cm min. Revisionsraum)
Transportgewicht: 817 kg
Perlit: 20,4 kg pro Füllung
(für eine optimale Leistung wird eine
3 mm dicke Perlitschicht empfohlen)
SP-33-48-732 Auto
liefern und montieren
Menge: 1,000 St

**2.20 Ventileinsatz**
Defender Ventilsatz – EURO 10-8-4
mit Sichtglas, bestehend aus:
- DN250 Zwischenflansch-Rückschlagarmatur (Vorfilter)
- DN200 Zwischenflanschklappe mit doppeltwirkenden Pneumatikantrieb (Filtratausgang)
- DN100 Zwischenflanschklappe mit doppeltwirkenden Pneumatikantrieb (Befüllung - Anschwemmventil)
- DN100 Zwischenflanschklappe, manuell betätigt, zur Systembefüllung
DN100 Sichtglas zur visuellen Kontrolle des Anschwemmvorgangs
liefern und montieren
Menge: 1,000 St

**2.30 Absperrklappe**
Absperrklappe DOMINION DN200/8" EU Pneum
mit pneumatischem Antrieb PN-100-DA
liefern und montieren
Menge: 1,000 St

**2.40 Systemsteuerung Steuerung**
SPS Filter System Steuerung
zur automatischen Steuerung des vorab beschriebenen Filter,
für Montage am Filter,
im Wesentlichen bestehend aus:
- Not-Aus Hauptschalter
- Netzgerät DC 24V für alle Stromkreise
- SIMATIC S7-1200 Basic Controller mit Bedienoberfläche HMI KTP700 Basic mit 7" TFT Farbdisplay

Funktionen:
* animierte Prozessvisualisierung
* Ansteuerung und Überwachung der Zirkulations-, Filtrat- und (optional) Rohwasser-Klappe
* Ansteuerung des Bump-Mechanismus (Impulsregeneration)
* Ansteuerung von 2 Umwälzpumpen (Betrieb/Reserve) mittels internem analogen Sollsignal(Festwertregelung)
- Kontakt für Start/Stopp je Pumpe
- Auswertung Störsignal je Pumpe
- Externe Sollwertvorgabe (4-20mA) für Filterbetrieb möglich
* Auswertung eines Drucksensors zur Überwachung der Druckluftversorgung
* Eingangskontakt für das externe Ein-/Ausschalten des Filterbetriebs
* Auswertung eines Durchflusswächters in der Anschwemmleitung
* Optional:
Anzeige des Filtrat- Volumenstorms (parametrierbar)
Einlesbar als 4-20mA Analogsignal oder Impulssignal
* Aufzeichnung aller relevanten Betriebsdaten:
- Betriebsstunden
- Anzahl und Intervall der Beladevorgänge
- Anzahl der Bumps
- etc.
* 3 pot.-freie Melderelais (einstellbar)
* Kommunikationsschnittstelle für Profinet IO, Modbus TCP
Stahlblechschrank, lichtgrau RAL 7035
Abmessungen: B 500 x H 700 x T 210 mm,
gefertigt und geprüft nach
DIN EN 60204-1 und DIN EN 61439-1
Netzanschluss: 1/N/PE 230V, 50 Hz
Schutzart: IP 54
Vorsicherung max. 1 x 20 A
Steuerung passend zum vorab beschriebenen Filter
liefern und montieren
Menge: 1,000 St

**2.50 Zubehörteile**
Defender Zubehörteile EU-SPS
bestehend aus
1 Wartungs-Ventil-Kombination mit Druckschalter und Filter-Regelventil
2 Druckmessumformer 0-2,5 bar, 4-20mA G1/4 Einbau vor und nach dem Filter
1 Strömungssensor 1.4404(V4A), M12-d10, IP67, Stablänge 15-156 mm
1 Kugelhahn Typ355/d50/PVC-U/EPDM/PN16
zum Absperren des Entlüftungsventils
liefern und montieren
Menge: 1,000 St

**2.60 Durchflussmesser DN 200**
Durchflussmenge: max. 400 m3/h
Messprinzip: Magnetisch Induktiv
für Trink-, Roh- ,Grund- und Oberflächenwasser
Messaufnehmer inkl. Messumformer
Flansch: Stahl mit Epoxidharzbeschichtung
Anschluß: DN 200, PN 10
Einbaulänge: 350 mm
Messstoff-Leitfähigk.: min. 0,005 mS/cm
Messstofftemp.: - 10 bis max. 70 °C
Messrohr: Edelstahl 1.4301
Auskleidung: EPDM
Potentialausgleich: eing.Erdungselektrode
Elektroden: Hastelloy C
Fließgeschwindigkeit: 0,3 - 3,0 m/s
Spannung: 115 - 230V AC; 50/60 Hz; 17 VA
Schutzart: IP 67 EN60 529
Gehäuse Messumformer: Polyamid
Anzeige: 3-zeilig, Hintergrund beleuchtet
Messbereich: frei programmierbar
Stromausgang: 0/4 - 20 mA
Impulsausgang: aktiv/passiv
Gewicht: ca. 41,0kg
liefern und montieren
Menge: 1,000 St

**2.70 Filterperlite**
Filterperlite AquaPerl, VPE: Sack 11,3kg
liefern
Menge: 2,000 St

**2.80 Reiniger**
Reiniger, Natriumpercarbonat;
zur chemischen Reinigung eines Regnerativen Kapillarfilters,
von Fett, Öl und Verkrustungen.
Gebindeart: Sack
Gebindegröße: 25 kg
liefern
Menge: 1,000 St

**2.90 Regenerativer und kompakter Kapillarfilter Kreislauf 2**
Regenerativer und kompakter Kapillarfilter  Kreislauf 2
ausgekleidet mit Flexsol® 3000
Kunststoffbeschichtung; flexible
Kapillare aus T316L Edelstahl bespannt
mit einem haltbaren Polyestergeflecht
als Trägerschicht, einschließlich
- automatischer Hebeeinrichtung zur Filterrevision (Bump)
- Vakuum Ladevorrichtung mit Anschlusseinheit
- manuelle Entleerungsklappe

Technische Daten
Durchflussleistung: 43 - 122 m³/h
Filterfläche:  35,6m²

Prozessanschlüsse:
- Rohwasser/Filtrat DN150
- Entleerung DN80

Abmessungen:
Durchmesser 85 cm, Höhe 285 cm
(inkl. 41 cm min. Revisionsraum)
Transportgewicht: 749 kg
Perlit: 13,6 kg pro Füllung
(für eine optimale Leistung wird eine
3 mm dicke Perlitschicht empfohlen)
SP-27-48-487 AUTO oder gleichwertig

liefern und montieren
Menge: 1,000 St

**2.100 Ventilsatz**
Defender Ventilsatz – EURO 8-6-3
mit Sichtglas, bestehend aus:
- DN200 Zwischenflansch-Rückschlagarmatur (Vorfilter)
- DN150 Zwischenflanschklappe mit doppeltwirkenden Pneumatikantrieb (Filtratausgang)
- DN80 Zwischenflanschklappe mit doppeltwirkenden Pneumatikantrieb (Befüllung - Anschwemmventil)
- DN80 Zwischenflanschklappe, manuell betätigt, zur Systembefüllung
- DN80 Sichtglas zur visuellen Kontrolle des Anschwemmvorgangs
liefern und montieren
Menge: 1,000 St

**2.110 Absperrklappe**
Absperrklappe DOMINION manuell DN150/6"
liefern und montieren
Menge: 1,000 St

**2.120 System Steuerung**
SPS System Steuerung
zur automatischen Steuerung des vorab beschriebenen Filter, für Montage am Filter,
im Wesentlichen bestehend aus:
- Not-Aus Hauptschalter
- Netzgerät DC 24V für alle Stromkreise
- SIMATIC S7-1200 Basic Controller mit Bedienoberfläche HMI KTP700 Basic mit 7" TFT Farbdisplay
Funktionen:
* animierte Prozessvisualisierung
* Ansteuerung und Überwachung der Zirkulations-, Filtrat- und  (optional) Rohwasser-Klappe
* Ansteuerung des Bump-Mechanismus (Impulsregeneration)
* Ansteuerung von 2 Umwälzpumpen (Betrieb/Reserve) mittels internem analogen Sollsignal(Festwertregelung)
- Kontakt für Start/Stopp je Pumpe
- Auswertung Störsignal je Pumpe
- Externe Sollwertvorgabe (4-20mA)
für Filterbetrieb möglich
* Auswertung eines Drucksensors zur Überwachung der Druckluftversorgung
* Eingangskontakt für das externe Ein-/Ausschalten des Filterbetriebs
* Auswertung eines Durchflusswächters in der Anschwemmleitung
* Optional: Anzeige des Filtrat-Volumenstorms (parametrierbar)
Einlesbar als 4-20mA Analogsignal oder Impulssignal
* Aufzeichnung aller relevanten Betriebsdaten:
- Betriebsstunden
- Anzahl und Intervall der Beladevorgänge
- Anzahl der Bumps
- etc.
* 3 pot.-freie Melderelais (einstellbar)
* Kommunikationsschnittstelle für
Profinet IO, Modbus TCP
Stahlblechschrank, lichtgrau RAL 7035
Abmessungen: B 500 x H 700 x T 210 mm,
gefertigt und geprüft nach
DIN EN 60204-1 und DIN EN 61439-1
Netzanschluss: 1/N/PE 230V, 50 Hz
Schutzart: IP 54
Vorsicherung max. 1 x 20 A
Steuerung passend zu vorab beschriebenen Filter
liefern und montieren
Menge: 1,000 St

**2.130 Zubehörteile**
Defender Zubehörteile EU-SPS
bestehend aus
1 Wartungs-Ventil-Kombination mit Druckschalter und Filter-Regelventil
2 Druckmessumformer 0-2,5 bar, 4-20mA G1/4 Einbau vor und nach dem Filter
1 Strömungssensor 1.4404(V4A), M12-d10, IP67, Stablänge 15-156 mm
1 Kugelhahn Typ355/d50/PVC-U/EPDM/PN16
zum Absperren des Entlüftungsventils
liefern und montieren
Menge: 1,000 St

**2.140 Durchflussmesser DN 200**
Durchflussmesser DN 200 max. 400 m3/h
Durchflussmenge: max. 400 m3/h
Messprinzip: Magnetisch Induktiv
für Trink-, Roh- ,Grund- und
Oberflächenwasser
Messaufnehmer inkl. Messumformer
Flansch: Stahl mit Epoxidharzbeschichtung
Anschluß: DN 200, PN 10
Einbaulänge: 350 mm
Messstoff-Leitfähigk.: min. 0,005 mS/cm
Messstofftemp.: - 10 bis max. 70 °C
Messrohr: Edelstahl 1.4301
Auskleidung: EPDM
Potentialausgleich: eing.Erdungselektrode
Elektroden: Hastelloy C
Fließgeschwindigkeit: 0,3 - 3,0 m/s
Spannung: 115 - 230V AC; 50/60 Hz; 17 VA
Schutzart: IP 67 EN60 529
Gehäuse Messumformer: Polyamid
Anzeige: 3-zeilig, Hintergrund beleuchtet
Messbereich: frei programmierbar
Stromausgang: 0/4 - 20 mA
Impulsausgang: aktiv/passiv
Gewicht: ca. 41,0kg
liefern und montieren
Menge: 1,000 St

**2.150 Filterperlite**
Filterperlite AquaPerl, VPE: Sack 11,3kg
liefern
Menge: 2,000 St

**2.160 Reiniger**
Reiniger, Natriumpercarbonat;
zur chemischen Reinigung eines
Regnerativen Kapillarfilters,
von Fett, Öl und Verkrustungen.
Gebindeart: Sack
Gebindegröße: 25 kg
liefern
Menge: 1,000 St

**2.170 Kompressor**
Kompressor Baugruppe Defender SP-Serie
Industrie-Kolbenkompressor mit untergebaut
liegendem Druckluftbehälter;
automatisch arbeitend, luftgekühlt,
ölgeschmiert; Oberflächenbeschichtung
lichtblau RAL 5012 lackiert
Technische Daten:
Höchstdruck: 10 bar
Liefermenge: 162 l/min
Nennleistung: 1,3 kW
Schutzart: IP 55
Betriebsspannung: 400 V / 50 Hz
Ansaug-/Umgebungstemperatur: +2...+40°C
Schalldruckpegel: 77 dB(A)
Behältervolumen: 90 l
Druckluftanschluss: Kugelhahn G 1/2"
Abmessungen B/T/H: 1265/475/855 mm
Gewicht: 111 kg
komplett mit
- Wasserabscheider
- Muffen-Kugelhahn G1/2
- 10m Schlauch Id6x1/Polyamid schwarz
- Befestigungssatz
- 3 Y-Verbinder
umschaltbar für beide Filter
liefern und montieren
Menge: 1,000 St

**2.180 Inbetriebnahme durch Hersteller**
Inbetriebnahme durch Hersteller
Leistungsübersicht:
- Zur Inbetriebnahme wird vorausgesetzt, dass die Systemkomponenten kpl. montiert und verdrahtet sind.
- Inbetriebnahme des  Filters
- Erstbefüllung mit Perlit
- Funktionskontrolle der Klappen
- Dichtheitstest der installierten Rohrleitungen und Klappen
- Einweisung des Betriebspersonals
- Erstellung eines Inbetriebnahmeprotokolls
Menge: 2,000 St

**2.190 Bauzeitlicher Schutz**
Bauzeitlicher Schutz
der Filteranlagen gegen mechanische
Beschädigungen während der weiteren
Bauausführung mit geeignetem Material
nach Wahl des Auftragnehmers.
Menge: 2,000 St

**2.200 Filtertransport**
Filtertransport

einschließlich Auf- und Abladen, Einbringen in den Keller, evtl. Kraneinsatz mit einer Traglast von mind. 1,1t zur Einbringung, ist in dieser Position einzukalkulieren.
Achtung:
Dem Bieter wird empfohlen, die Platzverhältnisse vor Ort
zu prüfen und alle Aufwendungen zur  Einbringung
des Filters im Angebot zu berücksichtigen.
Spätere Forderungen wegen Unkenntnis werden nicht anerkannt.
Das Gebäude verfügt über einen Einbringeschacht in den Keller, lichtes Öffnungsmaß Einbringe Öffnung Breite ca. 2,40m, Höhe ca.2,39m
Menge: 2,000 St

### Titel 3 Umwälzpumpen und Zubehör

*Hinweis: Hinweistext*
Planungsfabrikat: Leitfabrikat: Herborner Pumpen oder gleichwertig
angebotenes Fabrikat:
'....................................................'

**3.10 Rohwasserpumpe Kreislauf 1**
BADEWASSER-UMWÄLZPUMPE mit Performance-Motor (Synchronmotor) sowie integriertem Haar- und Fasernfänger in Werkstoffausführung W1B

Pumpenausführung:
  Kreiselpumpe in Blockbauweise mit integriertem Laufradprotektor zum Schutz der Pumpe nach längerer Stillstandzeit und Haar- und Faserfänger einschließlich Filterkorb mit Lochung Ø 3 mm sowie Frequenzumrichter, parametriert für bestellten Betriebspunkt.
  Filterdeckel mit Sterngriffen und durchsichtiger Ausführung zur Füllstandskontrolle bei Filterleerung
  Pumpe mit interner Zirkulation zur gezielten Anspülung der Gleitringdichtung mit Kugelhahnentlüftung
  inkl. Gleitringdichtungsprotektor zur Rostvermeidung im O-Ring-Sitz
  Ausführung mit 100 % HPC-Dickschicht Außen- und Innenbeschichtung, bis 1000 µm Schichtdicke

Motor:
  Performance-Motor (Synchronmotor) in Schutzart IP 55 mit verstärkter Lagerung
  Höchste Effizienzklasse IE5 (Ultra Premium Efficiency Class)
  Edelstahl Motor- / Pumpenwelle inkl. Hochleistungslagerfett für Dauerbetrieb
  Inkl. Kaltleitertemperaturfühler (PTC)
  Pumpenseitig mit zusätzlicher Spezialabdichtung gegen Spritzwasser abgedichtet
  Motoren ab 1,1 kW und Drehzahl 1500 1/min mit Nachschmiereinrichtung

Frequenzumrichter:
  AQUA Drive FC 202
  Schutzart IP 55 für Wandanbau
  Inkl. PI-Regler, PTC-Auswertelogik
  Funkentstörfilter gem. EN 61800-3 C1 und gelackter Platine
  Parametriert für bestellten Betriebspunkt der herborner.neo-Baureihe

Technische Daten:
  Netzspannung: 3-phasig, 380-480V
  Ausgangsfrequenz: 0 - 1000 Hz
  max. Umgebungstemp.: 0 - 45 °C
  6 x programmierbare digitale Eingänge
  2 x digitale Ausgänge
  2 x analoge Eingänge 0-10V, 0/4-20mA
  1 x analoger Ausgang 0/4-20mA
  2 x Relaisausgänge 240V/400V AC 2A
  Inkl. RS485

Feldbus Standard integriert:
  FC-Protokoll
  Modbus RTU

 erweiterbar für
  Profibus DP
  DeviceNet
  Ethernet IP

Werkstoffausführung W1B:

  Pumpengehäuse: EN-GJL-250 mit kompletter 100 % HPC Beschichtung
  Gehäusedeckel: EN-GJL-250 mit kompletter 100 % HPC Beschichtung
  Zwischengehäuse: EN-GJL-250 mit kompletter 100 % HPC Beschichtung
  Laufradprotektor: POM/FKM
  Laufrad: EN-GJL-250 mit kompletter 100 % HPC Beschichtung
  Filtergehäuse: EN-GJL-250, innen epoxyd-pulverbeschichtet
  Filterdeckel: PMMA
  Filterkorb: X6CrNiMoTi17-12-2
  Motorwelle: X6CrNiMoTi17-12-2
  Gleitringdichtung primär: SiC / SiC / FKM
  Gleitringdichtung sekundär: Kohle/CrMo-Guss/NBR (bei Ausführung mit Seal-Guard-System)
  Gleitringdichtungsprotektor: CuSn12-C

Pumpe muss 2 Betriebsverhältnisse abdecken:

Badebetrieb:
Förderstrom: 76,00 m³/h
Förderhöhe: 14,00 m
Leistungsbedarf am Laufrad P2: 3,50kW
Leistungsbedarf am Motor P1: 3,69kW
Wirkungsgrad: 82,9%
Drehzahl: 1432 1/min

Anschwemmbetrieb
Förderstrom: 121,00 m³/h
Förderhöhe: 14,00 m
Leistungsbedarf am Laufrad P2: 5,85 kW
Leistungsbedarf am Motor P1: 6,16 kW
Wirkungsgrad: 78,9 %
Drehzahl: 1596 1/min

Motor:
Nennleistungsabgabe P2: 7,50 kW
Nennleistungsaufnahme P1: 7,89 kW
Wirkungsgrad Eta: 95,0 %
Anschlüsse:
Netzspannung: 400 V
Netzfrequenz: 50 Hz

Saug- / Druckstutzen: DN 150 / DN 80 / PN 10

Mögliche Stutzenstellungen: R, L, H, V, HR, HL, VR, VL

inkl.  Zubehör:
1 x Reservefilterkorb
1 x Manometer Ø 100 mm mit Manometerhahn G ½ oder 1 x Drucksensor G ½ für druckseitigen Einbau
1 x Drucksensor zur Überwachung der Vorfilterverschmutzung
2 x Digitale Anzeigen für Drucksensoren an der Pumpe
1 x Seal- Guard-System zur Vermeidung von Trockenläufen oder
1 x Elektronischer Trockenlaufschutz ETS Pro
1 x Long-Life-Set für Motoren ab 1,1 kW und Drehzahl 1500 1/min (Fettpressen-Set & Speziallagerfett (2 x 400 g Kartuschen))
Typ: Xneo080-210A-0754P-W1B oder gleichwertig

liefern und montieren
Menge: 2,000 St

**3.20 Reparaturschalter**
Reparaturschalter allpolig, im isolierten Kunststoffgehäuse für
Vorhängeschloss, zur Unterbrechung
des Last- und Steuerstromkreises
für vorgen. Pumpen

liefern und montieren
Menge: 2,000 St

**3.30 Rohwasserpumpe Kreislauf 2**
BADEWASSER-UMWÄLZPUMPE mit Performance-Motor (Synchronmotor) sowie integriertem Haar- und Fasernfänger in Werkstoffausführung W1B

Pumpenausführung:
  Kreiselpumpe in Blockbauweise mit integriertem Laufradprotektor zum Schutz der Pumpe nach längerer Stillstandzeit und Haar- und Faserfänger einschließlich Filterkorb mit Lochung Ø 3 mm sowie Frequenzumrichter, parametriert für bestellten Betriebspunkt.
  Filterdeckel mit Sterngriffen und durchsichtiger Ausführung zur Füllstandskontrolle bei Filterleerung
  Pumpe mit interner Zirkulation zur gezielten Anspülung der Gleitringdichtung mit Kugelhahnentlüftung
  inkl. Gleitringdichtungsprotektor zur Rostvermeidung im O-Ring-Sitz
  Ausführung mit 100 % HPC-Dickschicht Außen- und Innenbeschichtung, bis 1000 µm Schichtdicke

Motor:
  Performance-Motor (Synchronmotor) in Schutzart IP 55 mit verstärkter Lagerung
  Höchste Effizienzklasse IE5 (Ultra Premium Efficiency Class)
  Edelstahl Motor- / Pumpenwelle inkl. Hochleistungslagerfett für Dauerbetrieb
  Inkl. Kaltleitertemperaturfühler (PTC)
  Pumpenseitig mit zusätzlicher Spezialabdichtung gegen Spritzwasser abgedichtet
  Motoren ab 1,1 kW und Drehzahl 1500 1/min mit Nachschmiereinrichtung

Frequenzumrichter:
  AQUA Drive FC 202
  Schutzart IP 55 für Wandanbau
  Inkl. PI-Regler, PTC-Auswertelogik
  Funkentstörfilter gem. EN 61800-3 C1 und gelackter Platine
  Parametriert für bestellten Betriebspunkt der herborner.neo-Baureihe

Technische Daten:
  Netzspannung: 3-phasig, 380-480V
  Ausgangsfrequenz: 0 - 1000 Hz
  max. Umgebungstemp.: 0 - 45 °C
  6 x programmierbare digitale Eingänge
  2 x digitale Ausgänge
  2 x analoge Eingänge 0-10V, 0/4-20mA
  1 x analoger Ausgang 0/4-20mA
  2 x Relaisausgänge 240V/400V AC 2A
  Inkl. RS485

Feldbus Standard integriert:
  FC-Protokoll
  Modbus RTU

erweiterbar für
  Profibus DP
  DeviceNet
  Ethernet IP

Werkstoffausführung W1B:
  Pumpengehäuse: EN-GJL-250 mit kompletter 100 % HPC Beschichtung
  Gehäusedeckel: EN-GJL-250 mit kompletter 100 % HPC Beschichtung
  Zwischengehäuse: EN-GJL-250 mit kompletter 100 % HPC Beschichtung
  Laufradprotektor: POM/FKM
  Laufrad: EN-GJL-250 mit kompletter 100 % HPC Beschichtung
  Filtergehäuse: EN-GJL-250, innen epoxyd-pulverbeschichtet
  Filterdeckel: PMMA
  Filterkorb: X6CrNiMoTi17-12-2
  Motorwelle: X6CrNiMoTi17-12-2
  Gleitringdichtung primär: SiC / SiC / FKM
  Gleitringdichtung sekundär: Kohle/CrMo-Guss/NBR (bei Ausführung mit Seal-Guard-System)
  Gleitringdichtungsprotektor: CuSn12-C

Pumpe muss 2 Betriebsverhältnisse abdecken:
Badebetrieb:
Förderstrom: 60,00 m³/h
Förderhöhe: 14,00 m
Leistungsbedarf am Laufrad P2: 2,85kW
Leistungsbedarf am Motor P1: 3,05kW
Wirkungsgrad: 80,4%
Drehzahl: 1399 1/min

Anschwemmbetrieb:
Förderstrom: 96,00 m³/h
Förderhöhe: 14,00 m
Leistungsbedarf am Laufrad P2: 4,43 kW
Leistungsbedarf am Motor P1: 4,74 kW
Wirkungsgrad: 82,6 %
Drehzahl: 1494 1/min

Motor:
Nennleistungsabgabe P2: 5,50 kW
Nennleistungsaufnahme P1: 5,89 kW
Wirkungsgrad Eta: 93,4 %

Anschlüsse:
Netzspannung: 400 V
Netzfrequenz: 50 Hz
Saug- / Druckstutzen: DN 150 / DN 80 / PN 10
Mögliche Stutzenstellungen: R, L, H, V, HR, HL, VR, VL

inkl.  Zubehör:
1 x Reservefilterkorb
1 x Manometer Ø 100 mm mit Manometerhahn G ½ oder 1 x Drucksensor G ½ für druckseitigen Einbau
1 x Drucksensor zur Überwachung der Vorfilterverschmutzung
2 x Digitale Anzeigen für Drucksensoren an der Pumpe
1 x Seal- Guard-System zur Vermeidung von Trockenläufen oder
1 x Elektronischer Trockenlaufschutz ETS Pro
1 x Long-Life-Set für Motoren ab 1,1 kW und Drehzahl 1500 1/min (Fettpressen-Set & Speziallagerfett (2 x 400 g Kartuschen))
Typ: Xneo080-210A-0554P-W1B oder gleichwertig

liefern und montieren
Menge: 2,000 St

**3.40 Reparaturschalter**
Reparaturschalter allpolig, im isolierten Kunststoffgehäuse für
Vorhängeschloss, zur Unterbrechung
des Last- und Steuerstromkreises
für vorgen. Pumpen

liefern und montieren
Menge: 2,000 St

**3.50 Druckerhöhungspumpe WT Kreislauf 1**
KREISELPUMPE MIT GEHÄUSEFUß

Pumpenausführung:

  Einstufige Kreiselpumpe in Blockbauweise mit integriertem Antrieb und integriertem Laufradprotektor zum Schutz der Pumpe nach längerer Stillstandzeit sowie Frequenzumrichter, parametriert für bestellten Betriebspunkt.
  Prozeßbauweise mit Deckel- oder Gehäusefüßen für einfache Montage und Demontage der Motoreinheit ohne Abbau der Rohrleitungen
  Pumpe mit interner Zirkulation zur gezielten Anspülung der Gleitringdichtungmit Kugelhahnentlüftung
  inkl. Gleitringdichtungsprotektor zur Rostvermeidung im O-Ring-Sitz
  Ausführung mit 100 % HPC-Dickschicht Außen- und Innenbeschichtung, bis 1000 µm Schichtdicke

Motor:

  Performance-Motor (Synchronmotor) in Schutzart IP 55 mit verstärkter Lagerung
  Höchste Effizienzklasse IE5 (Ultra Premium Efficiency Class)
  Edelstahl Motor- / Pumpenwelle inkl. Hochleistungslagerfett für Dauerbetrieb
  Inkl. Kaltleitertemperaturfühler (PTC)
  Pumpenseitig mit zusätzlicher Spezialabdichtung gegen Spritzwasser abgedichtet
  Motoren ab 1,1 kW und Drehzahl 1500 1/min mit Nachschmiereinrichtung

Frequenzumrichter:

  AQUA Drive FC 202
  Schutzart IP 55 für Wandanbau
  Inkl. PI-Regler, PTC-Auswertelogik
  Funkentstörfilter gem. EN 61800-3 C1 und gelackter Platine
  Parametriert für bestellten Betriebspunkt der Baureihe

Technische Daten:

  Netzspannung: 3-phasig, 380-480V
  Ausgangsfrequenz: 0 - 1000 Hz
  max. Umgeb.-temp.: 0 - 45 °C
  6 x programmierbare digitale Eingänge
  2 x digitale Ausgänge
  2 x analoge Eingänge 0-10V, 0/4-20mA
  1 x analoger Ausgang 0/4-20mA
  2 x Relaisausgänge 240V/400V AC 2A
  Inkl. RS485

Feldbus Standard integriert:

  FC-Protokoll
  Modbus RTU

Optional erweiterbar für

  Profibus DP
  DeviceNet
  Ethernet IP

Werkstoffausführung W1B:

  Pumpengehäuse: EN-GJL-250 mit kompletter 100 % HPC Beschichtung
  Gehäusedeckel: EN-GJL-250 mit kompletter 100 % HPC Beschichtung
  Zwischengehäuse: EN-GJL-250 mit kompletter 100 % HPC Beschichtung
  Laufrad: EN-GJL-250 mit kompletter 100 % HPC Beschichtung
  Motorwelle: X6CrNiMoTi17-12-2
  Gleitringdichtung primär: SiC / SiC / FKM
  Gleitringdichtung sekundär: Kohle/CrMo-Guss/NBR (bei Ausführung mit Seal-Guard-System)
  Gleitringdichtungsprotektor: CuSn12-C

Weitere technische Angaben entnehmen Sie bitte den folgenden Positionen:

Betriebsverhältnisse:
Förderstrom: 23,00 m³/h
Förderhöhe: 5,00 m
Leistungsbedarf am Laufrad P2: 0,36 kW
Leistungsbedarf am Motor P1: 0,40 kW
Wirkungsgrad: 87,4 %
Drehzahl: 891 1/min

Motor:
Nennleistungsabgabe P2: 1,10 kW
Nennleistungsaufnahme P1: 1,23 kW
Wirkungsgrad Eta: 89,5 %

Anschlüsse:
Netzspannung: 400 V
Netzfrequenz: 50 Hz
Saug- / Druckstutzen: DN 80 / DN 65 / PN 10

inkl. Zubehör:

1 x Manometer Ø 100 mm mit Manometerhahn G ½ oder 1 x Drucksensor G ½ für druckseitigen Einbau
1 x Digitale Anzeigen für Drucksensoren an der Pumpe
1 x Seal- Guard-System zur Vermeidung von Trockenläufen oder
1 x Elektronischer Trockenlaufschutz ETS Pro
1 x Long-Life-Set für Motoren ab 1,1 kW und Drehzahl 1500 1/min (Fettpressen-Set & Speziallagerfett (2 x 400 g Kartuschen))

KREISELPUMPE MIT GEHÄUSEFUSS mit Performance-Motor (Synchronmotor) und Frequenzumformer für Wandanbau (alternativ Motoraufbau) in Werkstoffausführung W1B
Typ: Fneo065-200A-0114P-W1B oder gleichwertig

liefern und montieren
Menge: 1,000 St

**3.60 Reparaturschalter**
Reparaturschalter allpolig, im isolierten Kunststoffgehäuse für
Vorhängeschloß, zur Unterbrechung
des Last- und Steuerstromkreises
für vorgen. Pumpen

liefern und montieren
Menge: 1,000 St

**3.70 Druckerhöhungspumpe WT Kreislauf 2**
KREISELPUMPE MIT GEHÄUSEFUß

Pumpenausführung:

  Einstufige Kreiselpumpe in Blockbauweise mit integriertem Antrieb und integriertem Laufradprotektor zum Schutz der Pumpe nach längerer Stillstandzeit sowie Frequenzumrichter, parametriert für bestellten Betriebspunkt.
  Prozeßbauweise mit Deckel- oder Gehäusefüßen für einfache Montage und Demontage der Motoreinheit ohne Abbau der Rohrleitungen
  Pumpe mit interner Zirkulation zur gezielten Anspülung der Gleitringdichtungmit Kugelhahnentlüftung
  inkl. Gleitringdichtungsprotektor zur Rostvermeidung im O-Ring-Sitz
  Ausführung mit 100 % HPC-Dickschicht Außen- und Innenbeschichtung, bis 1000 µm Schichtdicke

Motor:

  Performance-Motor (Synchronmotor) in Schutzart IP 55 mit verstärkter Lagerung
  Höchste Effizienzklasse IE5 (Ultra Premium Efficiency Class)
  Edelstahl Motor- / Pumpenwelle inkl. Hochleistungslagerfett für Dauerbetrieb
  Inkl. Kaltleitertemperaturfühler (PTC)
  Pumpenseitig mit zusätzlicher Spezialabdichtung gegen Spritzwasser abgedichtet
  Motoren ab 1,1 kW und Drehzahl 1500 1/min mit Nachschmiereinrichtung

Frequenzumrichter:

  AQUA Drive FC 202
  Schutzart IP 55 für Wandanbau
  Inkl. PI-Regler, PTC-Auswertelogik
  Funkentstörfilter gem. EN 61800-3 C1 und gelackter Platine
  Parametriert für bestellten Betriebspunkt der herborner.Neo-Baureihe

Technische Daten:

  Netzspannung: 3-phasig, 380-480V
  Ausgangsfrequenz: 0 - 1000 Hz
  max. Umgeb.-temp.: 0 - 45 °C
  6 x programmierbare digitale Eingänge
  2 x digitale Ausgänge
  2 x analoge Eingänge 0-10V, 0/4-20mA
  1 x analoger Ausgang 0/4-20mA
  2 x Relaisausgänge 240V/400V AC 2A
  Inkl. RS485

Feldbus Standard integriert:

  FC-Protokoll
  Modbus RTU

Optional erweiterbar für

  Profibus DP
  DeviceNet
  Ethernet IP

Werkstoffausführung W1B:

  Pumpengehäuse: EN-GJL-250 mit kompletter 100 % HPC Beschichtung
  Gehäusedeckel: EN-GJL-250 mit kompletter 100 % HPC Beschichtung
  Zwischengehäuse: EN-GJL-250 mit kompletter 100 % HPC Beschichtung
  Laufrad: EN-GJL-250 mit kompletter 100 % HPC Beschichtung
  Motorwelle: X6CrNiMoTi17-12-2
  Gleitringdichtung primär: SiC / SiC / FKM
  Gleitringdichtung sekundär: Kohle/CrMo-Guss/NBR (bei Ausführung mit Seal-Guard-System)
  Gleitringdichtungsprotektor: CuSn12-C

Weitere technische Angaben entnehmen Sie bitte den folgenden Positionen:

Betriebsverhältnisse:
Förderstrom: 21,00 m³/h
Förderhöhe: 5,00 m
Leistungsbedarf am Laufrad P2: 0,32 kW
Leistungsbedarf am Motor P1: 0,36 kW
Wirkungsgrad: 88,1 %
Drehzahl: 881 1/min

Motor:
Nennleistungsabgabe P2: 1,10 kW
Nennleistungsaufnahme P1: 1,23 kW
Wirkungsgrad Eta: 89,5 %

Anschlüsse:
Netzspannung: 400 V
Netzfrequenz: 50 Hz
Saug- / Druckstutzen: DN 80 / DN 65 / PN 10

inkl. Zubehör:
1 x Manometer Ø 100 mm mit Manometerhahn G ½ oder 1 x Drucksensor G ½ für druckseitigen Einbau
1 x Digitale Anzeigen für Drucksensoren an der Pumpe
1 x Seal- Guard-System zur Vermeidung von Trockenläufen oder
1 x Elektronischer Trockenlaufschutz ETS Pro
1 x Long-Life-Set für Motoren ab 1,1 kW und Drehzahl 1500 1/min (Fettpressen-Set & Speziallagerfett (2 x 400 g Kartuschen))

KREISELPUMPE MIT GEHÄUSEFUSS mit Performance-Motor (Synchronmotor) und Frequenzumformer für Wandanbau (alternativ Motoraufbau) in Werkstoffausführung W1B
Typ: Fneo065-200A-0114P-W1B oder gleichwertig

liefern und montieren
Menge: 1,000 St

**3.80 Stetsablaufpumpe**
Stetsablaufpumpe
Vertikale, normalsaugende Hochdruckkreiselpumpen
mit gegenüberliegendem Saug- und Druckstutzen
gleicher Nennweite (Inline-Ausführung).
Pumpenhydraulik bestehend aus Fußstück, Kopfstück
mit korrosionssicherer elektrokathaphoresischer
Beschichtung und Edelstahl-Laufradsätzen inkl.
schwimmend gelagerten Teflon-Spaltringen.
Kopf- und Fußstück sind durch Stehbolzen und einen
Edelstahl-Pumpenmantel miteinander verbunden.
Motor- und Pumpenwelle sind über eine gewuchtete
Schalenkupplung miteinander verbunden.
Von außen wechselbare, servicefreundliche, hochverschleißfeste
Patronengleitringdichtung
(Werkstoffpaarung SiC/SiC), ab 11kW Motorbemessungsleistung
mit Ausbaukupplung.
Oberflächengekühlter 1-phasiger Elektromotor der
Hochwirkunsgradklasse EFF1 mit integriertem
Frequenzumrichter.
Motor und Elektronik sind mit einem integriertem
Überlast- und Temperaturschutz versehen, ein
externer Motorschutz ist nicht erforderlich.
Mit CRE-Pumpen sind folgende Regelungsarten
möglich (sensorabhängig):
- Konstant-/Differenzdruckregelung,
- Niveauregelung,
- Konstant-/Differenztemperaturregelung,
- Konstantvolumenstromregelung
Eine CRE-Pumpe mit werkseitig montiertem Drucksensor ist für die Regelungsart
"Konstantdruck" vorkonfiguriert.

Weitere Eigenschaften:
- Einstellung von Soll-Förderhöhe, EIN/AUS,
MAX- und MIN-Betrieb durch Drucktasten an der
Pumpe oder R100 Infrarotfernbedienung
- Weitere Einstellungen und Überwachung mit der
Grundfos Infrarotbedieneinheit R100
- LED-Leuchten am Frequenzumformer zur Anzeige des
Sollwertes, Betriebsart und der Fehlermeldung
- "Auto Stop" Funktion bei kleinem Förderstrom
(mit Membrandruckbehälter und R100
Parametrierung).
- Umschaltung zwischen Betriebsarten "Geregelt" (geschlossener Regelkreis, z.B. Konstantdruckregelung mit Drucksensor) oder "Ungeregelt" (offener Regelkreis, z.B. manuelle Einstellung der Motordrehzahl)
- Betriebs- und Störmeldeleuchte am Frequenzumformer
- Anschluß für BUS-Kommunikation über RS 485-Schnittstelle (einschl. Schnittstellenmodul) vorbereitet
- externe Sollwertvorgabe 0-10 VDC (0/4-20 mA) oder durch Potentiometer (10 kOhm)
- Eingang für externen potentialfreier EIN/AUS Schaltkontakt
- Digitaleingang konfigurierbar über R100 für:
- externe Überwachung mit 5 Sek.Zeitverzögerung (z. B. Wassermangel)
- Strömungsschalter (z. B. "Auto Stop" bei minimaler Wasserabnahme)
- Min./Max. Kennlinie
- IR-Kommunikation für berührungslose Einstellung, Abfrage und Protokollierung mit R100

Folgende Anschlußklemmen sind im integrierten Frequenzumformer vorhanden:
- Eingang (Extern Ein/Aus) für potentialfreien Ein-/Aus- Schaltkontakt
- Eingang (Digitaleingang) für potentialfreie Umschaltung auf MIN- oder MAX-Kennlinie oder ext. Störung oder Anschluss eines Trockenlaufschutzes (z.B. Grundfos LiqTEC)
- Externe Sollwertvorgabe über ein 0 - 5 V, 0 - 10 V oder 0(4) - 20 mA Analogsignal
- 5 V - / 5 mA - Anschluß für Potentiometer zur externen Sollwertvorgabe
- Eingang Sensorsignal wahlweise 0 - 5 V, 0 - 10 V, 0/4 - 20 mA
- 24 V - Anschluß für Sensor, Imax = 40 mA
- Potentialfreier Störmeldesammelkontakt als Wechsler
- RS485-Schnittstelle für GENIBUS

Fördermedium:
Medientemperaturbereich: -20 .. 120 °C
Medientemperatur: 20 °C
Dichte: 998.2 kg/m³
Technische Daten:
Pumpendrehzahl: 2750 rpm
Tatsächlicher Förderstrom der Pumpe: 6,11 m³/h
Tatsächliche Förderhöhe der Pumpe: 17.4 m
Wellenabdichtung: HQQE
Prüfkennzeichen auf dem Typenschild: CE
Kennlinientoleranz: ISO 9906 Annex A

Werkstoffe:
Pumpengehäuse: Grauguß EN-JL1030 ASTM A48-30 B
Laufrad: Edelstahl DIN W.-Nr. 1.4301 AISI 304

Installation:
Maximale Umgebungstemperatur: 40 °C
Max. Druck bei vorgegebener Temperatur: 25 bar / 120 °C 25 bar / -20 °C
Anschluss: DIN
Nennweite: DN 25 / DN 32
Nenndruck (bar): PN 16 / PN 25
Flanschgröße des Motors: FT85

Elektrische Daten:
Bauart des Motors: 71B
Anzahl der Pole: 2
Motorbemessungsleistung P2: 0.55 kW
Leistungsbedarf (P2) der Pumpe: 0.55 kW
Netzfrequenz: 50 Hz
Nenn-Spannung: 1 x 220-240 V
Nennstrom: 3,90-3,60 A
Leistungsfaktor Cos phi: 0,96
Nenn-Drehzahl: 360-2840 rpm
Schutzart (IEC 34-5): 55
Isolationsklasse (IEC 85): F
liefern und montieren
Menge: 2,000 St

**3.90 Attraktionspumpe PLB**
KREISELPUMPE MIT GEHÄUSEFUß

Pumpenausführung:

  Einstufige Kreiselpumpe in Blockbauweise mit integriertem Antrieb und integriertem Laufradprotektor zum Schutz der Pumpe nach längerer Stillstandzeit sowie Frequenzumrichter, parametriert für bestellten Betriebspunkt.
  Prozeßbauweise mit Deckel- oder Gehäusefüßen für einfache Montage und Demontage der Motoreinheit ohne Abbau der Rohrleitungen
  Pumpe mit interner Zirkulation zur gezielten Anspülung der Gleitringdichtungmit Kugelhahnentlüftung
  inkl. Gleitringdichtungsprotektor zur Rostvermeidung im O-Ring-Sitz
  Ausführung mit 100 % HPC-Dickschicht Außen- und Innenbeschichtung, bis 1000 µm Schichtdicke

Motor:
  Performance-Motor (Synchronmotor) in Schutzart IP 55 mit verstärkter Lagerung
  Höchste Effizienzklasse IE5 (Ultra Premium Efficiency Class)
  Edelstahl Motor- / Pumpenwelle inkl. Hochleistungslagerfett für Dauerbetrieb
  Inkl. Kaltleitertemperaturfühler (PTC)
  Pumpenseitig mit zusätzlicher Spezialabdichtung gegen Spritzwasser abgedichtet
  Motoren ab 1,1 kW und Drehzahl 1500 1/min mit Nachschmiereinrichtung

Frequenzumrichter:
  AQUA Drive FC 202
  Schutzart IP 55 für Wandanbau
  Inkl. PI-Regler, PTC-Auswertelogik
  Funkentstörfilter gem. EN 61800-3 C1 und gelackter Platine
  Parametriert für bestellten Betriebspunkt der herborner.Neo-Baureihe

Technische Daten:
  Netzspannung: 3-phasig, 380-480V
  Ausgangsfrequenz: 0 - 1000 Hz
  max. Umgeb.-temp.: 0 - 45 °C
  6 x programmierbare digitale Eingänge
  2 x digitale Ausgänge
  2 x analoge Eingänge 0-10V, 0/4-20mA
  1 x analoger Ausgang 0/4-20mA
  2 x Relaisausgänge 240V/400V AC 2A
  Inkl. RS485

Feldbus Standard integriert:
  FC-Protokoll
  Modbus RTU

 erweiterbar für
  Profibus DP
  DeviceNet
  Ethernet IP

Werkstoffausführung W1B:
  Pumpengehäuse: EN-GJL-250 mit kompletter 100 % HPC Beschichtung
  Gehäusedeckel: EN-GJL-250 mit kompletter 100 % HPC Beschichtung
  Zwischengehäuse: EN-GJL-250 mit kompletter 100 % HPC Beschichtung
  Laufrad: EN-GJL-250 mit kompletter 100 % HPC Beschichtung
  Motorwelle: X6CrNiMoTi17-12-2
  Gleitringdichtung primär: SiC / SiC / FKM
  Gleitringdichtung sekundär: Kohle/CrMo-Guss/NBR (bei Ausführung mit Seal-Guard-System)
  Gleitringdichtungsprotektor: CuSn12-C

Weitere technische Angaben entnehmen Sie bitte den folgenden Positionen:
KREISELPUMPE MIT GEHÄUSEFUSS mit Performance-Motor (Synchronmotor) und Frequenzumformer für Wandanbau (alternativ Motoraufbau) in Werkstoffausführung W1B

Betriebsverhältnisse:
Förderstrom: 10,00 m³/h
Förderhöhe: 5,00 m
Leistungsbedarf am Laufrad P2: 0,20 kW
Leistungsbedarf am Motor P1: 0,22 kW
Wirkungsgrad: 69,3 %
Drehzahl: 905 1/min

Motor:
Nennleistungsabgabe P2: 0,55 kW
Nennleistungsaufnahme P1: 0,62 kW
Wirkungsgrad Eta: 89,3 %

Anschlüsse:
Netzspannung: 400 V
Netzfrequenz: 50 Hz
Saug- / Druckstutzen: DN 50 / DN 32 / PN 10

inkl. Zubehör:
1 x Manometer Ø 100 mm mit Manometerhahn G ½ oder 1 x Drucksensor G ½ für druckseitigen Einbau
1 x Digitale Anzeigen für Drucksensoren an der Pumpe
1 x Seal- Guard-System zur Vermeidung von Trockenläufen oder
1 x Elektronischer Trockenlaufschutz ETS Pro
1 x Long-Life-Set für Motoren ab 1,1 kW und Drehzahl 1500 1/min (Fettpressen-Set & Speziallagerfett (2 x 400 g Kartuschen))
Fneo032-200A-0054P-W1B oder gleichwertig

liefern und montieren
Menge: 1,000 St

**3.100 Reparaturschalter**
Reparaturschalter allpolig, im isolierten Kunststoffgehäuse für
Vorhängeschloß, zur Unterbrechung
des Last- und Steuerstromkreises
für vorgen. Pumpen

liefern und montieren
Menge: 1,000 St

**3.110 Rutschenpumpe**
KREISELPUMPE MIT GEHÄUSEFUß

Pumpenausführung:

  Einstufige Kreiselpumpe in Blockbauweise mit integriertem Antrieb und integriertem Laufradprotektor zum Schutz der Pumpe nach längerer Stillstandzeit sowie Frequenzumrichter, parametriert für bestellten Betriebspunkt.
  Prozeßbauweise mit Deckel- oder Gehäusefüßen für einfache Montage und Demontage der Motoreinheit ohne Abbau der Rohrleitungen
  Pumpe mit interner Zirkulation zur gezielten Anspülung der Gleitringdichtungmit Kugelhahnentlüftung
  inkl. Gleitringdichtungsprotektor zur Rostvermeidung im O-Ring-Sitz
  Ausführung mit 100 % HPC-Dickschicht Außen- und Innenbeschichtung, bis 1000 µm Schichtdicke

Motor:

  Performance-Motor (Synchronmotor) in Schutzart IP 55 mit verstärkter Lagerung
  Höchste Effizienzklasse IE5 (Ultra Premium Efficiency Class)
  Edelstahl Motor- / Pumpenwelle inkl. Hochleistungslagerfett für Dauerbetrieb
  Inkl. Kaltleitertemperaturfühler (PTC)
  Pumpenseitig mit zusätzlicher Spezialabdichtung gegen Spritzwasser abgedichtet
  Motoren ab 1,1 kW und Drehzahl 1500 1/min mit Nachschmiereinrichtung

Frequenzumrichter:
  AQUA Drive FC 202
  Schutzart IP 55 für Wandanbau
  Inkl. PI-Regler, PTC-Auswertelogik
  Funkentstörfilter gem. EN 61800-3 C1 und gelackter Platine
  Parametriert für bestellten Betriebspunkt der herborner.Neo-Baureihe

Technische Daten:
  Netzspannung: 3-phasig, 380-480V
  Ausgangsfrequenz: 0 - 1000 Hz
  max. Umgeb.-temp.: 0 - 45 °C
  6 x programmierbare digitale Eingänge
  2 x digitale Ausgänge
  2 x analoge Eingänge 0-10V, 0/4-20mA
  1 x analoger Ausgang 0/4-20mA
  2 x Relaisausgänge 240V/400V AC 2A
  Inkl. RS485

Feldbus Standard integriert:
  FC-Protokoll
  Modbus RTU

Optional erweiterbar für
  Profibus DP
  DeviceNet
  Ethernet IP

Werkstoffausführung W1B:

  Pumpengehäuse: EN-GJL-250 mit kompletter 100 % HPC Beschichtung
  Gehäusedeckel: EN-GJL-250 mit kompletter 100 % HPC Beschichtung
  Zwischengehäuse: EN-GJL-250 mit kompletter 100 % HPC Beschichtung
  Laufrad: EN-GJL-250 mit kompletter 100 % HPC Beschichtung
  Motorwelle: X6CrNiMoTi17-12-2
  Gleitringdichtung primär: SiC / SiC / FKM
  Gleitringdichtung sekundär: Kohle/CrMo-Guss/NBR (bei Ausführung mit Seal-Guard-System)
  Gleitringdichtungsprotektor: CuSn12-C

Weitere technische Angaben entnehmen Sie bitte den folgenden Positionen:

Betriebsverhältnisse:
Förderstrom: 5,00 m³/h
Förderhöhe: 2,00 m
Leistungsbedarf am Laufrad P2: 0,04 kW
Leistungsbedarf am Motor P1: 0,05 kW
Wirkungsgrad: 66,9 %
Drehzahl: 772 1/min

Motor:
Nennleistungsabgabe P2: 0,37 kW
Nennleistungsaufnahme P1: 0,43 kW
Wirkungsgrad Eta: 86,1 %

Anschlüsse:
Netzspannung: 400 V
Netzfrequenz: 50 Hz
Saug- / Druckstutzen: DN 50 / DN 25 / PN 10

inkl. Zubehör:
1 x Manometer Ø 100 mm mit Manometerhahn G ½ oder 1 x Drucksensor G ½ für druckseitigen Einbau
1 x Digitale Anzeigen für Drucksensoren an der Pumpe
1 x Seal- Guard-System zur Vermeidung von Trockenläufen oder
1 x Elektronischer Trockenlaufschutz ETS Pro
1 x Long-Life-Set für Motoren ab 1,1 kW und Drehzahl 1500 1/min (Fettpressen-Set & Speziallagerfett (2 x 400 g Kartuschen))

KREISELPUMPE MIT GEHÄUSEFUSS mit Performance-Motor (Synchronmotor) und Frequenzumformer für Wandanbau (alternativ Motoraufbau) in Werkstoffausführung W1B
Typ: Fneo025-160A-0034P-W1B oder gleichwertig

liefern und montieren
Menge: 1,000 St

**3.120 Reparaturschalter**
Reparaturschalter allpolig, im isolierten Kunststoffgehäuse für
Vorhängeschloß, zur Unterbrechung
des Last- und Steuerstromkreises
für vorgen. Pumpen

liefern und montieren
Menge: 1,000 St

**3.130 Pumpenzubehör für vorstehende Pumpen für Entlüftung und Entleerung, bestehend**
Pumpenzubehör für vorstehende Pumpen für Entlüftung und Entleerung, bestehend
aus:

1 Übergangsverschraubung Ms/PVC R 1 1/2"/da 50 mm
1 PVC-Reduzierung da 50/32 mm
1 PVC-Kugelhahn DN 25, O-Ringe aus EPDM
2 PVC-Winkel 90 Grad, da 32 mm
2 m PVC-Rohr PN 10, da 32 mm
6 Rohrschellen für Rohr da 32 mm
1 Übergangsverschraubung MS/PVC da 20 mm
1 Drei-Wege-Kugelhahn DN 15
1 PVC-Schlauch Durchm. 27 mm, 1 m lang

liefern und montieren
Menge: 8,000 St

**3.140 Schalldämmplatte aus organischem Material zur Absorption von Schwingungs-**
Schalldämmplatte aus organischem Material zur Absorption von Schwingungs-
Übertragungen der Pumpen und Aggregate.
Größe: ca.800 x 500 mm
Stärke: ca. 200 mm
liefern und montieren
Menge: 8,000 St

**3.150 Manometer Durchm. 100 mm, Meßglied aus Edelstahl, in gedämpfter**
Manometer Durchm. 100 mm, Meßglied aus Edelstahl, in gedämpfter
Ausführung, Anschluss R 1/2", einschließlich Manometerabsperrhahn,
und Anschlussfittings in
badewasserbeständiger
Ausführung, mit Entlüftungseinrichtung

liefern, in nachfolgende PVC-Platte einbauen, und an der Pumpe montieren
Menge: 8,000 St

**3.160 Vakuummeter Durchm. 100 mm, Meßglied aus Edelstahl, in gedämpfter**
Vakuummeter Durchm. 100 mm, Meßglied aus Edelstahl, in gedämpfter
Ausführung, Anschluss R 1/2", einschließlich Manometerabsperrhahn,
und Anschlussfittings in
badewasserbeständiger
Ausführung, mit Entlüftungseinrichtung

liefern, in nachfolgende PVC-Platte einbauen, und an der Pumpe montieren
Menge: 8,000 St

**3.170 PVC-Platte zum Einbau der Mano- und Vakuummeter für Pumpen, einschl.**
PVC-Platte zum Einbau der Mano- und Vakuummeter für Pumpen, einschl.
Befestigungsmaterial
Größe:  300 x 300 mm

liefern und montieren
Menge: 8,000 St

### Titel 4 Dosier- Mess - und Regelanlage

*Hinweis: Chlorgasanlage*
Chlorgasanlage
Grundlage für die Planung und Auslegung:
Schwimmerbecken:  152 m³/h
Nichtschwimmerbecken:  99 m³/h
Planschbecken:  21m³/h
Chlorzugabe:  2 g/m³
Planungsfabrikat: evoqua oder gleichwertig
angebotenes Fabrikat:
'....................................................'

**4.10 Halteschelle, Stahlflasche D=267mm**
Halteschelle, Stahlflasche D=267mm
für Chlorflasche 65 kg, D: 267 mm
liefern und montieren
Menge: 4,000 St

**4.20 Vakuumregler 4kg/h**
Vakuumregler 4kg/h M;1-8BSW;1/4BL
Durchsatz max. 4 kg/h Cl2, ausgeführt als Absperr- Schnellverschluss- und Druckreduzierventil (abgangsseitig Vakuum), mit:
- Druckmanometer 0 - 12 bar Ü
- Gasfilter und Flüssigkeits-Abscheider
- Überwurfmutter zum Anschluss an Chlorflasche mit Anschluss 1 in - 8 BSW
- Vakuumanschluss 1/4 x 3/8", mit Blende

liefern und montieren
Menge: 2,000 St

**4.30 Vakuum-Sammelleitung**
Vakuum-Sammelleitung, PVC d20; 2-fach
zum Anschluss von 2 Vakuumreglern, bestehend aus:
1 x Sammelleitung,
2-fach 2 m PE-Schlauch 1/4" x 3/8"
2 x Haltewinkel für Vakuumregler
1 x Einmaulschlüssel SW32
1 x Einmaulschlüssel SW14
1 x Satz Befestigungsmaterial
liefern und montieren
Menge: 1,000 St

**4.40 Sicherheitseinheit; PVC d20**
Sicherheitseinheit; PVC d20
als Kompakteinheit zum Einbau in die Vollvakuum-Sammelleitung, bestehend aus:
- Sicherheits-Abblaseventil Öffnungsdruck: 30 mbar mit 5 m Verbindungsschlauch
- Vakuum-Sicherheitsventil als Sicherheitssperre zum Schutz der Gasdosiergeräte vor Überdruck
Öffnungsdruck: min. 50 mbar
Durchsatz max.:
15 kg/h Cl2
14 kg/h SO2
7 kg/h NH3
12 kg/h CO2
Anschluss: PVC-Rohr d20
liefern und montieren
Menge: 1,000 St

**4.50 Spezial-Aktivkohlefilter;Schlauchanschl.**
Spezial-Aktivkohlefilter;Schlauchanschl.
Anschluss: PE-Schlauch 1/4" x 3/8" zum Anschluss an die Entlüftungsleitung des Sicherheits-Abblaseventils bestehend aus:
PVC-Filtergehäuse H x D: ca. 610 mm x 100 mm, mit etwa 2,5 l Aktivkohlefüllung, sowie Anschlussfittings und Haltematerial
liefern und montieren
Menge: 1,000 St

**4.60 Dosiergeräteanschluss PVC;d20-PE1/4x3/8**
Dosiergeräteanschluss PVC;d20-PE1/4x3/8
zum Anschluss eines Vollvakuumdosiergerätes an eine PVC-Sammelleitung, bestehend aus:
- PVC-Kugelhahn zum man. Absperren der Zuleitung zum Gasdosiergerät
- T-Stück
- Übergangsteilen
- PVC-Rohr d20Anschluss: PE-Schlauch 1/4" x 3/8"
liefern und montieren
Menge: 3,000 St

**4.70 Gasdosiergerät SB**
VC Gasdosiergerät V10k 400 g/h
(Schwimmerbecken)
Ausführung V10K: Elektrischer Stellungsregler 230 V 50/60 Hz
- Medium: Cl
- Messbereich: 20–400 g/h Cl
- Regelbereich V10K: 20–400 g/h Cl
- Gasanschluss: PE 1/4" x 3/8"
- Gasanschluss V10K: PE 1/4" x 3/8"
ausgeführt als Vollvakuum-Einheit für Wandaufbau, kpl. mit Standardzubehör zur Dosiermengeneinstellung,

ausgerüstet mit:
- V-Düseneinstellventil für lineare Dosierung, Regelbereich 1:20
- Differenzdruckregelventil nach DIN 19606
- Manometer für Betriebsvakuum-Kontrolle
- langskaligem 5"-Gas-Durchflussmesser mit Direktanzeige
- abnehmbarer Frontabdeckung
Bei Ausführung "Manuell" mit:
- Handstellknopf für manuelle V-Düsenverstellung
Bei Ausführung "Stellmotor" mit:
- Stellmotor mit Hand/Automatik-Umschaltung sowie 3 potentialfreie Meldekontakte (manueller Betrieb/Min.-
und Max.-Stellung), IP 65, mit Dosiergerät
komplett auf Wandplatte montiert

liefern und montieren
Menge: 1,000 St

**4.80 Gasdosiergerät NSB**
VC Gasdosiergerät V10k 200 g/h
(Nichtschwimmerbecken)
-- Ausführung V10K: Elektrischer Stellungsregler 230 V 50/60 Hz
- Medium: Cl
- Messbereich: 10–200 g/h Cl
- Regelbereich V10K: 10–200 g/h Cl
- Gasanschluss: PE 1/4" x 3/8"
- Gasanschluss V10K: PE 1/4" x 3/8"

ausgeführt als Vollvakuum-Einheit für Wandaufbau, kpl. mit Standardzubehör
zur Dosiermengeneinstellung,
ausgerüstet mit:
- V-Düseneinstellventil für lineare Dosierung, Regelbereich 1:20
- Differenzdruckregelventil nach DIN 19606
- Manometer für Betriebsvakuum-Kontrolle
- langskaligem 5"-Gas-Durchflussmesser mit Direktanzeige
- abnehmbarer Frontabdeckung
Bei Ausführung "Manuell" mit:
- Handstellknopf für manuelle V-Düsenverstellung
Bei Ausführung "Stellmotor" mit:
- Stellmotor mit Hand/Automatik-Umschaltung sowie 3 potentialfreie
Meldekontakte (manueller Betrieb/Min.-
und Max.-Stellung), IP 65, mit Dosiergerät
komplett auf Wandplatte montiert

liefern und montieren
Menge: 1,000 St

**4.90 Gasdosiergerät PLB**
VC Gasdosiergerät V10k 60g/h
(Planschbecken)
- Ausführung V10K: Elektrischer Stellungsregler 230 V 50/60 Hz
- Medium: Cl
- Messbereich: 3,0 – 60 g/h Cl
- Regelbereich V10K: 3,0 – 60 g/h Cl
- Gasanschluss: PE 1/4" x 3/8"
- Gasanschluss V10K: PE 1/4" x 3/8"
ausgeführt als Vollvakuum-Einheit für
Wandaufbau, kpl. mit Standardzubehör
zur Dosiermengeneinstellung,
ausgerüstet mit:
- V-Düseneinstellventil für lineare
Dosierung, Regelbereich 1:20
- Differenzdruckregelventil nach
DIN 19606
- Manometer für Betriebsvakuum-Kontrolle
- langskaligem 5"-Gas-Durchflussmesser
mit Direktanzeige
- abnehmbarer Frontabdeckung
Bei Ausführung "Manuell" mit:
- Handstellknopf für manuelle
V-Düsenverstellung
Bei Ausführung "Stellmotor" mit:
- Stellmotor mit Hand/Automatik-
Umschaltung sowie 3 potentialfreie
Meldekontakte (manueller Betrieb/Min.-
und Max.-Stellung), IP 65, mit Dosiergerät
komplett auf Wandplatte montiert

liefern und montieren
Menge: 1,000 St

**4.100 VC Gas-Mischinjektor**
Gas-Mischinjektor
- Injektortyp: 3/4"-Antisiphon
- Gasanschluss INJ: PE 1/4" x 3/8"
- Betriebswasseranschluss: DN15
- Lösungsablaufleitung INJ: DN15
- Injektordüse INJ: Nr. 140
- Injektoranschluss INJ: F

zum Einbau in die Betriebswasserleitung,
komplett ausgerüstet mit
- federbelastetem Hauptrückschlag
- zusätzlichem Stößelrückschlag
- Injektordüse und Abgangsstück
- 2 Anschlussverschraubungen
- Wandhalterung

liefern und montieren
Menge: 3,000 St

**4.110 Druckerhöhungspumpe SB**
DEP CR1-5 /0,37kW/3x230/400V
Druckerhöhungspumpe für reine, nicht aggressive Medien,
Typ CR 1 - 5, mit Drehstrommmotor 230/400 V, 50 Hz, 0,37 kW, IP 55, Anschluss: Ovalflansch R 1", PN 16

liefern und montieren
Menge: 1,000 St

**4.120 Druckerhöhungspumpe NSB, PLB**
DEP CR1-4 /0,37kW/3x230/400V
Druckerhöhungspumpe für reine, nicht aggressive Medien,
Typ CR 1 - 4, mit Drehstrommmotor 230/400 V, 50 Hz, 0,37 kW, IP 55, Anschluss: Ovalflansch R 1", PN 16

liefern und montieren
Menge: 2,000 St

**4.130 Standardzubehör**
Standardzubehör Oval-Flansch 1"/d32 PN16
liefern und montieren
Menge: 3,000 St

**4.140 Betriebswasserentnahme d25 - R3/4"**
Betriebswasserentnahme d25 - R3/4"
für bauseitige Muffe R 3/4", mit Absperrkugelhahn, PVC-U/EPDM, d25, PN 16
liefern und montieren
Menge: 3,000 St

**4.150 Wandkonsole kpl.**
Wandkonsole kpl.
für Druckerhöhungspumpen ausgeführt als Wandausleger
liefern und montieren
Menge: 3,000 St

**4.160 Manometeranordnung H2O 10bar;PV,d32;PN10**
Anzeigebereich: 0 - 10 bar, NG80
mit Manometerabsperrventil G1/2"
Werkstoffe: PVC/Ms/KL-SIL
Anschluss: PVC d32, PN 10
Menge: 3,000 St

**4.170 Lösungseinführung**
Lösungseinführung PCFP;d25;PN16;R1
für bauseits vorhandene Anschluss- muffe R 1", komplett bestehend aus:
- 1 Strahlrohr
- 1 Handabsperrventil aus PVCAusführung d25, PN 16
liefern und montieren
Menge: 3,000 St

**4.180 Atemschutzmaske kpl. Typ 3S,Filter 93 AB**
Atemschutzmaske kpl. Typ 3S,Filter 93 AB
amtlich zugelassen, mit:
- Ein- und Aus-Atemventil
- Innen-Hilfsmaske
- Sprechmembrane
- Doppeldichtrahmen
- Nacken-Trageband
- Plexiglasscheibekpl.
einschl. Kunststoffbehälter mit Trageriemen und Atemfilter Typ StB2-P3 nach EN 136 Klasse 3 für Chlorgas
liefern
Menge: 1,000 St

**4.190 Kombinationsfilter; A2, B2-P3 R D; CHLOR**
Kombinationsfilter; A2, B2-P3 R D; CHLOR
Atemschutzmasken mit Schraubanschluss
nach EN 148-1, Anwendungsbereich:
- Anorganische Gase und Dämpfe
( z.B. Chlor, Chlordioxid ),
höchstzulässige Gaskonzentration
5000 ml/m3
liefern
Menge: 1,000 St

**4.200 Gesichtsschutz; Kopfhalter ohne Scheibe**
Gesichtsschutz; Kopfhalter ohne Scheibe
liefern
Menge: 1,000 St

**4.210 Visierscheibe klar 200mm; Gesichtsschutz**
Visierscheibe klar 200mm; Gesichtsschutz
liefern
Menge: 1,000 St

**4.220 Chemikalienschürze 90x110cm; PVC schwarz**
Chemikalienschürze 90x110cm; PVC schwarz
liefern
Menge: 1,000 St

**4.230 Chemikalienhandschuh G10;Nitrilkautschuk**
Chemikalienhandschuh G10;Nitrilkautschuk
liefern
Menge: 1,000 St

**4.240 Gummistiefel Gr.44;weiss;säurebeständig**
Gummistiefel Gr.44;weiss;säurebeständig
liefern
Menge: 1,000 St

**4.250 Augenspülflasche mit Wandhalterung**
Augenspülflasche mit Wandhalterung
liefern
Menge: 1,000 St

**4.260 Elektronik-Modul GMS plus 200-240VAC; WM**
Elektronik-Modul GMS plus 200-240VAC; WM
2-Kanal-Messsystem für die Gas- und
Temperaturüberwachung von einem oder
zwei Räumen, zum Messen von Chlorgas,
Chlordioxid und Ozon mit folgenden Merkmalen:
- LCD-Grafik-Display mit Hinterleuchtung zur Anzeige der aktuellen Messwerte sowie der Maximal- und Durchschnittswerte
der vergangenen 8 Stunden
- Klartextmenüführung
in 5 wählbaren Sprachen
- 3 potentialfreie Kontakteingänge
(Türkontakt I und II, externe Alarmquittierung)
- Relaisausgänge
* 2 Alarmkontakte pro Mess-Kanal (Gas-Alarm, Temperatur-Alarm)
* 3 Sammelalarme frei definierbar
* 1 Sensoralarm
- 3 Analogausgänge 0/4-20 mA
- RS232-Schnittstelle zur direkten Druckeransteuerung
- RS485-Schnittstelle
zum Anschluss an Process Monitoring System, OPC-Server, Data Access V 2.0
- Umgebungstemperatur 0-50 °C
- Netzversorgung:
200-240 V AC, 50-60 Hz
im Wandaufbaugehäuse
Abmessungen: 320x270x175mm (BxHxT)
Schutzart IP66
einschl. Betriebsanleitung in deutscher
Sprache

liefen und montieren
Menge: 1,000 St

**4.270 Sensor-Kit GMS+ Cl2/ClO2 0/5-20ppm 2m**
Sensor-Kit GMS+ Cl2/ClO2 0/5-20ppm 2m
für die Medien Chlor oder Chlordioxid, Messbereich 0/5-20 ppm, im Wesentlichen bestehend aus:
- Messzelle mit Elektrolytfüllung
- 2 m Sensorkabel
- Verteilerdose
- Befestigungsmaterial
Umgebungstemperatur 5-50 °C

liefern und montieren
Menge: 1,000 St

**4.280 Blitzlicht-Hupe 115-230VAC IP66**
Blitzlicht-Hupe 115-230VAC IP66
zur optischen und akustischen Alarmgabe, für Wandmontage,
Umgebungstemperatur: - 30° .. + 60°C
Blitzfrequenz: ca. 1 Hz
Kalottenfarbe: rot
Optisches Signalbild: Blitz, EVS, TwinFlash
Lautstärke: ca. 110 dB(A)
Akustisches Signalbild: Mehrton
Anzahl Töne: 10 Töne
Schutzart: IP 66
Nennstrom: 290 mA
Betriebsspannung: 115-230 VAC
liefern und montieren
Menge: 1,000 St

**4.290 Wassersprühanlage, autom. Betätigung**
Wassersprühanlage, autom. Betätigung
für automatische Betätigung über den elektrischen Kontakt des Gaswarngeräts.
Zusätzlich unabhängige manuelle Betätigung, als Sicherheitseinrichtung gemäß DGUV Information 203-086 "Chlorung von Trinkwasser" bzw. DGUV Regel 107-001 "Betrieb von Bädern",
im Wesentlichen bestehend aus:
- 2 Nebeldüsen (120° Sprühwinkel bei 3 bar, pro Düse 29,4 l/min.)
- 1 Handabsperrventil mit verlängerterSpindel
-10 m PVC-Rohr d32, mit Fittingsund Haltematerial
- 1 Elektromagnetventil 1", Anschluß230 V, 50 Hz, mit Anschlußverschraubungen, unter Strom offen
- 2 Kugelhahnen (zum möglichen Ausbaudes Elektromagnetventils der Bypassleitung)
liefern und montieren
Menge: 1,000 St

**4.300 Schutzgehäuse kpl.; Handabsperrventil**
Schutzgehäuse kpl.; Handabsperrventil
für das Deckenbrausen-Handventil, rot, mit Sichtfenster, seitlichem Zylinderschloss und Hammer Maße: B 250 x H 250 x T 150 mm
liefern und montieren
Menge: 1,000 St

**4.310 Neutralisationsanlage**
Neutralisationsanlage
für im Berieselungswasser gelöstes Chlorgas, im wesentlichen bestehend aus:
- 1 Injektor zum Absaugen des Neutralisationsmittels Absaugmenge 400 l/h Betriebswasserdruck 4 bar (Ü) Betriebswassermenge ca. 1800 l/h
- 1 PE-Behälter 200 l zur Aufnahme des Neutralisations- mittels
- 1 PVC-Kugelhahn d32 + T-Stück für die Befüllung des PE-Behälters mit Wasser
- 2 Gebinde Neutralisationsmittel a 25 kg

liefern und montieren
Menge: 1,000 St

**4.320 Rippenrohr-Heizkörper 1000 W**
Rippenrohr-Heizkörper 1000 W
Nennleistung 1000 Watt Edelstahl V2A, Wicklungsdurchmesser 116 mm, Betriebsspannung 230 V, 50 Hz, Schutzart IP 65, ohne Schalter
liefern und montieren
Menge: 1,000 St

**4.330 Raumthermostat 0-50°; 10A; 230V; IP54**
Raumthermostat 0-50°; 10A; 230V; IP54
in schlagfestem Kunststoffgehäuse Schaltleistung:  10 A, 230 V Schaltdifferenz: +1% des Skalenumfanges Temperatur-Einstellbereich: 0 bis +50C Schutzart: IP 54
liefern und montieren
Menge: 1,000 St

**4.340 Chlor-Notfallausrüstung, Flasche 65kg V**
Chlor-Notfallausrüstung, Flasche 65kg V
für Leckagen im Ventilbereich von Stahlflaschen mit 65 kg Chlorgas, bestehend aus:
1 St. Schutzkappe mit Flaschenventil
2 St. Viton-Dichtungen
1 St. Gabelschlüssel SW 32
1 St. Dreikantschaber
1 St. Hammer, 1000 g
1 St. Werkzeugtasche
liefern
Menge: 1,000 St

**4.350 Chlor-Notfallausrüstung, Flasche 65kg W**
Chlor-Notfallausrüstung, Flasche 65kg W
für eine 65 kg-Chlorflasche zur Abdichtung und Sicherung von Leckagen in der Behälterwand bestehend aus:
- 1 Druckplatte
- 1 Spannblock
- 1 Spannschraube
- 2 Viton-Dichtungen
- 1 Kette 0,92 m lang
- 1 Gabelschlüssel
- 1 Dreikantschaber
- 1 Hammer
Menge: 1,000 St

**4.360 Satz Warnschilder Chlorgasraum**
Satz Warnschilder Chlorgasraum
für einen Chlorgas-Raum, Klebeschilder, in deutscher Sprache, bestehend aus:
2 Warnzeichen, L200 "Warnung vor giftigen Stoffen" "Warnung vor Gasflaschen"
1 Verbotszeichen, D200 "Zutritt für Unbefugte verboten"
4 Gebotszeichen, D200 "Atemschutz benutzen " "Handschutz benutzen" "Fußschutz benutzen" "Gasflaschen sichern"
1 Zusatzzeichen, 200x120 "Chloranlage - Zutritt nur für unterwiesene Personen
Menge: 1,000 St

*Hinweis: Mess-und Regelanlage*
Mess-und Regelanlage
Planungsfabrikat: evoqua oder gleichwertig
angebotenes Fabrikat:
'....................................................'

**4.370 Pool Management System**
Pool Management System
Konfiguration: Cl2, pH, mV, drucklos
Pool Management System für die Prozesssteuerung
bei der Aufbereitung von Schwimmbeckenwasser mit patentierter
CEDOX-Chlor-Sollwert-Optimierung zum besonders sparsamen Einsatz von Chlor und Chlorprodukten.
Das System besteht aus den Komponenten:
* Elektronik-Modul Rivo III Aquatics zur Prozesssteuerung in Anwendungen der Schwimmbadwasseraufbereitung,
mit folgenden Merkmalen:
- farbiges 7" Touchdisplay mit Mess-, Grenzwert-,Trend-, Linien- und Dosiermengenanzeige
- Messung von 10 Parametern
- Fernzugriff über Schnittstellen
- Datenlogger-Funktion
- Alarmmanagement
- Passwortschutz für Benutzer
- CEDOX-Modus
- ECO-Betriebsmodus
- Flockungssteuerung
- DIN-Kontakt
- Stoß-/Spitzenchlorung
- Modulsteckplätze: bis zu 12 Module
- Einstellbare Sprachen:
EN, DE, FR, ES, NL, PL, SE, CN, GR, CZ
- Ethernet-Schnittstelle
(HTTP/Modbus TCP-Protokoll)
- Externer USB 2.0-Anschluss
- 2x Rivo Flex Mod 2REL-2DO
Stromversorgung: 100 - 240 V AC oder 24 V DC
Umgebungstemperatur: 0 - 50 °C
Schutzart: IP66

* Messung freies Chlor
bestehend aus:
- Prozesselement Chlor mit frei skalierbarem Messbereich von 0 .. 20 mg/l Cl2
Chlorsensor ausgeführt als potentiostatisches 3-Elektrodensystem mit Temperaturkompensation
- Sensorkabel ausgeführt als Stecker-Kabel-Kombination
- einschl. Zellensand

* Messung pH-Wert
bestehend aus:
- Prozesselement pH mit Messbereich 0 bis 5 pH ... 9 bis 14 pH
- pH-Elektrode
- Temperaturkompensation
- Sensorkabel ausgeführt als Stecker-Kabel-Kombination
- einschl. Pufferlösungen

* Messung Redox-Spannung
bestehend aus:
- Prozesselement Redox mit Messbereich 0 bis 400 mV ... 500 bis 1000 mV
- Redox-Elektrode
- Sensorkabel ausgeführt als Stecker-Kabel-Kombination
- einschl. Redox-Lösung

* Beleuchtetes Durchfluss-Modul Depolox Pool-R drucklos für Wandmontage zur Aufnahme von
max. 5 Sensoren, mit folgenden Merkmalen:
- integriertes Durchflussregelventil für konstanten Messwasserdurchfluss: 33 l/h
- integrierter Multisensor zur Messwasserdurchflussüberwachung mit Temperaturfühler Pt 1000 und Messwassererdung
- hydrodynamische Sandreinigung für langzeitstabile Messwerte
- Feinfilter und Absperrkugelhahn im Messwasserzulauf
- integrierte Kalibrierhilfe
- mehrfarbige Beleuchtung mit Signalfunktion
- Messwasserzulauf 0,25 ... 3,0 bar
- Messwasserablauf: drucklos
- Anschluss - Zulauf:
Gewinde G 1/2" (Adapter NPT 1/4")
Schlauch PVC 6x3 mm oder PE 6x1 mm
- Anschluss - Ablauf:
Anschlussnippel für Schläuche, ID 6 mm
incl. 1 Betriebsanleitung (D/E/F)
System Rivo III AQUATICS oder gleichwertig

liefern und montieren
Menge: 3,000 St

**4.380 Modulkarte**
Modulkarte
Das Rivo™ Flex Mod 2Rel-FB dient zur
Erweiterung der bestehenden Schaltausgänge,
zum Ansteuern von Stellmotoren.
Modulkarte Rivo Flex
Relaisausgänge (2x)
Ausführung: Relaiskontakt "Auf/Zu"
Nennschaltvermögen: 3A 250V AC, 1250VA max.
(ohmsche Last)
1A 250V AC, 250VA max. (cos ø = 0,4)
3A 30V DC, 150W max. (ohmsche Last)
Max. Schaltspannung: 250V AC / 30V DC
Stellerrückmeldung
Signal: Potentiometer 1KOhm
Potentiometer 5KOhm
0/4 bis 20mA aktiv
0 bis 1V
0 bis 10V
Messprinzip: Potentiometer: Konstantstrom
mit Spannungsmessung
mA: Strommessung
V: Spannungsmessung
Temperaturdrift: < 0,25% / 10k
Kalibrierung: vorkalibriert
Eingangswiderstand mA: < 100Ohm
V: > 1MOhm
Umgebungstemperatur:
0...+70 °C (32...158 °F)
Abmessungen LxBxT: 65 x 23 x 71 mm
passend zur vorab beschriebenen Pool Management System
liefern und montieren
Menge: 3,000 St

**4.390 Messwasserpumpe**
Messwasserpumpe M1;d25/32;230VAC
Horizontale Kreiselpumpe aus PP normal- saugend (nicht selbstansaugend), mit Fasernfänger sowie angebautem Wechsel- strommotor, zur zur kontinuierlichen Entnahme von Messwasser in öffentlichen Bädern.
Für Messwasserleitung bis 100 m.
Messwasserleitung:
Saugseitig: PVC-Rohr d32
Druckseitig: PVC-Rohr d25, max.100m Ein Bypass in der Förderleitung zum Messgerät ist erforderlich.
Höhendifferenz zwischen Entnahme und Messgerät: max. 2m
Netzanschluß: 230VAC, 50Hz
Leistungsaufnahme: 350W
Schutzart: IP 54 max.
Fördermenge: 5,5 m3/h max.
Förderhöhe: 10 m WS,
Anschlüsse: d25 bzw. d32 für Klebung
Gewicht: ca. 7,3 kg
Inklusive Betriebsanleitung
liefern und montieren
Menge: 3,000 St

**4.400 Standardzubehör Oval-Flansch 1"/d32 PN16**
Standardzubehör Oval-Flansch 1"/d32 PN16
für Oval-Flansch 1", PN16,
bestehend aus:
- 2 Übergangsnippel, PVC, 1" x d32
- 2 Kugelhahnen PVC/EPDM, d32
für die Druckerhöhungspumpen
Typ CR 1-2 bis 1-23 und
Typ CR 3-2 bis 3-23
liefern und montieren
Menge: 3,000 St

**4.410 Konsole**
Konsole kpl.; Kreiselpumpen horiz.
für die Meßwasserpumpen JP4 und M1 sowie Transferpumpe NFOX, inklusive Befestigungsmaterial für Wandmontage.
Im Wesentlichen bestehend aus:
- Konsole
- Schrauben
- Dübel
liefern und montieren
Menge: 3,000 St

**4.420 Messwasserentnahme**
Messwasserentnahme; R1-Id6x3;M1 BW
zur Entnahme von Messwasser aus einer Rohrleitung. Für Trink- und Schwimmbeckenwasser. Passend für Messwasserpumpe M1. Für bauseitige Muffe R 1"
Im Wesentlichen bestehend aus:
- Entnahmerohr
- PVC-Kugelhahn d25
- PVC-Schmutzfänger d25
- Blende für Bypassleitung
- Druckmanometer 0 - 4 bar
- Anschlussteile für PVC-Schlauch 6x3 mm(Schlauchleitung zum Messgerät)
liefern und montieren
Menge: 3,000 St

**4.430 Hebeanlage kpl., Messwasser; 230VAC**
Hebeanlage kpl., Messwasser; 230VAC
Zur Überflurinstallation unterhalb der Rückstauebene, Verwendung in frost- geschützten Räumen. Mit akustischem Alarm bei zu hohem Wasserstand.
Betriebstemperatur: 40°C
Behältervolumen: 10 ltr
Durchsatz: max. 11,5 m³/h
Förderhöhe: max. 10 m
Anschlüsse:
Zulauf: Schlauchtülle d25
Ausgang: Klebestutzen d25
Netzanschluss: 230VAC, 50Hz
Leistungsaufnahme: 850W
Komplettanlage, im Wesentlichen bestehend aus:
- PE Sammelbehälter
- Schmutzwasser Tauchpumpe mit Spezial-Schwimmerschalter
- Behälterentlüftung m. Aktivkohlefilter
- Rückschlagklappe
- potentialfreier Kontakt für ext. Alarm
- Anschlusskabel ~1,5m mit Schukostecker
- Anschlussteile f. PVC Schlauch 25x4,5mm
liefern und montieren
Menge: 3,000 St

**4.440 Photometer P7 Advanced**
Photometer P7 Advanced
LED-Filterphotometer batteriebetriebenes Multiparameter-Gerät für die Bestimmung von Chlor, pH-Wert, Säurekapazität, Ozon, Chlordioxid, Brom und Cyanursäure.
Wesentliche Merkmale:
- Schnelle Bedienung durch Scroll Memory
- Automatische Abschaltung
- Echtzeituhr und Datum
- Fabrikations- und Anwenderjustierung
- Justier-Funktionsanzeige
- Hintergrundbeleuchtetes Display
- Interner Ringspeicher für16 Datensätze
- Nullabgleich One Time Zero (OTZ)
- IR-Schnittstelle für Messdatenübertragung
- Wasserdichtes Gehäuse (IP 68)
Lieferumfang:
Gerät P7 Advanced, 4 Batterien,
3 Rundküvetten 24mm (Glas) mit Schraubdeckel,
1 Rührstab, 1 Bürste,
1 Messbecher 100ml,
je 100 Reagenztabletten DPD No. 1, DPD No. 3,
Phenolrot und Alka-M, im Kunststoffkoffer mit Anleitung.
liefern
Menge: 1,000 St

**4.450 Handmessgerät pH check**
Handmessgerät pH check
batteriebetrieben, mit Digitalanzeige,
Batteriewechselanzeige,
Zwei-Punkt-Kalibrierfunktion,
mit einer Schutzarmierung gegen Spritzwasser geschützt und integriertem Elektrodenhalter.
Die Gel-Elektrode ist von 0 - 14 pH universell einsetzbar und temperaturbeständig von 0 - 80°C.
Lieferumfang: Gerät pH check, Batterie, pH-Puffer (4,65/7,00), pH-Kunststoff- Elektrode, im Koffer mit Anleitung
Menge: 1,000 St

**4.460 Eich- und Servicekoffer; pH/Redox**
Eich- und Servicekoffer; pH/Redox
für pH- und Redox Elektrodenservice.
Bestehend aus:
- 250 ml pH-Pufferlösung pH 4,65
- 250 ml pH-Pufferlösung pH 7,00
- 250 ml Redox-Kontrollösung 478 mV
- 500 ml destilliertes Wasser(Flasche mit Spritzdüsenaufsatz)
- 100 ml verdünnte Salzsäure
- 1 KCl-Behälter mit Standfuss
- 2 Eichbecher 100 ml
- 5 Messbecher 30 ml
ADR/RID: UN 1789 / 8 III
Menge: 1,000 St

*Hinweis: pH-Korrektur*
pH-Korrektur
Planungsfabrikat: evoqua oder gleichwertig
angebotenes Fabrikat:
'....................................................'

**4.470 Dosierstation VPP-E 45-2000 SB, NSB**
Dosierstation VPP-E 45-2000 SB, NSB
für Desinfektions- und pH-Korrektur und
Flockungsmittel-Dosierung,
Dosierbereich: 45 - 2000 ml/h
bestehend aus:
- Schlauch-Dosierpumpe Typ Chem-Ad®VPP-E
Selbstansaugende, mikroprozessorgesteuerte
Schlauchpumpe mit Drehzahlregelung,
im Gehäuse für Wandaufbau,
mit
- potentialfreiem Steuereingang bzw. Analogsignalverarbeitung 4 - 20 mA
- Leermeldeeingang
- potentialfreier Relaiskontakt als Störmeldesignalausgang
- Schnellansaugtaste
- Ein-/ Aus-Taster
Ansaughöhe: max. 2 Meter
Einschaltdauer: 100 %
Betriebsspannung: 230V AC, 50/60 Hz
Leistungsaufnahme: 15 VA max.
Schutzart: IP 65
incl. Anschlussleitung 2 m lang
mit Netzstecker,
- Dosierleistungskit mit Pharmed-Förderschlauch
und PVDF-Schlauchhalter
Anschluss für Dosierschlauch 4 x 1 mm
Farbkennzeichnung: grün
Gegendruck: max. 1,5 bar
- Sauglanze 725 mm mit 1-fach Leermeldung und
5 m Anschlusskabel mit Aderendhülsen,
Saugleitung mit integriertem Ansaugsieb
und Kugelrückschlag
Saugrohr: PVC/PVDF
Dichtung: Viton B
Kugel: Glas
Anschluss: Schlauch 4x1 mm,
Schaltspannung: max. 48 V AC/DC
Schaltstrom: 0,5 A
Schaltleistung: 8 W / 8 VA
Adapter-Steckkappe
PVC weich, universell aufsteckbar
- Einführungsstück
für bauseitige Muffe G 1/2,
mit Rückschlagventil und
Gummilippe zur Verhinderung
von Inkrustierungen
Gehäuse: PVC
Dichtung: FPM
Kugel: Glas
Betriebsdruck: PN 10
Anschluss: Schlauch 4x1 mm
- 15 Meter Schlauch
Weich-PVC, glasklar, 4 x 1 mm

liefern und montieren
Menge: 2,000 St

**4.480 Dosierstation VPP-E 15-600 PLB**
Dosierstation VPP-E 15-600 PLB
für Desinfektions- und pH-Korrektur und
Flockungsmittel-Dosierung,
Dosierbereich: 15 - 600 ml/h
bestehend aus:
- Schlauch-Dosierpumpe Typ Chem-Ad®VPP-E
Selbstansaugende, mikroprozessorgesteuerte
Schlauchpumpe mit Drehzahlregelung,
im Gehäuse für Wandaufbau,
mit
- potentialfreiem Steuereingang bzw.
Analogsignalverarbeitung 4 - 20 mA
- Leermeldeeingang
- potentialfreier Relaiskontakt
als Störmeldesignalausgang
- Schnellansaugtaste
- Ein-/ Aus-Taster
Ansaughöhe: max. 2 Meter
Einschaltdauer: 100 %
Betriebsspannung: 230V AC, 50/60 Hz
Leistungsaufnahme: 15 VA max.
Schutzart: IP 65
incl. Anschlussleitung 2 m lang
mit Netzstecker,
- Dosierleistungskit
mit Pharmed-Förderschlauch
und PVDF-Schlauchhalter
Anschluss für Dosierschlauch 4 x 1 mm
Farbkennzeichnung: schwarz
Gegendruck: max. 2,5 bar
- Sauglanze 475 mm
mit 1-fach Leermeldung und
5 m Anschlusskabel mit Aderendhülsen,
Saugleitung mit integriertem Ansaugsieb
und Kugelrückschlag
Saugrohr: PVC/PVDF
Dichtung: Viton B
Kugel: Glas
Anschluss: Schlauch 4x1 mm,
Schaltspannung: max. 48 V AC/DC
Schaltstrom: 0,5 A
Schaltleistung: 8 W / 8 VA
- Adapter-Steckkappe
PVC weich, universell aufsteckbar
- Einführungsstück
für bauseitige Muffe G 1/2,
mit Rückschlagventil und
Gummilippe zur Verhinderung
von Inkrustierungen
Gehäuse: PVC
Dichtung: FPM
Kugel: Glas
Betriebsdruck: PN 10
Anschluss: Schlauch 4x1 mm
- 15 Meter Schlauch
Weich-PVC, glasklar, 4 x 1 mm

liefern und montieren
Menge: 1,000 St

**4.490 Satz Warnschilder, Natronlauge, ML**
Satz Warnschilder, Natronlauge, ML
für eine Natronlauge-Dosieranlage,
aus Aluminium, bestehend aus:
1 Warnzeichen, L200
"Warnung vor ätzenden Stoffen"
1 Verbotszeichen, D200
"Zutritt für Unbefugte verboten"
5 Gebotszeichen, D200
"Handschutz benutzen"
"Gesichtsschutz benutzen"
"Fußschutz benutzen"
"Schutzschürze benutzen"
"Atemschutz benutzen"
einschließlich
1 Kennzeichnungsschild (Aufkleber)
mit Gefahrenhinweisen und Sicherheitsratschlägen
Menge: 3,000 St

**4.500 Auffangwanne PP, Polykanister 30 l**
Auffangwanne PP, Polykanister 30 l
für 30 l Kanister, aus PP gefertigt,
Abmessungen: 600 x 400 x 220 mm hoch
Menge: 3,000 St

**4.510 Lieferung von pH-Minus flüssig nach DIN 19643**
Lieferung von pH-Minus flüssig nach DIN 19643
für die Inbetriebnahme bzw. Probebetrieb
konz. Korrekturmittel zum Senken des pH-Wertes von Schwimmbeckenwassers
im Gebinde von 25kg
Menge: 6,000 St

**4.520 Marmorkies-Behälter GFK;200l;druckfest**
Marmorkies-Behälter GFK;200l;druckfest
ausgelegt nach Druckgeräterichtlinie
2014/68/EU, zur Neutralisation von
Salzsäure, die bei der Einmischung von
Chlorgas in Wasser entsteht sowie
Erhöhung und Stabilisierung der
Säurekapazität.
Durchfluss: max. 1250 l/h
Cl2-Dosiermenge: max. 2500 g Cl2/h
Konzentration: max. 2 g Cl2/l
Behälterfassungsvermögen: 200 l
Marmorkiesfüllung: 200 kg
Material: GFK natur
aus zertifiziertem Herstellbetrieb,
mit chlorbeständiger Chemieschutzschicht
an der Behälterinnenwand
Dichtungen: Viton
Betriebsdruck: 2 bar
Prüfdruck: 3 bar
Betriebstemperatur bis 40°C
Abmessungen: D 615 x H 1225 mm
Einfüllöffnung: DN 200
Ein- und Austritt : PVC Muffe d40
Be- und Entlüftung: Rp 3/4 - DIN2999
als fertig einlaminierte Anschlüsse
(keine Schweißverbindungen)
komplett mit:
- Sicherheitsventil PVC, d32-d50, 2 bar Öffnungsdruck
- Be- und Entlüftungsventil, PVC-U/FPM d25, mit 5 m Entlüftungsleitung
- Entleerungskugelhahn PVC-U/FPM, d20
- 300 kg Marmorkies JURAKORN CC, weiss, Körnung 4 - 6 mm, Gehalt an reinem CaCO3 98,1 %, pH-Wert 9,6
liefern und montieren
Menge: 3,000 St

**4.530 Umgehungsleitung PCFP d32;elektr. 230VAC**
Umgehungsleitung PCFP d32;elektr. 230VAC
für den Marmorkies-Behälter, mit automatischer Umschaltung in Verbindung mit einem pH- Wert-Mess- und Regelsystem, bestehend aus:
- 3-Wege-Kugelhahn mit elektrischem Stellantrieb 230 V, 50-60 Hz, PVC/FPM, Klebestutzen d32, PN10
- Rückschlagventil PVC/FPM, d32, PN10
- 5 m PVC-Rohr d32, mit Fittings und Haltematerial
liefern und montieren
Menge: 3,000 St

*Hinweis: UV-Bestrahlung*
UV-Bestrahlung
Planungsfabrikat: evoqua oder gleichwertig
angebotenes Fabrikat:
'....................................................'

**4.540 UV-Desinfektionssystem Kreislauf 1**
UV-Desinfektionssystem Kreislauf 1
Projektspezifische Stückliste: Standardprodukt
Modell WFCH: WF-215-6
Generatormaterial WFCH: Edelstahl 316L
Schutzrohre: Klares Quarzglas
Anschluss WFCH: BS 4504 (PN10)
Anschlusskabel WFCH: 10 Meter
Kabelspezifikation: Standard
Dokumentation WFCH: Standard
Steuerungssystem WFPA: Spectra 3 Membran
Material Bedienfeld WFPA: Baustahl – RAL 7035
Kommunikation WFPA: Modbus RTU
Netzspannung WFPA: 230 V/240 V (50/60 Hz)
Neutralleiter vorhanden WFPA: Mit Neutralleiter
Verdrahtung des Bedienfelds WFPA: Standard
Ein-/Ausgänge WFPA: Siehe Datenblatt
in kompakter Ausführung zum einfachen
Einbau in vorhandene Rohrleitungssysteme,
bestehend aus:
UV-Kammer
Ausführungsdetails:
- Mitteldruck UV-Strahler mit servicefreundlicher Twistlock Befestigung und einer typischen Nutz-Lebensdauer von. ca. 9000h
- hochwertige Quarzrohre mit optimalerUV Durchlässigkeit
- automatischer Reinigungsmechanismus zur Entfernung von Ablagerungen vom Quarzrohr
- Temperatursensor als Überhitzungsschutz
- UV Intensitätssensor
- mit Entlüftung und Entleerung

Schaltschrank für Wandaufbau
mit elektronischen Vorschaltgeräten,
zur stufenlosen, bedarfsgerechten
Regelung der Strahlerintensität zur
Minimierung des Energieverbrauchs und
Verlängerung der Strahlerlebensdauer.
- Spectra 3 - Bediensystem
- Feldbus Schnittstelle: 1 x
- Analog Eingänge: 1 x wählbar (Durchfluss / UVT)
- Analog Ausgänge: 1 x wählbar (Intensität / Dosis)
- Digitale Eingänge: 3 x konfigurierbar
- Digitale Ausgänge: 3 x konfigurierbar
Schutzart: IP 54
Satz Kabel zur Verbindung
von UV-Kammer und Schaltschrank.

angebotenes Fabrikat: '....................................................'
liefern und montieren
Menge: 1,000 St

**4.550 UV-Desinfektionssystem Kreislauf 2**
UV-Desinfektionssystem Kreislauf 2
Modell WFCH: WF-125-6
Generatormaterial WFCH: Edelstahl 316L
Schutzrohre: Klares Quarzglas
Anschluss WFCH: BS 4504 (PN10)
Anschlusskabel WFCH: 10 Meter
Kabelspezifikation: Standard
Dokumentation WFCH: Standard
Steuerungssystem WFPA: Spectra 3 Membran
Material Bedienfeld WFPA: Baustahl – RAL 7035
Kommunikation WFPA: Modbus RTU
Netzspannung WFPA: 230 V/240 V (50/60 Hz)
Neutralleiter vorhanden WFPA: Mit Neutralleiter
Verdrahtung des Bedienfelds WFPA: Standard
Ein-/Ausgänge WFPA: Siehe Datenblatt
in kompakter Ausführung zum einfachen
Einbau in vorhandene Rohrleitungssysteme,
bestehend aus:
UV-Kammer
Ausführungsdetails:
- Mitteldruck UV-Strahler mit servicefreundlicher Twistlock Befestigung und einer typischen Nutz-Lebensdauer von. ca. 9000h
- hochwertige Quarzrohre mit optimaler UV Durchlässigkeit
- automatischer Reinigungsmechanismus zur Entfernung von Ablagerungen vom Quarzrohr
- Temperatursensor als Überhitzungsschutz
- UV Intensitätssensor
- mit Entlüftung und Entleerung
Schaltschrank für Wandaufbau
mit elektronischen Vorschaltgeräten,
zur stufenlosen, bedarfsgerechten
Regelung der Strahlerintensität zur
Minimierung des Energieverbrauchs und
Verlängerung der Strahlerlebensdauer.
- Spectra 3 - Bediensystem
- Feldbus Schnittstelle: 1 x
- Analog Eingänge: 1 x wählbar (Durchfluss / UVT)
- Analog Ausgänge: 1 x wählbar (Intensität / Dosis)
- Digitale Eingänge: 3 x konfigurierbar
- Digitale Ausgänge: 3 x konfigurierbar
Schutzart: IP 54
Satz Kabel zur Verbindung
von UV-Kammer und Schaltschrank.

angebotenes Fabrikat: '....................................................'
liefern und montieren
Menge: 1,000 St

### Titel 5 Rohrleitungen und Zubehör

*Hinweis: Hinweis*
Hinweis zum PE-Rohr
Druckrohr aus HD-PE gem. DIN 8074 aus PEh:
Es sind Rohre aus Polyethylen hart, Rolle
oder Stange
zu verwenden.
Die Rohre und Formteile entsprechen der DIN 8074, Rohre
und Formstücke, PN 6. Alle Flanschen nach DIN, PN 10
gebohrt. Die Verlegung und Montage sowie die
Herstellung der Verbindungen müssen nach den
Vorschriften des Herstellers(Werksnorm) erfolgen.
Als Formstücke für Bogen, T- und Reduzierstücke dürfen
nur vom Hersteller vorgefertigte Teile verwendet
werden. Alle Formteile sind als Zulage zu kalkulieren.
Flanschverbindungen, sowie Anschlüsse an andere
Werkstoffe sind grundsätzlich nur mit Bund- und
Losflansch auszuführen, wobei
der Bund der DIN 16953 entsprechen muss. Die Schrauben,
Muttern, sowie Unterlegscheiben sind im Erdreich aus
nicht rostendem Material zu liefern.
T-Stücke sind grundsätzlich nur in gespritzter
Ausführung zu verwenden oder in
heizelementstumpfgeschweißter Ausführung.
Besondere Verlege-Vorschriften für PE-Rohr:
Schweißen:
Für das Verschweißen von PE-hart-Rohrleitungsteilen und
Rohrleitungen gilt für alle Anwendungsbereiche das DVS Merkblatt
"Schweißen
von thermoplastischen Kunststoffen, PE-HD-Rohre- und
Rohrleitungsteile". Die darin aufgeführten Normen und
Vorschriften sind bei der Verarbeitung
zu berücksichtigen.
Die Rohre dienen der Trinkwasserversorgung und müssen
in allen erforderlichen Längen geliefert und verlegt
werden.
Es müssen stabile Gehänge oder Traversen (auch für die
auf dem Boden liegenden Leitungen), die durch
Feuerverzinkung geschützt sein müssen, angebracht
werden.
Rohrhalter aus Weichpolyethylen und Stahl verzinkt sind
zugelassen. Der max. Abstand bei Kunststoffrohr darf
1,5 m betragen.
Zur Vermeidung von Schallübertragungen muss jede
Rohrbefestigung mit einer Einlage von max. 6 Shore
Härte und 6 mm Materialstärke in zusammengedrücktem
Zustand versehen sein.
Auf Längenausdehnung ist zu achten. Die nachfolgend
aufgelisteten Rohr- und Formteile mit Zubehör sind zu
liefern und fachgerecht zu montieren.

**5.10 PE-Rohr PE-100, da 355 x 20,1 mm**
PE-Rohr PE-100, da 355 x 20,1mm
PN 6 / SDR 17
nach DIN 8074/75 Reihe 4
liefern und montieren
Menge: 10,000 m

**5.20 PE-Rohr PN 6 da 280 x 15,9 mm**
PE-Rohr PE-100, da 280 x 15,9 mm
PN 6 / SDR 17
nach DIN 8074/75 Reihe 4
liefern und montieren
Menge: 40,000 m

**5.30 PE-Rohr PN 6 da 225 x 12,8 mm**
PE-Rohr PE-100, da 225 x 12,8 mm
PN 6 / SDR 17
nach DIN 8074/75 Reihe 4
liefern und montieren
Menge: 200,000 m

**5.40 PE-Rohr PN 6 da 180 x 10,2 mm**
PE-Rohr PE-100, da 180 x 10,2 mm
PN 6 / SDR 17
nach DIN 8074/75 Reihe 4
liefen und montieren
Menge: 30,000 m

**5.50 PE-Rohr PN 6 da 140 x 8,0 mm**
PE-Rohr PE-100, da 140 x 8,0 mm
PN 6 / SDR 17
nach DIN 8074/75 Reihe 4
liefen und montieren
Menge: 70,000 m

**5.60 PE-Rohr PE-100, da 110 x 6,3 mm**
PE-Rohr PE-100, da 110 x 6,3 mm
PN 6 / SDR 17
nach DIN 8074/75 Reihe 4
liefen und montieren
Menge: 120,000 m

**5.70 PE-Rohr PN 6 da 90 x 5,1 mm**
PE-Rohr PE-100, da 90 x 5,1mm
PN 6 / SDR 17
nach DIN 8074/75 Reihe 4
liefen und montieren
Menge: 25,000 m

**5.80 PE-Rohr PN 6 da 75 x 4,3 mm**
PE-Rohr PE-100, da 75 x 4,3 mm
PN 6 / SDR 17
nach DIN 8074/75 Reihe 4
liefen und montieren
Menge: 80,000 m

**5.90 PE-Rohr PE-100, da 63 x 3,6 mm**
PE-Rohr PE-100, da 63 x 3,6 mm
PN 6 / SDR 17
nach DIN 8074/75 Reihe 4
liefen und montieren
Menge: 50,000 m

**5.100 PE-Rohr PN 6 da 50 x 2,9 mm**
PE-Rohr PE-100, da 50 x 2,9 mm
PN 6 / SDR 17
nach DIN 8074/75 Reihe 4
liefen und montieren
Menge: 30,000 m

**5.110 PE-Rohr PN 6 da 32 x 1,8 mm**
PE-Rohr PE-100, da 32 x 1,8 mm
PN 6 / SDR 17
nach DIN 8074/75 Reihe 4
liefen und montieren
Menge: 150,000 m

*Hinweis: Hinweis*
Bogen als Zulage, formgespritzt (bis d=315) oder
segmentgeschweißt. Fertig verlegt, einschl.
den erforderlichen Schweißnähten in den Gradzahlen von
15 bis 90 Grad

**5.120 PEh-Bogen d 355, wie vor beschrieben.**
PEh-Bogen d 355, wie vor beschrieben.
liefen und montieren
Menge: 3,000 St

**5.130 PEh-Bogen d 280, wie vor beschrieben.**
PEh-Bogen d 280, wie vor beschrieben.
liefen und montieren
Menge: 10,000 St

**5.140 PEh-Bogen d 225, wie vor beschrieben.**
PEh-Bogen d 225, wie vor beschrieben.
liefen und montieren
Menge: 45,000 St

**5.150 PEh-Bogen d 180, wie vor beschrieben.**
PEh-Bogen d 180, wie vor beschrieben.
liefen und montieren
Menge: 5,000 St

**5.160 PEh-Bogen d 140, wie vor beschrieben.**
PEh-Bogen d 140, wie vor beschrieben.
liefen und montieren
Menge: 40,000 St

**5.170 PEh-Bogen d 110, wie vor beschrieben.**
PEh-Bogen d 110, wie vor beschrieben.
liefen und montieren
Menge: 100,000 St

**5.180 PEh-Bogen d 90, wie vor beschrieben.**
PEh-Bogen d 90, wie vor beschrieben.
liefen und montieren
Menge: 25,000 St

**5.190 PEh-Bogen d 75, wie vor beschrieben.**
PEh-Bogen d 75, wie vor beschrieben.
liefen und montieren
Menge: 60,000 St

**5.200 PEh-Bogen d 63, wie vor beschrieben.**
PEh-Bogen d 63, wie vor beschrieben.
liefen und montieren
Menge: 50,000 St

**5.210 PEh-Bogen d50, wie vor beschrieben.**
PEh-Bogen d 50, wie vor beschrieben.
liefen und montieren
Menge: 30,000 St

**5.220 PEh-Bogen d 32, wie vor beschrieben.**
PEh-Bogen d 32, wie vor beschrieben.
liefen und montieren
Menge: 50,000 St

*Hinweis: Hinweis*
T-Stück als Zulage, formgespritzt (bis d=315) oder
segmentgeschweißt, einschl. der erforderlichen
Schweißnähte, auch in reduziertem Abgang

**5.230 PEh-T-Stück d 355, wie vor beschrieben.**
PEh-T-Stück d 355, wie vor beschrieben.
liefen und montieren
Menge: 2,000 St

**5.240 PEh-T-Stück d 280, wie vor beschrieben.**
PEh-T-Stück d 280, wie vor beschrieben.
liefen und montieren
Menge: 3,000 St

**5.250 PEh-T-Stück d 225, wie vor beschrieben.**
PEh-T-Stück d 225, wie vor beschrieben.
liefen und montieren
Menge: 10,000 St

**5.260 PEh-T-Stück d 180, wie vor beschrieben.**
PEh-T-Stück d 180, wie vor beschrieben.
liefen und montieren
Menge: 3,000 St

**5.270 PEh-T-Stück d 140, wie vor beschrieben.**
PEh-T-Stück d 140, wie vor beschrieben.
liefen und montieren
Menge: 10,000 St

**5.280 PEh-T-Stück d 110, wie vor beschrieben.**
PEh-T-Stück d 110, wie vor beschrieben.
liefen und montieren
Menge: 40,000 St

**5.290 PEh-T-Stück d 90, wie vor beschrieben.**
PEh-T-Stück d 90, wie vor beschrieben.
liefen und montieren
Menge: 2,000 St

**5.300 PEh-T-Stück d 75, wie vor beschrieben.**
PEh-T-Stück d 75, wie vor beschrieben.
liefen und montieren
Menge: 10,000 St

**5.310 PEh-T-Stück d 63, wie vor beschrieben.**
PEh-T-Stück d 63, wie vor beschrieben.
liefen und montieren
Menge: 20,000 St

**5.320 PEh-T-Stück d 50, wie vor beschrieben.**
PEh-T-Stück d 50, wie vor beschrieben.
liefen und montieren
Menge: 10,000 St

**5.330 PEh-T-Stück d 32, wie vor beschrieben.**
PEh-T-Stück d 32, wie vor beschrieben.
liefen und montieren
Menge: 20,000 St

*Hinweis: Hinweis*
Reduzierung als Zulage, auf kleinere Nennweiten,
einschl. der erforderlichen Schweißnähte.

**5.340 PEh-Reduktion d 355**
PEh-Reduktion d 355 wie vor beschrieben.
liefen und montieren
Menge: 3,000 St

**5.350 PEh-Reduktion d 280**
PEh-Reduktion d 280 wie vor beschrieben.
liefen und montieren
Menge: 10,000 St

**5.360 PEh-Reduktion d 225**
PEh-Reduktion d 225 wie vor beschrieben.
liefen und montieren
Menge: 25,000 St

**5.370 PEh-Reduktion d 180**
PEh-Reduktion d 180 wie vor beschrieben.
liefen und montieren
Menge: 4,000 St

**5.380 PEh-Reduktion d 140**
PEh-Reduktion d 140 wie vor beschrieben.
liefen und montieren
Menge: 25,000 St

**5.390 PEh-Reduktion d 110**
PEh-Reduktion d 110 wie vor beschrieben.
liefen und montieren
Menge: 50,000 St

**5.400 PEh-Reduktion d 75**
PEh-Reduktion d 75 wie vor beschrieben.
liefen und montieren
Menge: 20,000 St

**5.410 PEh-Reduktion d 63**
PEh-Reduktion d 63 wie vor beschrieben.
liefen und montieren
Menge: 10,000 St

**5.420 PEh-Reduktion d 50**
PEh-Reduktion d 50 wie vor beschrieben.
liefen und montieren
Menge: 50,000 St

*Hinweis: Hinweis*
Vorschweissbund als Zulage, einschl. GFK- Losflansch
beschichtet, Schrauben und Muttern, feuerverzinkt,
Dichtungen, sowie den erforderlichen Schweißnähten.

**5.430 PEh-Vorschweißbund d 355 wie vor beschrieben.**
PEh-Vorschweißbund d 355 wie vor beschrieben.
liefen und montieren
Menge: 2,000 St

**5.440 PEh-Vorschweißbund d 280**
PEh-Vorschweißbund d 280 wie vor beschrieben.
liefen und montieren
Menge: 10,000 St

**5.450 PEh-Vorschweißbund d 225**
PEh-Vorschweißbund d 225 wie vor beschrieben.
liefen und montieren
Menge: 45,000 St

**5.460 PEh-Vorschweißbund d 180**
PEh-Vorschweißbund d 180 wie vor beschrieben.
liefen und montieren
Menge: 15,000 St

**5.470 PEh-Vorschweißbund d 140**
PEh-Vorschweißbund d 140 wie vor beschrieben.
liefen und montieren
Menge: 20,000 St

**5.480 PEh-Vorschweißbund d 110**
PEh-Vorschweißbund d 110 wie vor beschrieben.
liefen und montieren
Menge: 30,000 St

**5.490 PEh-Vorschweißbund d 90**
PEh-Vorschweißbund d 90 wie vor beschrieben.
liefen und montieren
Menge: 20,000 St

**5.500 PEh-Vorschweißbund d 75**
PEh-Vorschweißbund d 75 wie vor beschrieben.
liefen und montieren
Menge: 20,000 St

**5.510 PEh-Vorschweißbund d 63**
PEh-Vorschweißbund d 63 wie vor beschrieben.
liefen und montieren
Menge: 25,000 St

**5.520 PEh-Vorschweißbund d 50**
PEh-Vorschweißbund d 50 wie vor beschrieben.
liefen und montieren
Menge: 20,000 St

**5.530 PEh-Vorschweißbund d 32**
PEh-Vorschweißbund d 32 wie vor beschrieben.
liefen und montieren
Menge: 10,000 St

*Hinweis: Hinweis*
Als Zulage Mehrpreis für Schrauben und Muttern, in
Edelstahl V2a, als Set

**5.540 Schrauben V2a d 355 wie vor beschrieben.**
Menge: 10,000 St

**5.550 Schrauben V2a d 280 wie vor beschrieben.**
Menge: 10,000 St

**5.560 Schrauben V2a d 225 wie vor beschrieben.**
Menge: 45,000 St

**5.570 Schrauben V2a d 180 wie vor beschrieben.**
Menge: 15,000 St

**5.580 Schrauben V2a d 140 wie vor beschrieben.**
Menge: 20,000 St

**5.590 Schrauben V2a d 110 wie vor beschrieben.**
Menge: 30,000 St

**5.600 Schrauben V2a d 90 wie vor beschrieben.**
Menge: 20,000 St

**5.610 Schrauben V2a d 75 wie vor beschrieben.**
Menge: 20,000 St

**5.620 Schrauben V2a d 63 wie vor beschrieben.**
Menge: 25,000 St

**5.630 Schrauben V2a d 50 wie vor beschrieben.**
Menge: 20,000 St

**5.640 Schrauben V2a d 32 wie vor beschrieben.**
Menge: 10,000 St

*Hinweis: Hinweis*
Zulage für PE-Elektroschweißmuffen mit PE-Rohr für die
Schweißung vorbereiten, Elektroschweißmuffe aufstecken
und mittels Spezial-Elektroschweißgerät gemäß
Herstellervorschriften verschweißen.

**5.650 PE-Elektroschweißmuffen d 355 wie vor beschrieben**
PE-Elektroschweißmuffen d 355 wie vor beschrieben
liefen und montieren
Menge: 1,000 St

**5.660 PE-Elektroschweißmuffen d 280 wie vor beschrieben**
PE-Elektroschweißmuffen d 280 wie vor beschrieben
liefen und montieren
Menge: 2,000 St

**5.670 PE-Elektroschweißmuffen d 225 wie vor beschrieben**
PE-Elektroschweißmuffen d 225 wie vor beschrieben
liefen und montieren
Menge: 10,000 St

**5.680 PE-Elektroschweißmuffen d 180 wie vor beschrieben**
PE-Elektroschweißmuffen d 180 wie vor beschrieben
liefen und montieren
Menge: 1,000 St

**5.690 PE-Elektroschweißmuffen d 140 wie vor beschrieben**
PE-Elektroschweißmuffen d 140 wie vor beschrieben
liefen und montieren
Menge: 5,000 St

**5.700 PE-Elektroschweißmuffen d 110 wie vor beschrieben**
PE-Elektroschweißmuffen d 110 wie vor beschrieben
liefen und montieren
Menge: 20,000 St

**5.710 PE-Elektroschweißmuffen d 75 wie vor beschrieben**
PE-Elektroschweißmuffen d 75 wie vor beschrieben
liefen und montieren
Menge: 5,000 St

**5.720 PE-Elektroschweißmuffen d 63 wie vor beschrieben**
PE-Elektroschweißmuffen d 63 wie vor beschrieben
liefen und montieren
Menge: 5,000 St

**5.730 PE-Elektroschweißmuffen d 50 wie vor beschrieben**
PE-Elektroschweißmuffen d 50 wie vor beschrieben
liefen und montieren
Menge: 5,000 St

*Hinweis: Hinweis*
Schellen zur Halterung der vorstehend aufgeführten
Rohrleitungen, aus St. 37.2., feuerverzinkt, einschl.
Doppelnippel und Fußplatte, Schrauben und Dübel.

**5.740 Rohrschellen d 355**
Rohrschellen d 355 wie vor beschrieben.
liefen und montieren
Menge: 2,000 St

**5.750 Rohrschellen d 280**
Rohrschellen d 280 wie vor beschrieben.
liefen und montieren
Menge: 20,000 St

**5.760 Rohrschellen d 225**
Rohrschellen d 225 wie vor beschrieben.
liefen und montieren
Menge: 60,000 St

**5.770 Rohrschellen d 180**
Rohrschellen d 180 wie vor beschrieben.
liefen und montieren
Menge: 20,000 St

**5.780 Rohrschellen d 140**
Rohrschellen d 140 wie vor beschrieben.
liefen und montieren
Menge: 40,000 St

**5.790 Rohrschellen d 110**
Rohrschellen d 110 wie vor beschrieben.
liefen und montieren
Menge: 70,000 St

**5.800 Rohrschellen d 90**
Rohrschellen d 90 wie vor beschrieben.
liefen und montieren
Menge: 20,000 St

**5.810 Rohrschellen d 75**
Rohrschellen d 75 wie vor beschrieben.
liefen und montieren
Menge: 120,000 St

**5.820 Rohrschellen d 63**
Rohrschellen d 63 wie vor beschrieben.
liefen und montieren
Menge: 20,000 St

**5.830 Rohrschellen d 50**
Rohrschellen d 50 wie vor beschrieben.
liefen und montieren
Menge: 20,000 St

**5.840 Rohrschellen d 32**
Rohrschellen d 32 wie vor beschrieben.
liefen und montieren
Menge: 20,000 St

*Hinweis: Hinweis*
Hinweistext PVC-Rohr
Nach DIN 8061/62 und 19 532 mit angeformter
zylindrischer Klebemuffe.
 Muffendruckrohre aus PVC- hart mit DVGW- Zulassungskennzeichen.
 Verlegung innen und außen

 Die Rohrleitungen sind nach den einschlägigen DIN und
DVGW-Vorschriften zu verlegen.
 Für Flanschbefestigungen und Halterungen dürfen
grundsätzlich nur verzinkte Teile Verwendung finden.
So fern im Leistungsverzeichnis nicht ausdrücklich
erwähnt, sind Halterungen und Fixpunkte in die
Rohrleitungspreise einzurechnen.
 Die Halterungen sind so auszuführen, dass die Belastbarkeit dem 6-fachen der tatsächlichen Belastung
entspricht.
 Dehnungsmuffen sind grundsätzlich als Fixpunkte zu
betrachten.
 Rohre mit Formteile fertig verlegt, einschl. dem
erforderlichen Klebe- und Kleinmaterial.

**5.850 PVC-Rohr d 90**
PVC-Rohr d 90 wie vor beschrieben.
liefen und montieren
Menge: 18,000 m

**5.860 PVC-Rohr d 75**
PVC-Rohr d 75 wie vor beschrieben.
liefen und montieren
Menge: 15,000 m

**5.870 PVC-Rohr d 63**
PVC-Rohr d 63 wie vor beschrieben.
liefen und montieren
Menge: 10,000 m

**5.880 PVC-Rohr d 50**
PVC-Rohr d 50 wie vor beschrieben.
liefen und montieren
Menge: 30,000 m

**5.890 PVC-Rohr d 32**
PVC-Rohr d 32 wie vor beschrieben.
liefen und montieren
Menge: 25,000 m

**5.900 PVC-Rohr d 25**
PVC-Rohr d 25 wie vor beschrieben.
liefen und montieren
Menge: 30,000 m

**5.910 PVC-Rohr d 20**
PVC-Rohr d 20 wie vor beschrieben.
liefen und montieren
Menge: 15,000 m

*Hinweis: Hinweis*
Bogen gegossen, fertig verlegt, einschl. den
erforderlichen Klebeverbindungen, in den Gradzahlen von
15 bis 90 Grad

**5.920 PVC-Bogen d 90**
PVC-Bogen d 90 wie vor beschrieben.
liefen und montieren
Menge: 10,000 St

**5.930 PVC-Bogen d 75**
PVC-Bogen d 75 wie vor beschrieben.
liefen und montieren
Menge: 20,000 St

**5.940 PVC-Bogen d 63**
PVC-Bogen d 63 wie vor beschrieben.
liefen und montieren
Menge: 10,000 St

**5.950 PVC-Bogen d 50**
PVC-Bogen d 50 wie vor beschrieben.
liefen und montieren
Menge: 15,000 St

**5.960 PVC-Bogen d 40**
PVC-Bogen d 40 wie vor beschrieben.
liefen und montieren
Menge: 20,000 St

**5.970 PVC-Bogen d 32**
PVC-Bogen d 32 wie vor beschrieben.
liefen und montieren
Menge: 12,000 St

**5.980 PVC-Bogen d 25**
PVC-Bogen d 25 wie vor beschrieben.
liefen und montieren
Menge: 15,000 St

**5.990 PVC-Bogen d 20**
PVC-Bogen d 20 wie vor beschrieben.
liefen und montieren
Menge: 15,000 St

*Hinweis: Hinweis*
T-Stück gegossen, als Zulage, einschl. den
erforderlichen Klebeverbindungen

**5.1000 PVC-T-Stück d 90**
PVC-T-Stück d 90 wie vor beschrieben.
liefen und montieren
Menge: 10,000 St

**5.1010 PVC-T-Stück d 75**
PVC-T-Stück d 75 wie vor beschrieben.
liefen und montieren
Menge: 5,000 St

**5.1020 PVC-T-Stück d 63**
PVC-T-Stück d 63 wie vor beschrieben.
liefen und montieren
Menge: 5,000 St

**5.1030 PVC-T-Stück d 50**
PVC-T-Stück d 50 wie vor beschrieben.
liefen und montieren
Menge: 3,000 St

**5.1040 PVC-T-Stück d 40**
PVC-T-Stück d 40 wie vor beschrieben.
liefen und montieren
Menge: 10,000 St

**5.1050 PVC-T-Stück d 32**
PVC-T-Stück d 32 wie vor beschrieben.
liefen und montieren
Menge: 8,000 St

**5.1060 PVC-T-Stück d 20**
PVC-T-Stück d 20 wie vor beschrieben.
liefen und montieren
Menge: 5,000 St

*Hinweis: Hinweis*
Reduzierung gegossen, als Zulage, auf kleinere
Nennweiten, einschl. den erforderlichen
Klebeverbindungen

**5.1070 PVC-Reduktion d 90**
PVC-Reduktion d 90 wie vor beschrieben.
liefen und montieren
Menge: 5,000 St

**5.1080 PVC-Reduktion d 75**
PVC-Reduktion d 75 wie vor beschrieben.
liefen und montieren
Menge: 2,000 St

**5.1090 PVC-Reduktion d 63**
PVC-Reduktion d 63 wie vor beschrieben.
liefen und montieren
Menge: 5,000 St

**5.1100 PVC-Reduktion d 40**
PVC-Reduktion d 40 wie vor beschrieben.
liefen und montieren
Menge: 5,000 St

**5.1110 PVC-Reduktion d 32**
PVC-Reduktion d 32 wie vor beschrieben.
liefen und montieren
Menge: 10,000 St

**5.1120 PVC-Reduktion d 25**
PVC-Reduktion d 25 wie vor beschrieben.
liefen und montieren
Menge: 10,000 St

*Hinweis: Hinweis*
Besondere Verbindungen

**5.1130 PVC-Verschraubung DN 50 mit Einlegeteil, Einschraubteil,**
PVC-Verschraubung DN 50 mit Einlegeteil,
Einschraubteil, Überwurfmutter und Dichtung aus EPDM,
als Zulage
liefen und montieren
Menge: 15,000 St

**5.1140 PVC-Verschraubung wie vor, jedoch DN 40**
PVC-Verschraubung wie vor, jedoch DN 40
liefen und montieren
Menge: 10,000 St

**5.1150 PVC-Verschraubung wie vor, jedoch DN 32**
PVC-Verschraubung wie vor, jedoch DN 32
liefen und montieren
Menge: 10,000 St

**5.1160 PVC-Verschraubung wie vor, jedoch DN 25**
PVC-Verschraubung wie vor, jedoch DN 25
liefen und montieren
Menge: 10,000 St

**5.1170 PVC-Verschraubung wie vor, jedoch DN 20**
PVC-Verschraubung wie vor, jedoch DN 20
liefen und montieren
Menge: 15,000 St

**5.1180 PVC - Übergang als Übergangsmuffe oder Muffennippel egal R 2" - 63 mm**
PVC - Übergang als Übergangsmuffe oder Muffennippel
egal R 2" - 63 mm
liefen und montieren
Menge: 10,000 St

**5.1190 PVC - Übergang als Übergangsmuffe oder Muffennippel egal R 1 1/2" - 50 mm**
PVC - Übergang als Übergangsmuffe oder Muffennippel
egal R 1 1/2" - 50 mm
liefen und montieren
Menge: 10,000 St

**5.1200 PVC - Übergang als Übergangsmuffe oder Muffennippel egal R 1 1/4" - 40 mm**
PVC - Übergang als Übergangsmuffe oder Muffennippel
egal R 1 1/4" - 40 mm
liefen und montieren
Menge: 10,000 St

**5.1210 PVC - Übergang als Übergangsmuffe oder Muffennippel egal R 3/4" - 25 mm**
PVC - Übergang als Übergangsmuffe oder Muffennippel
egal R 3/4" - 25 mm
liefen und montieren
Menge: 10,000 St

**5.1220 PVC - Übergang als Übergangsmuffe oder Muffennippel egal R " - 32 mm**
PVC - Übergang als Übergangsmuffe oder Muffennippel
egal R " - 32 mm
liefen und montieren
Menge: 10,000 St

**5.1230 PVC - Übergang als Übergangsmuffe oder Muffennippel egal R 1/2" - 20 mm**
PVC - Übergang als Übergangsmuffe oder Muffennippel
egal R 1/2" - 20 mm
liefen und montieren
Menge: 10,000 St

**5.1240 Klebepfeile**
Klebepfeile,aus haltbarer wasserfester Klebefolie
zum Anzeigen der Strömungsrichtung in
den Rohrleitungen, Farbe nach DIN 19 643,
Pfeilabstand im Bereich Filterkreuz
ca. 0,5 m, im übrigen Rohrleitungsbereich
nach den Erfordernissen
Länge: ca. 50 mm
Schaftbreite: ca. 15 mm

liefern und fachgerecht aufbringen
Menge: 50,000 St

**5.1250 Bezeichungsschilder aus Kunststoff**
Bezeichungsschilder aus Kunststoff
100 x 50 mm, farbig, Gravur max.
2-zeilig, einschl. Spannband und Halterung,
mit Klarsicht-Kunststoff-Kappe

liefern und fachgerecht nach Herstellerrichtlinie
montieren
Menge: 60,000 St

**5.1260 Schlammwasser-Schauglas DN 100**
Schlammwasser-Schauglas DN 100
zum Einbau in
Zwischenflanschbauweise PN 10, aus Plexiglas kratzfest,
Dichtungen aus EPDM, ca. 30 cm lang, einschl.
Befestigungsschrauben, Muttern und Unterlagscheiben
verz.
liefern und montieren
Menge: 2,000 St

**5.1270 PP - Plattenmaterial als Grundplatte für Analytik, Dosieranlagen und div.**
PP - Plattenmaterial als Grundplatte für Analytik,
Dosieranlagen und div.
Kleinteile Plattenstärke: 10 - 20 mm
Menge: 6,000 m2

**5.1280 Kunststoff-Panzerrohr EN 40, starr, glatt, für mittlere mechanische Be-**
Kunststoff-Panzerrohr EN 40, starr, glatt, für mittlere
mechanische Beanspruchung, aus PVC hart, DIN VDE 0605,
mit Abstandsschellen, max. Schellenabstand = 25-facher
Rohrdurchmesser, einschl.
Klein- und Befestigungsmaterial
Menge: 30,000 m

**5.1290 Kunststoff-Panzerrohr EN 32, starr, glatt, für mittlere mechanische Be-**
Kunststoff-Panzerrohr EN 32, starr, glatt, für mittlere
mechanische Beanspruchung, aus PVC hart, DIN VDE 0605,
mit Abstandsschellen, max. Schellenabstand = 25-facher
Rohrdurchmesser, einschl.
Klein- und Befestigungsmaterial
Menge: 20,000 m

**5.1300 Kunststoff-Panzerrohr EN 25, starr, glatt, für mittlere mechanische Be-**
Kunststoff-Panzerrohr EN 25, starr, glatt, für mittlere
mechanische Beanspruchung, aus PVC hart, DIN VDE 0605,
mit Abstandsschellen, max. Schellenabstand = 25-facher
Rohrdurchmesser, einschl.
Klein- und Befestigungsmaterial
Menge: 100,000 m

**5.1310 Kunststoff-Panzerrohr EN 20, starr, glatt, für mittlere mechanische Be-**
Kunststoff-Panzerrohr EN 20, starr, glatt, für mittlere
mechanische Beanspruchung, aus PVC hart, DIN VDE 0605,
mit Abstandsschellen, max. Schellenabstand = 25-facher
Rohrdurchmesser, einschl.
Klein- und Befestigungsmaterial
Menge: 50,000 m

**5.1320 Profileisen aus Edelstahl V4A**
Profileisen aus Edelstahl V4A  für die Herstellung wie
Rohrkonsolen von Sonderkonstruktionen, Auflagekonsolen,
Festpunkt-Haltekonstruktionen, Abstützwinkel, etc.
gefertigt aus Edelstahl, Werkstoff 1.4571,
einschließlich dem erforderlichen Befestigungsmaterial
aus Edelstahl
liefern und fachgerecht nach Herstellerrichtlinie
montieren
Menge: 50,000 kg

**5.1330 Sonderkonstruktion für Halterungen**
Sonderkonstruktion für Halterungen
aus Formstahl, geschweißt, 1.4571

liefern und fachgerecht nach Herstellerrichtlinie
montieren
Menge: 50,000 kg

**5.1340 Profileisen**
Profileisen, für die Herstellung von
Sonderkonstruktionen wie
Rohrkonsolen, Auflagerkonsolen
Festpunkt-Haltekonstruktionen, Abstützwinkel etc.
gefertigt aus schwarzem Stahl St 37-2 und
feuerverzinkt gemäß DIN 50976,
einschließlich dem erforderlichen Befestigungsmaterial
verzinkt.

liefern und fachgerecht nach Herstellerrichtlinie
montieren
Menge: 500,000 kg

**5.1350 Profileisen mit Korrosionsschutz**
Profileisen, mit Korrosionsschutz zur Verlegung/Befestigungen im Erdreich
für die Herstellung von
Sonderkonstruktionen wie
Rohrkonsolen, Auflagerkonsolen
Festpunkt-Haltekonstruktionen, Abstützwinkel etc.
gefertigt aus schwarzem Stahl St 37-2 und
feuerverzinkt gemäß DIN 50976,
einschließlich dem erforderlichen Befestigungsmaterial
verzinkt.

liefern und fachgerecht nach Herstellerrichtlinie
montieren
Menge: 100,000 kg

**5.1360 Tragschalen da 63 mm aus verz. Stahlblech**
Tragschalen verzinkt 63-3000 mm zur Verlegung von
PVC/PE Rohren
Menge: 5,000 m

**5.1370 Tragschalen da 50 mm aus verz. Stahlblech**
Tragschalen verzinkt 50-3000 mm zur Verlegung von
PVC/PE Rohren
Menge: 10,000 m

**5.1380 Tragschalen da 40 mm aus verz. Stahlblech**
Tragschalen verzinkt 40-3000 mm zur Verlegung von
PVC/PE Rohren
Menge: 10,000 m

**5.1390 Tragschalen da 32 mm aus verz. Stahlblech**
Tragschalen verzinkt 32-3000 mm zur Verlegung von
PVC/PE Rohren
Menge: 25,000 m

**5.1400 Tragschalen da 25 mm aus verz. Stahlblech**
Tragschalen verzinkt 25-3000 mm zur Verlegung von
PVC/PE Rohren
Menge: 15,000 m

**5.1410 Tragschalen da 20 mm aus verz. Stahlblech**
Tragschalen verzinkt 20-3000 mm zur Verlegung von
PVC/PE Rohren
Menge: 20,000 m

### Titel 6 Armaturen und Zubehör

**6.10 Zwischenbauklappe DN 300, einfachwirkend**
Zwischenbauklappe DN 300
mit einfachwirkendem Pneumatikantrieb wartungsfrei,
zentrische Bauart für
Anschlußflansche nach DIN 2501, PN 6/10, Aufbauflansch nach ISO 5211 Teil 1,
Leckrate 1 nach DIN 3230,
dichtschließend,
Betriebsdruck 3 bar mit Pneumatikantrieb EB,
einfachwirkend,
Steuerdruck 6 bar, Zylinderrohr Aluminium,
hartanodisiert, mit exakt bearbeiteter Kolbenlauffläche,
mechanische Stellungsanzeige
Wellensicherung nach UVV, obere und untere Wellenlagerung
Gehäuse: Aluminium, pulverbeschichtet
Baulänge: EN 558 Reihe 20
Manschette: Hypalon
Scheibe: Edelstahl 1.4408
Wellen: Edelstahl 1.4104
ZO11-AS
angebotenes Fabrikat:
'....................................................'

liefern und fachgerecht nach Herstellerrichtlinie
montieren
Menge: 1,000 St

**6.20 Zwischenbauklappe DN 250 EW**
Leistung wie zuvor, ,jedoch
Zwischenbauklappe DN 250

liefern und fachgerecht nach Herstellerrichtlinie
montieren
Menge: 4,000 St

**6.30 Zwischenbauklappe DN 200 EW**
Leistung wie zuvor, ,jedoch
Zwischenbauklappe DN 200

liefern und fachgerecht nach Herstellerrichtlinie
montieren
Menge: 1,000 St

**6.40 Zwischenbauklappe DN 150 EW**
Leistung wie zuvor, ,jedoch
Zwischenbauklappe DN 150

liefern und fachgerecht nach Herstellerrichtlinie
montieren
Menge: 1,000 St

**6.50 Zwischenbauklappe DN 100 EW**
Leistung wie zuvor, ,jedoch
Zwischenbauklappe DN 100

liefern und fachgerecht nach Herstellerrichtlinie
montieren
Menge: 4,000 St

**6.60 Zwischenbauklappe DN 65 EW**
Leistung wie zuvor, ,jedoch
Zwischenbauklappe DN 65

liefern und fachgerecht nach Herstellerrichtlinie
montieren
Menge: 1,000 St

**6.70 Zwischenbauklappe DN 50 EW**
Leistung wie zuvor, ,jedoch
Zwischenbauklappe DN 50

liefern und fachgerecht nach Herstellerrichtlinie
montieren
Menge: 1,000 St

**6.80 Zwischenbauklappe DN 350 mit doppeltwirkend**
Zwischenbauklappe DN 300
mit doppeltwirkendem Pneumatikantrieb wartungsfrei,
zentrische Bauart für
Anschlußflansche nach DIN 2501, PN 6/10, Aufbauflansch
nach ISO
5211 Teil 1, Leckrate 1 nach DIN 3230, dichtschließend,
Betriebsdruck 3 bar mit Pneumatikantrieb EB,
doppeltwirkend,
Steuerdruck 6 bar, Zylinderrohr Aluminium,
hartanodisiert, mit exakt
bearbeiteter Kolbenlauffläche, mechanische
Stellungsanzeige
Wellensicherung nach UVV, obere und untere
Wellenlagerung
Gehäuse: Aluminium, pulverbe schichtet
Baulänge: EN 558 Reihe 20
Manschette: Hypalon
Scheibe: Edelstahl 1.4408
Wellen: Edelstahl 1.4104
ZO11-AS
angebotenes Fabrikat:
'....................................................'

liefern und fachgerecht nach Herstellerrichtlinie
montieren
Menge: 1,000 St

**6.90 Zwischenbauklappe DN 250 DW**
Leistung wie zuvor, ,jedoch
Zwischenbauklappe DN 250

liefern und fachgerecht nach Herstellerrichtlinie
montieren
Menge: 1,000 St

**6.100 Zwischenbauklappe DN 150 DW**
Leistung wie zuvor, ,jedoch
Zwischenbauklappe DN 150

liefern und fachgerecht nach Herstellerrichtlinie
montieren
Menge: 1,000 St

**6.110 Zwischenbauklappe DN 100 DW**
Leistung wie zuvor, ,jedoch
Zwischenbauklappe DN 100

liefern und fachgerecht nach Herstellerrichtlinie
montieren
Menge: 4,000 St

**6.120 Zwischenbauklappe DN 80 DW**
Leistung wie zuvor, ,jedoch
Zwischenbauklappe DN 80

liefern und fachgerecht nach Herstellerrichtlinie
montieren
Menge: 1,000 St

**6.130 Zwischenbauklappe DN 65 DW**
Leistung wie zuvor, ,jedoch
Zwischenbauklappe DN 65

liefern und fachgerecht nach Herstellerrichtlinie
montieren
Menge: 5,000 St

**6.140 Zwischenbauklappe DN 50 DW**
Leistung wie zuvor, ,jedoch
Zwischenbauklappe DN 65

liefern und fachgerecht nach Herstellerrichtlinie
montieren
Menge: 4,000 St

**6.150 Zwischenbauklappe DN 250 mit Feineinstellung**
Zwischenbauklappe DN 250, handbetätigt mit Feineinstellung
wartungsfrei, zentrische Bauart für Anschlußflansche
nach DIN 2501,
PN 6/10, Aufbauflansch nach ISO 5211 Teil 1, Leckrate 1
nach DIN 3230, dichtschließend, Betriebsdruck 3 bar
Wellensicherung nach UVV, obere und untere
Wellenlagerung
Gehäuse: Aluminium, pulverbeschichtet
Baulänge: EN 558 Reihe 20
Manschette: Hypalon
Scheibe: Edelstahl 1.4408
Wellen: Edelstahl 1.4104
 ZO11-AS
angebotenes Fabrikat:
'....................................................'
liefern und fachgerecht nach Herstellerrichtlinie
montieren
Menge: 4,000 St

**6.160 Zwischenbauklappe DN 100 mit Feineinstellung**
Leistung wie zuvor, ,jedoch
Zwischenbauklappe DN 100

liefern und fachgerecht nach Herstellerrichtlinie
montieren
Menge: 4,000 St

**6.170 Zwischenbauklappe DN 250 mit Rastgriff**
Zwischenbauklappe DN 250 handbetätigt mit Rastgriff
wartungsfrei, zentrische Bauart für Anschlußflansche
nach DIN 2501,
PN 6/10, Aufbauflansch nach ISO 5211 Teil 1, Leckrate 1
nach DIN
3230, dichtschließend, Betriebsdruck 3 bar
Wellensicherung nach UVV, obere und untere
Wellenlagerung
Gehäuse: Aluminium, pulverbeschichtet
Baulänge: EN 558 Reihe 20
Manschette: Hypalon
Scheibe: Edelstahl 1.4408
Wellen: Edelstahl 1.4104
 ZO11-AS
angebotenes Fabrikat: '....................................................'
liefern und fachgerecht nach Herstellerrichtlinie
montieren
Menge: 11,000 St

**6.180 Zwischenbauklappe DN 150**
Leistung wie zuvor, ,jedoch
Zwischenbauklappe DN 150

liefern und fachgerecht nach Herstellerrichtlinie
montieren
Menge: 1,000 St

**6.190 Zwischenbauklappe DN 100**
Leistung wie zuvor, ,jedoch
Zwischenbauklappe DN 100

liefern und fachgerecht nach Herstellerrichtlinie
montieren
Menge: 13,000 St

**6.200 Zwischenbauklappe DN 80**
Leistung wie zuvor, ,jedoch
Zwischenbauklappe DN 80

liefern und fachgerecht nach Herstellerrichtlinie
montieren
Menge: 5,000 St

**6.210 Zwischenbauklappe DN 65**
Leistung wie zuvor, ,jedoch
Zwischenbauklappe DN 65

liefern und fachgerecht nach Herstellerrichtlinie
montieren
Menge: 3,000 St

**6.220 Zwischenbauklappe DN 50**
Leistung wie zuvor, ,jedoch
Zwischenbauklappe DN 50

liefern und fachgerecht nach Herstellerrichtlinie
montieren
Menge: 10,000 St

**6.230 Magnetventil zum Aufbau auf pneum. betätigte Zwischenbauklappe**
Magnetventil zum Aufbau auf pneum. betätigte
Zwischenbauklappe
5/2-Wege-Funktion, mit Abluftdrosselventilen zur
Geräuschdämpfung der
Elektro-Magnetventile. Das Ventil bewirkt mit einem
Drosselkegel eine
Querschnittsverengung. Mit einer Rändelschraube kann
diese von 100 %
auf 0 % stufenlos reduziert werden.
liefern und fachgerecht nach Herstellerrichtlinie
montieren
Menge: 30,000 St

**6.240 Näherungsinitiator**
Näherungsinitiator zur induktiven, berührungslosen
Rückmeldung der
Klappenendlagen (Auf-Zu). Initiatoren betriebsfertig,
paarweise auf den
Klappenstellantrieben montiert, mit Leuchtdioden zur
optischen Meldekontrolle, Schutzart IP 65.
Für 1 Paar Näherungsinitiatoren ist je ein
Auswertegerät mit einzukalkulieren.
liefern und fachgerecht nach Herstellerrichtlinie
montieren
Menge: 30,000 St

**6.250 PVC-Membranventil DN 50 mit Stellantrieb**
PVC-Membranventil DN 50 mit pneum. Stellantrieb,
drucklos geschlossen
mit Klebemuffe und Flansch radial ein- und ausbaubar,
mit Stellungsanzeige
und Hubbegrenzung, von DN 15 - DN 65 mit pneum.
Pilotventil und Handbetätigung, Membrane aus EPDM

liefern und fachgerecht nach Herstellerrichtlinie
montieren
Menge: 5,000 St

**6.260 PVC-Membranventil DN 40 mit Stellantrieb**
Leistung wie zuvor, ,jedoch
PVC-Membranventil DN 40

liefern und fachgerecht nach Herstellerrichtlinie
montieren
Menge: 5,000 St

**6.270 PVC-Membranventil DN 32 mit Stellantrieb**
Leistung wie zuvor, ,jedoch
PVC-Membranventil DN 32

liefern und fachgerecht nach Herstellerrichtlinie
montieren
Menge: 2,000 St

**6.280 PVC-Membranventil DN 25 mit Stellantrieb**
Leistung wie zuvor, ,jedoch
PVC-Membranventil DN 25

liefern und fachgerecht nach Herstellerrichtlinie
montieren
Menge: 4,000 St

**6.290 PVC-Membranventil DN 20 mit Stellantrieb**
Leistung wie zuvor, ,jedoch
PVC-Membranventil DN 20

liefern und fachgerecht nach Herstellerrichtlinie
montieren
Menge: 5,000 St

**6.300 PVC-Membranventil, DN 50 handbetätigt**
PVC-Membranventil, DN 50 handbetätigt
Membrane aus EPDM, radial ausbaubar

liefern und fachgerecht nach Herstellerrichtlinie
montieren
Menge: 2,000 St

**6.310 PVC-Membranventil, DN 40 handbetätigt**
Leistung wie zuvor, ,jedoch
PVC-Membranventil DN 40

liefern und fachgerecht nach Herstellerrichtlinie
montieren
Menge: 6,000 St

**6.320 PVC-Membranventil, DN 32 handbetätigt**
Leistung wie zuvor, ,jedoch
PVC-Membranventil DN 32

liefern und fachgerecht nach Herstellerrichtlinie
montieren
Menge: 2,000 St

**6.330 PVC-Membranventil, DN 25 handbetätigt**
Leistung wie zuvor, ,jedoch
PVC-Membranventil DN 25

liefern und fachgerecht nach Herstellerrichtlinie
montieren
Menge: 3,000 St

**6.340 PVC-Membranventil, DN 20 handbetätigt**
Leistung wie zuvor, ,jedoch
PVC-Membranventil DN 20

liefern und fachgerecht nach Herstellerrichtlinie
montieren
Menge: 4,000 St

**6.350 Rückschlagklappe DN 250**
Rückschlagklappe DN 250, PN 10, Gehäuse
und Scheibe aus V4A, Werkstoff 1.4571
zum Einbau zwischen zwei Flansche
nach DIN 2632, Dichtung aus Buna/EPDM
inkl. Austrittshilfe
liefern und fachgerecht nach Herstellerrichtlinie
montieren
Menge: 2,000 St

**6.360 Rückschlagklappe DN 150**
Leistung wie zuvor, ,jedoch
Rückschlagklappe DN 150
inkl. Austrittshilfe

liefern und fachgerecht nach Herstellerrichtlinie
montieren
Menge: 1,000 St

**6.370 Rückschlagklappe DN 100**
Leistung wie zuvor, ,jedoch
Rückschlagklappe DN 100
inkl. Austrittshilfe

liefern und fachgerecht nach Herstellerrichtlinie
montieren
Menge: 1,000 St

**6.380 Rückschlagklappe DN 65**
Leistung wie zuvor, ,jedoch
Rückschlagklappe DN 65
inkl. Austrittshilfe

liefern und fachgerecht nach Herstellerrichtlinie
montieren
Menge: 4,000 St

**6.390 Rückschlagklappe DN 50**
Leistung wie zuvor, ,jedoch
Rückschlagklappe DN 50
inkl. Austrittshilfe

liefern und fachgerecht nach Herstellerrichtlinie
montieren
Menge: 1,000 St

**6.400 PVC-U Kugelhahn DN 65/2 1/2"**
PVC-U Kugelhahn DN 65/2 1/2"
radial ausbaubar, mit Klebemuffe,
O-Ringe aus EPDM, inkl. Hahnhalterung

liefern und fachgerecht nach Herstellerrichtlinie
montieren
Menge: 1,000 St

**6.410 PVC Kugelhahn DN 50/2"**
Leistung wie zuvor, ,jedoch
PVC-U Kugelhahn  DN 50/2"

liefern und fachgerecht nach Herstellerrichtlinie
montieren
Menge: 2,000 St

**6.420 PVC-Kugelhahn DN 40/1 1/2"**
Leistung wie zuvor, ,jedoch
PVC-U Kugelhahn  DN 40/1 1/2"

liefern und fachgerecht nach Herstellerrichtlinie
montieren
Menge: 10,000 St

**6.430 PVC-Kugelhahn DN 32/1 1/4"**
Leistung wie zuvor, ,jedoch
PVC-U Kugelhahn  DN 21/1 1/4"

liefern und fachgerecht nach Herstellerrichtlinie
montieren
Menge: 10,000 St

**6.440 PVC-Kugelhahn DN 25/1"**
Leistung wie zuvor, ,jedoch
PVC-U Kugelhahn  DN 25/1"

liefern und fachgerecht nach Herstellerrichtlinie
montieren
Menge: 5,000 St

**6.450 PVC-Kugelhahn DN 20/ 3/4"**
Leistung wie zuvor, ,jedoch
PVC-U Kugelhahn  DN 20/3/4"

liefern und fachgerecht nach Herstellerrichtlinie
montieren
Menge: 5,000 St

**6.460 PVC-Kugelhahn DN 15/ 1/2"**
Leistung wie zuvor, ,jedoch
PVC-U Kugelhahn  DN 15/1/2"

liefern und fachgerecht nach Herstellerrichtlinie
montieren
Menge: 6,000 St

**6.470 PVC-U Schrägsitz-Rückschlagventil DN 40**
PVC-U Schrägsitz-Rückschlagventil DN 40
mit Klebestutzen, Dichtungsteile aus EPDM,
einschl. Verschraubungen

liefern und fachgerecht nach Herstellerrichtlinie
montieren
Menge: 2,000 St

**6.480 PVC-U Schrägsitz-Rückschlagventil DN 32**
Leistung wie zuvor, ,jedoch
PVC-U Schrägsitz-Rückschlagventil DN 32

liefern und fachgerecht nach Herstellerrichtlinie
montieren
Menge: 4,000 St

**6.490 PVC-U Schrägsitz-Rückschlagventil DN 25**
Leistung wie zuvor, ,jedoch
PVC-U Schrägsitz-Rückschlagventil DN 25

liefern und fachgerecht nach Herstellerrichtlinie
montieren
Menge: 2,000 St

**6.500 PVC-U Schmutzfänger transparent DN 50**
PVC-Schmutzfänger transparent DN 50
mit Klebestutzen, O-Ringe aus EPDM
einschl. Verschraubungen

liefern und fachgerecht nach Herstellerrichtlinie
montieren
Menge: 2,000 St

**6.510 PVC-U Schmutzfänger DN 40**
Leistung wie zuvor, ,jedoch
PVC-U Schmutzfänger DN 40

liefern und fachgerecht nach Herstellerrichtlinie
montieren
Menge: 4,000 St

**6.520 PVC-Schmutzfänger DN 32**
Leistung wie zuvor, ,jedoch
PVC-U Schmutzfänger DN 32

liefern und fachgerecht nach Herstellerrichtlinie
montieren
Menge: 2,000 St

**6.530 PVC-U Schmutzfänger DN 25**
Leistung wie zuvor, ,jedoch
PVC-U Schmutzfänger DN 25

liefern und fachgerecht nach Herstellerrichtlinie
montieren
Menge: 1,000 St

**6.540 PVC-U Schmutzfänger DN 15**
Leistung wie zuvor, ,jedoch
PVC-U Schmutzfänger DN 15

liefern und fachgerecht nach Herstellerrichtlinie
montieren
Menge: 2,000 St

**6.550 PVC-U Schrägsitzventil DN 40/1 1/2"**
PVC-Schrägsitzventil DN 40/1 1/2"
Dichtungsteile aus PE, mit Klebestutzen

liefern und fachgerecht nach Herstellerrichtlinie
montieren
Menge: 2,000 St

**6.560 PVC-U Schrägsitzventil DN 32/1 1/4"**
Leistung wie zuvor, ,jedoch
PVC-U Schrägsitzventil DN 32

liefern und fachgerecht nach Herstellerrichtlinie
montieren
Menge: 2,000 St

**6.570 PVC-Schrägsitzventil DN 25/ 1"**
Leistung wie zuvor, ,jedoch
PVC-U Schrägsitzventil DN 25

liefern und fachgerecht nach Herstellerrichtlinie
montieren
Menge: 1,000 St

**6.580 Durchfluß-Mess-System DN 200**
Durchfluss-Mess-System DN 200, als magnetisch induktiver
Durchfluss-Transmitter,  MID-Transmitter ,bestehend aus
einem Sensor und dem im Gehäuse integrierten
Elektronikteil.
Die dem Durchfluss proportionale Wechselspannung wird
durch die Elektronik
in das Ausgangssignal von 4-20 mA umgewandelt. Auf dem
Display des Transmitters können der Durchfluss, der
Ausgangsstrom, die Tagesmenge und die Gesamtmenge
angezeigt werden. Das mehrsprachige Bedienermenü
gestattet die einfache Einstellung von Maßeinheit,
Nullpunkt, Meßspanne,
Filter, Rückstellung der Zähler u.a..
Der MID eignet sich zur Durchflussmessung flüssiger
Medien, auch mit Feststoffanteil.
Messbereich: ab 1,0 l/min, frei programmierbar
Durchflussgeschw.: 0,05 bis 10 m/s
Anzeige: 8 stelliges LC-Display
Ausgangssignal: 4-20 mA einstellbar
Werkstoff Sensor: PVDF
Elektroden: Edelstahl, 1.4404/316L
O-Ringe: FPM
Gehäuse: PC
Frontfolie: Polyester
Betriebsspannung: 12 bis 30 V DC, 3 Leiter
Schutzart: IP 65 (NEMA4)
Kabelanschluss: PG 13,5
Leitungsanschluss: R 2" Überwurfmutter
einschl. Einschraubadapter aus Kunststoff PE
angebotenes Fabrikat:
'....................................................'

liefern und fachgerecht nach Herstellerrichtlinie
montieren
Menge: 6,000 St

**6.590 Durchfluß-Meß-System DN 65**
Durchfluss-Meß-System DN 65
Leistung wie zuvor, ,jedoch
Durchfluss-Meß-System DN 65

liefern und fachgerecht nach Herstellerrichtlinie
montieren
Menge: 1,000 St

**6.600 Durchflußanzeigegerät mit integriertem Elektronikteil**
Durchflußanzeigegerät mit integriertem Elektronikteil.
Die dem Durchfluss proportionale Wechselspannung wird
durch die
Elektronik in das Ausgangssignal von 4-20 mA
umgewandelt.
Messbereich: 0,3 - 6 m/s
Genauigkeit: +/- 1 % FS
Anzeige: LCD alphanumerisch
Hilfsenergie: DC 10 - 30 V
Ausgangssignal: 4-20 mA einstellbar
angebotenes Fabrikat: '....................................................'

liefern und im Schaltschrank fachgerecht einbauen
Menge: 7,000 St

**6.610 Schwebekörper-Durchflußmesser**
Schwebekörper-Durchflußmesser
komplett aus PVC-U, Meßkonus aus Glas,
zur kontinuierlichen Messung und Anzeige
der Durchflussleistung, zum Einbau zwischen
zwei Verschraubungen in eine Teilstromleitung.
Meßbereich: 1,0 ..10 m³/h
max. Betriebsdruck: PN 10
Anschluss:  DN ................
liefern und fachgerecht nach Herstellerrichtlinie
montieren
Menge: 3,000 St

**6.620 Strömungswächter**
Strömungswächter zur Messung des Durchflusses der
Umwälz-, Rückspül-
oder Attraktionspumpe und zur Abschaltüberwachung der
Treibwasserpumpe für die Chlordosierung
Strömungswächter aus Bronze 230V AC
G1/2 aussen, L=46 mm,
Einschraubgewinde G1/2"
Sensorlänge L= 48 mm,
Material PBT/ Bronze 2.0966
Schutzart IP67,
Versorgungsspannung 230 V AC
Ausgang Relais/ Wechsler
Erfassungsbereich 1...150 cm/s,
2 m PVC-Kabel

liefern und fachgerecht nach Herstellerrichtlinie
montieren
Menge: 5,000 St

**6.630 Manometer Durchm. 100 mm**
Manometer Durchm. 100 mm, Meßglied aus
Edelstahl, in gedämpfter Ausführung,
einschl. Manometer-Absperrhahn, An-
zeigebereich 0 bis 6 bar

liefern und fachgerecht nach Herstellerrichtlinie
montieren
Menge: 5,000 St

**6.640 Hochwassersicherung**
Hochwassersicherung
zur Anzeige einer Überschwemmung im Filterbereich bei
einem Schadenfall am Rohrleitungssystem (z.B. Rohrleitungsbruch)
bestehend aus:
- 2 Schwimmerschalter in PVC-Aus führung AFP DN 80/PN
16-PSSS- L 2800-SP 80  Kontaktfunktionen, Schließer  bei steigendem Niveau
 Flansch DN 80/PN 16 in PVC
 ausgelegt für Leerpumpensteuerung incl. Hochalarmkontakt
- 1 Kontaktschutzrelais Type KSU-A  24 V / 50 Hz

liefern und fachgerecht nach Herstellerrichtlinie
montieren
Menge: 1,000 St

**6.650 Probehahn aus V4A, R 1/2" abflammbar,**
Probehahn aus V4A, R 1/2" abflammbar,
stahldichtend, badewasserbeständig,
inkl. Anschluß an 1/2"-Muffe, ein Muster ist dem
Fachplaner vor der Montage abzugeben

liefern und fachgerecht nach Herstellerrichtlinie
montieren
Menge: 10,000 St

**6.660 C-Kupplungsanschluß incl. Blindkappe**
C-Kupplungsanschluß incl. Blindkappe zum Anschließen
eines Druckschlauches
an die Frischwasser- und Reinwasserleitungen zur
jährlichen Befüllung
der Becken in trinkwasserfester und
korrosionsbeständiger Ausführung,
Werkstoff Edelstahl V4A 1.4571
einschließlich Anschlußmuffe R 2", eingeschweißt in PE-
Rohr

liefern und fachgerecht nach Herstellerrichtlinie
montieren
Menge: 1,000 St

**6.670 Unterdruckschalter für Ansaugleitungen**
Unterdruckschalter
zur Verriegelung der Messwasser bzw.
Attraktionsansaugung bei Unterdruck
Gehäusewerkstoff: Alu-Druckguss GD ALSi 12
seewasserbeständig Einstellbereich: -1 .... 0,1 bar
Anschluss: G 1/2", Edelstahl 1.4571
Schutzart: IP 54
Max. zul. Druck: 6 bar
Schaltdifferenz: 50 mbar
3 x Messwasseransaugung
1 x Rutschenansaugung
liefern und montieren
Menge: 4,000 St

**6.680 Belüftungsventil für Ansaugleitungen Vakuumbrecher**
Vakuumbrecher VV34
Anschlussgröße: DN20
Anschlussform: Flansch EN 1092-1/13 B1 /PN 40
Nenndruck: PN16
Druckbereich: 0,05-0,95 bar
KVs-Wert: 1,5 m3/h
Werkstoff Gehäuse: Edelstahl
Werkstoff Elastomere: metallisch
3 x Messwasserleitung DN 25
1 x Rutsche DN 50
liefern und montieren
Menge: 4,000 St

### Titel 7 Einbauteile und Zubehör

**7.10 Behälterbeleuchtung für Betonbehälter**
Behälterbeleuchtung für Betonbehälter
 Innenbeleuchtung bestehend aus LED-Modul 3 x 3W 700 mA kaltweiss (6000K), rotationsymmetrische Lichtverteilung bei POW-LED
 kpl. mit
Schaltkasten 300x150x120 mm, Schalter am Behälter
montiert Die Beleuchtung wird manuell aktiviert und
zeitverzögert selbstständig deaktiviert.
Der Zeitraum der Verzögerung ist frei einstellbar.
liefern und  montieren  einschl. allem Zubehör zum
Einbau in bauseitige Beton- Wasserspeicher Bestand
Menge: 2,000 St

**7.20 Niveaustutzen DN 50 PVC / Edelstahl V4A**
Niveaustutzen DN 50 PVC / Edelstahl V4A
bestehend aus:
Wanddurchführung DN 32
Durchmesser : 40 mm
Hülsendübel: Edelstahl V4A
Klemm- und Klebeflansche als Anschluß für
eine Alternativabdichtung oder Flüssigfolie auf der
wasserführenden Seite

Standrohr aus PVC transparent DN 50 bis ca. 2.000 mm
lang mit T-Stück und 2 Kugelhähnen DN 50, einschl.
Verbindungs- und Befestigungsmaterial

zum Einbau in bestehenden Behälter aus WU-Beton
liefern und einbauen
Menge: 2,000 St

**7.30 Niveausteuerung mit transparentem Standr da 32 mm, Länge ca. 2,50 m, einschl. Ab**
Niveausteuerung mit transparentem Standrohr da 32 mm,
Länge ca. 2,50 m, einschl. Absperr- und
Entleerungsarmatur DN 25, sowie Drucktransmitter mit
kapazitivem Keramiksensor für Überdruck in
Kompaktbauweise, mit folgender Ausrüstung:
 - Direktsystem ohne Druckmittler
 - Membran überlast/vakuumfest
 - Kabelanschluss über Gerätestecker IP 65
Bauform: Kompaktgerät Prozessanschluss: Aussengewinde G1/2" EN 837
Werkstoffe:
Prozessanschluss: 1.4301
Gehäuse: 1.4301
Membrane: Keramik
Mediumstemperatur: - 20 bis + 100 Grad C.
Güteklasse: 0,5 % mit Linearitätsprotokoll
Messbereich: 0 - 400 mbar
Überdruck Ausgang: 4 - 20 mA
Zweidrahttechnik Speisung: über Messumformerspeisegerät oder Spannung 11 - 30 V DC

liefern und montieren
Menge: 2,000 St

**7.40 Hydrostatischer Füllstandmessaufnehmer**
Hydrostatischer Füllstandmessaufnehmer mit Gewinde, zur
stetigen Erfassung des Füllstandes in allen Flüssigkeiten, durch Wiegen der Flüssigkeitssäule mittels wegarmer, überlastfester Messzelle,
Werkstoffausführung in Edelstahl
- Anschluss R 1/2", Gewinde aus Edelstahl
- Messzelle 0,4 bar
- überlastfeste Standardmesszelle
- Messzellendichtung Viton
- Schutzart IP 65

liefern und fachgerecht montieren
Menge: 2,000 St

**7.50 Grenzwertgeber**
Grenzwertgeber mit frontseitiger digital Einstellung mit Tastencodierschalter in Grenzwertgeber mit
frontseitiger digitaler Einstellung mit Tastencodierschalter in 1 % Schritten,
als Racksystem Netzversorgung 20....30 V DC
Für jedes Relais kann die Schaltverzögerung
( 0,5 s/5 s ) und die MIN/MAX-Sicherheitsschaltung
getrennt gewählt werden 0/4...20 mA/0...10V ( intern schaltbar )
4 Grenzkontakte,
4 Einsteller

liefern und fachgerecht montieren
Menge: 2,000 St

**7.60 Füllstandmessumformer**
Füllstandmessumformer mit Mikroprozessor im Feldgehäuse
zum Anschluss einer kapazitiven oder hydraulischen Sonde
- ständige Funktionsüberwachung
- Signalübertragung PFM-Zweidrahttechnik
- Funktionsrechner für Höhe/Volumen
- 2 Grenzwerte ( einstellbare Hysterese mit je zwei potentialfreien Umschaltkontakten
- separater Grenzschaltereingang
- Störmeldung potentialfreier Wechsler

liefern und fachgerecht montieren
Menge: 2,000 St

**7.70 Füllwasser-Nachspeiseeinrichtung Autom.**
Füllwasser-Nachspeiseeinrichtung Autom.  DN 50 / da 63 mm,
aus PVC PN 10, Durchfluss von links nach rechts, bestehend
aus:
1 Wasserzähler QN 10,2 R 2 " als Naßläufer mit Rollenzählwerk,
1 Kontaktgeber
1 Ms-Magnetventil R 2 " stromlos zu, 24 V DC
1 PVC-Schmutzfänger DN 50, transparent mit Siebeinsatz 0,8 mm
3 PVC-Membranventil mit EPDM-Dichtungen DN 50 Hand, als
langsamschließendes Absperrorgan
kompl. Verrohrung
aus PVC DN 50 / da 63 mm,
einschl. Form- und
Verbindungsstücke, Befestigungsmaterial, alles
übersichtlich auf einer PVC-Platte montiert.
Plattengröße: 1180 x 500 x 15 mm
liefern und gemäss der Montageanleitung
fachgerecht an der bauseitigen Schalung
befestigen.

liefern und montieren
Menge: 2,000 St

**7.80 Einstiegstür mit Einblickfenster**
Wasserdichte Kontroll- und Reinigungsöffnung als
Einstiegstüre und Einblickfenster für den
Wasserbehälter
Einbau in Bestandsbehälter
Öffnung wird bauseits erstellt

Lichter Durchgang B x H: ca. 800 x 1200mm
Beckennenndruck : max. 0,4 bar
Betriebstemperatur : max. 38 Grad C

bestehend aus:
1 PP-Rahmen mit vorgefertigten Befestigungen als
Maueranker in V4A, Werkstoff 1.4571,
gemäß den
statischen Anforderungen gefertigt, zur
Aufnahme der Türe, einschl. besandetem Dichtflansch.

1 Türe aus PP-Rahmen, mit aufgesetztem Flanschstutzen
Flansch mind. 30cm umlaufende Breite mit 2 Dichtungen (als EPDM-O Ring, oder Moosgummi) zum Ausgleich evtl. Unebenheiten in der Behälterwand.
und Plexiglasabdeckung ca. 400 x 400 mm, als Einblickfenster, Zugankern sowie Dichtung in badewasserbeständiger Ausführung.

1 Satz Aufhängeteile aus V4A, Werkstoff 1.4571, für die Türe ( im Wasserbereich ) gemäß den statischen
Anforderungen gefertigt, im einzelnen

bestehend aus:
2 St. Rohre da 90 mm, Länge 1.600 mm mit Flanschanschlußplatte einschl. Befestigungsmaterial
(Schrauben, Unterlagsscheiben und Rollenlaufbegrenzung).

2 St. PVC-Rollen mit Halterungen einschl. Befestigungsmaterial zur Aufnahme der Türe.

1 Satz Anbauteile zum Verschließen der Türe
(Trockenseite, bestehend aus:
- Handräder kunststoffbeschichtet
- Gewindestangen V4A
- U-Eisenprofile feuerverzinkt

Wandstärke : bis max. 300 mm

liefern und montieren
Menge: 1,000 St

**7.90 Wanddurchführung Durchmesser : 110 mm**
Wanddurchführung Durchmesser : 110 mm  gerade,
beidseitig schalungsbündiger Anschlußflansch mit
Hülsendübeln, angeordnet nach DIN 2501 PN 10,
Mauerdichtkragen, Wandstärke Rohr nach PN 10 mit Einbauschutz
Material:
Flanschen und Rohr:  PVC PN 10
Hülsendübel: Edelstahl V4A
Mauerkragen:  EPDM 25 - 30 Grad
Shore Einbaulänge:  max. 300 mm

liefern und gemäss der Montageanleitung
fachgerecht an der bauseitigen Schalung
befestigen
Menge: 1,000 St

**7.100 Wandeinbauteil Mannloch**
Wandeinbauteil aus PVC für Betonbehälter, als
Einstiegsöffnung/ Mannloch DN 800, d = 810 mm,
beidseitig, Seite 1 mit Flanschanschluss, Lochkreis nach DIN EN 1092 - PN10, Seite 2
mit PVC-Nagelplatte.

Inklusive Plexiglas-Mannlochdeckel 30 mm stark,
Flachdichtung aus CR/SBR 50+ Sh.A,
Stabilisierungsstreben und Schraubensatz.
Schraubensatz bestehend aus 6-Kant-Maschinenschrauben
DIN 601,
20 Stück M16 x 60 mm und
4 Stück M16 x 110 mm, jeweils inkl. Unterlegscheiben 17
mm.

Mannloch DN 800 entspricht den Anforderungen 4.4.3
Zusätzliche Anforderungen an Wasserspeicher gemäß BGR/
GUV-R 108 Juni 2009 aus dem Regelwerk Betrieb von
Bädern der DGUV Deutsche Gesetzliche
Unfallversicherung.

Einbauteil für Wandstärken bis 300 mm (Mehrlänge gegen
Aufpreis), inkl. mittig aufgespanntem und fixiertem
EPDM-Mauerdichtkragen.

Ösenmuffen Seite 1:  Stahl verzinkt
(Ösenmuffen jeweils inkl. Fett und mit Stopfen
verschlossen=Qualitätsmerkmal!)
Länge Einbauteil:  300 mm

liefern und gemäss der Montageanleitung
fachgerecht an der bauseitigen Schalung
befestigen.
Menge: 1,000 St

**7.110 Verstärkungskreuz aus Stahl ST 37, verzi DN 800 mm, gebohrt nach PN 10, mit ca.**
Verstärkungskreuz aus Stahl ST 37, verzinkt, DN 800 mm,
gebohrt nach PN 10, mit ca. 80 % freiem Durchblick
Menge: 1,000 St

### Titel 8 Attraktionen

**8.10 Bogenrutsche**
Bogenrutsche zur Aufstellung am Beckenrand Nichtschwimmerbecken
GfK Kompaktbogenrutsche h=1,3m Wasserrutschbahn für Kinder ab ca. 4 Jahre,
für schmale Beckenumgänge, schwungvoll nach rechts ca. 30 Grad abgebogen, mit sicherer, tiefer Rutschmulde und Aufstieg mit Edelstahlgeländer.
Inkl. vandalismussicherem einlaminiertem Edelstahlrohr für den Wasseranschluss und Abdeckkappe.
Die Edelstahlhandläufe haben am Rutschstart eine Querstange gemäß Norm.
Die Fußpunkte der Rutsche werden im normalen Maß an die Erfordernisse des Rinnenkopfes angepasst.
Farbe: rot
Grundfläche: ca. 3.800 x 1.700 mm
Plattformhöhe: ca. 1.300 mm
Gesamthöhe: ca. 2.300 mm
Wasseranschluss: 1/2″ im Fuß der Leiter
Wassermenge: ca. 3 l/min
Material: Glasfaserverstärkter Kunststoff (GfK), Edelstahl V4A (1.4571) K400 geschliffen

angebotenes Fabrikat: '....................................................'
liefern und montieren
Menge: 1,000 St

### Titel 9 Drucklufttechnik und Gebläse

**9.10 Doppelkompressoranlage, vollautomatisch**
Doppelkompressor-Anlage
Kolbenkompressor mit untergebaut liegendem Druckluftbehälter

Automatisch arbeitend, luftgekühlt, ölgeschmiert
–  Kompressor und Motor auf gemeinsamer Grundplatte aufgebaut
–  Regelung über Druckschalter mit mechanischer Entlüftung und Überstromauslöser
–  Betriebsbereit montierte Kühl- und Überwachungseinrichtungen
–  Intensive Kühlung für Zylinder und Nachkühler
–  Intensiver Restwärmeaustausch durch Kupfer-Hochleistungsnachkühler
–  Riemengetrieben über vorgelängte Hochleistungskeilriemen
–  Riemenspannvorrichtung mit Parallelführung und Zentralspindel
–  Hohe Ventilstandzeiten durch
  verschleißarm und reibungsfrei arbeitende Zungenventile
–  Geringer Restölgehalt durch gehonte Zylinderlaufbahnen
–  Ruhiger Lauf durch größtmöglichen Massenausgleich der geschmiedeten
  Stahl-Kurbelwelle und elektrodynamisches Auswuchten des Schwungrades
–  Geringer Aufbereitungsaufwand durch niedrige Drucklufttemperatur
–  Oberflächenbeschichtung lichtblau, RAL 5012
–  Serienmäßig mit Ölfüllung
–  Behälter gemäß Richtlinie 2009/105/EG, gefertigt nach Merkblatt AD 2000, mit CE-Zeichen.
–  Armaturenträger mit allen erforderlichen Armaturen, wie baumustergeprüftem
  Sicherheitsventil, Manometer, Kontrollflansch mit Düsenbohrung,
  mit Absperrventil am Druckluftaustritt, Kondensatablasshahn

Technische Daten
  Höchstüberdruck  10,0  bar
  Ansaugleistung (Hubvolumenstrom) 2 x  270  l/min
  Effektive Liefermenge nach ISO 1217 Anhang C
  gemessen bei 80% Höchstdruck  185  l/min
  Zylinderzahl / Stufenzahl  1 / 1
  Kompressordrehzahl  650  1/min
  Mittlere Kolbengeschwindigkeit  1,25  m/s
  Nennleistung Hauptantriebsmotor  2 x 1,50  kW
  Schutzart/Isolierstoffklasse des Motors  IP 55 / F
  Betriebsspannung  400 V / 50 Hz
  Steuerspannung  230 V AC
  Kühlluftvolumenstrom (nach VDMA Einheitsblatt 4363)  470,00  m³/h
  Ansaug- bzw. Umgebungstemperatur (min...max)  +5...+40  °C
  Restölgehalt der Druckluft  0,1  g/kWh
  Schalldruckpegel (nach DIN EN ISO 2151)  73  dB(A)
  Behältervolumen  160  l
  Zulässiger Behälterüberdruck  11,0  bar

  Abmessungen und Gewicht (gemäß Maßzeichnung):  M 3100.0706
  Breite / Tiefe / Höhe  1350 / 550 / 1270  mm
  Druckluftanschluss  G ½
  Gewicht  200,0  kg

angebotens Fabrikat:
'....................................................'
liefern und montieren
Menge: 1,000 St

**9.20 Wechselschaltung für Kompressor- Doppelanlagen**
Wechselschaltung für Kompressor- Doppelanlagen

mit folgenden Funktionen:
- Vertauschen von Grund- und
  Spitzenlastkompressor
- gleichmäßige Auslastung beider
  Maschinen
- 24-Stunden-Zeitschaltuhr mit
  einstellbarer Wechselzeit 2-12
  Stunden
- ausgelegt für Kompressoren gleicher
  Steuerspannung
- Steuerung im separatem Gehäuse
- Hauptschalter/Not-Aus-Schalter mit
  Vorhängeschloßverriegelung und
  Klemmenabdeckung
- Zwei Leistungsschütze mit Motorschutzschalter für Kompressor 1 und 2
- Steuertransformator 400V/230V,
  sekundärseitig geerdet
- Schutzschalter für Steuertransformator
- Zwei Betriebsstundenzähler
Steuerspannung: 230 V 50 Hz
Schutzart:  IP 55
Abmessungen:  B/T/H 600/210/380 mm
Im ISO-Gehäuse komplett intern verdrahtet.

liefern und montieren
Menge: 1,000 St

**9.30 Druckluft-Trocknungsanlage (Kältetrockner)**
Druckluft-Trocknungsanlage (Kältetrockner)

kontinuierlich arbeitende luftgekühlte und
wartungsfreie Kältemaschine, konstanter
Drucktaupunkt + 2 Grad C auch bei
wechselnder Belastung. Leistungsregelung
zwischen 0 und 100 % Auslastung.
Selbstreinigend arbeitendes
Wärmetauschersystem aus gezogenen
Kupfer-Glattrohren in Vertikalausführung.
Pneumatischer Kondensatableiter (Zwangsableiter). Hergestellt nach den allg. anerkannten und gültigen Regeln der Technik,
entspr. den UVV.

Technische Daten:
Volumenstrom bei 20 Grad C  35 m³/h
Drucklufteintrittstemperatur  308,0 K (35Grad C)
Kühllufttemperatur  25 °C
Umgebungstemperatur  25 °C
Umgebungstemperatur  max. 35 °C
Umgebungstemperatur  min.  2 °C
Eintrittsdruck  16 bar
Drucktaupunkt  2 °C
Druckluftaustrittstemperatur  27 °C
elektr. Anschluß  230 V  50 Hz
elektr. Leistungsaufnahme
einschl. Ventilator  0,24  kW
einschl. Umgehungsleitung
liefern und montieren.
Menge: 2,000 St

**9.40 Kondensatableiter**
Kondensatableiter

elektronisch niveaugeregelt, zur sicheren
Abführung des Kondensates, verschleißfreier,
elektronischer Kondensatniveau-Meßfühler.
Leuchtdioden für " Netz Ein ", " Ventil
offen " und " Alarm ", mit potentialfreiem
Alarmkontakt.
Betriebsspannung:  220 V, 50 - 60 Hz
Schutzart:  IP 65
liefern und montieren
Menge: 2,000 St

**9.50 Microfilter**
Microfilter

zum Ausscheiden von feinsten Verunreinigungen aus der Druckluft. Der Wirkungsgrad beträgt 99,999 % bezogen auf
Feststoffe, die größer als 0,01 my sind.
Restölgehalt bis 0,01 mg/m3, Filter mit
Differenzdruckmanometer und automatischem Schwimmer-Kondensatableiter.
Technische Daten:
Durchflußleistung bei
7 bar Überdruck, bezogen  angeboten
auf + 20 Grad C und 1 bar
( abs. ) max.  120 m³/h
Restölgehalt im
Neuzustand  0,01 mg/m³
Differenzdruck im
Neuzustand  0,09 bar
Betriebsdruck max.  16 bar
Anschluß  1/2 Zoll
Gehäusehöhe  279 mm
Gewicht  1,7 kg

liefern und montieren
Menge: 2,000 St

**9.60 Aktivkohlefilter**
Aktivkohlefilter

zur Bindung von Geschmacksstoffen und Ge-
rüchen aus der Druckluft. Sie scheiden in
Kombition mit Microfiltern Feststoffe mit
einem Wirkungsgrad von 99,999 % bezogen
auf 0,01 my und einem Restölgehalt bis
0,005 mg/m3 aus der Druckluft aus.

Tecnische Daten:
Durchflußleistung bei
7 bar Überdruck, bezogen
auf + 20 Grad C und 1 bar
( abs. ) max. 120 m³/h
Restölgehalt im Neuzustand  0,005 mg/m³
Betriebsdruck max.  16 bar
Anschluß  1/2 Zoll
Gehäusehöhe  167 mm
Gewicht  1,7 kg

liefern und montieren
Menge: 2,000 St

**9.70 statisches Öl/Wassertrenngerät**
statisches Öl/Wassertrenngerät

für die
gesetzeskonforme, wirtschaftliche Betriebsweise
Lieferumfang:
Gerät komplett montiert, anschlußfertig, mit:
- Druckentlastungskammer
- Sedimentationsbehälter, Koaleszenzfilter
- Probehahn, Test-Set
- Ölabschöpfung, Kanister
- Anschlußzubehör
- PP-Vorfilter, Aktivkohlesatz
- Bedienungsanleitung
statisches Öl/Wassertrenngerät für
die gesetzeskonforme, wirtschaftliche
und sichere Trennung von nicht stabilen
Kompressorkondensaten auf einen Restölgehalt von weniger als 20mg/l
( DIN 38409 H18, Baumustergeprüft )

liefern und montieren
Menge: 2,000 St

**9.80 Auffangwanne aus PVC**
Auffangwanne aus PVC

zur Aufnahme des Kondensattrenners,
um das Auslaufen eines Öl-wassergemisches
zu verhindern. Mit beidseitigem Tragegriff
und Entleerungsvorrichtung mit Absperrhahn
aus Kunststoff.
Größe:  B x L x H / 500 x 500 x 300 mm
Materialstärke: 10 mm

liefern und montieren.
Menge: 2,000 St

**9.90 Armaturen für Druckbehälter**
Armaturen für Druckbehälter

Eintrittsstutzen mit Rückschlagventil,
Sicherheitsventil, Kondensatablasshahn, Manometer

liefern und montieren.
Menge: 1,000 St

**9.100 Druckwächter**
Druckwächter

zur Überwachung der Preßluftanlage mit
Alarmsignalweitergabe, als Zweipunktregler im Leichtmetallgehäuse, mit
transparenter Abdeckhaube für Wandmontage
geeignet, Funktionsbereich: 0 - 10 bar
Zubehör:
- Druckfühler in Druckluftleitung eingebaut
- Funktion: Alarmsignal bei abfallendem Druck
- Steckschlüssel
- Drosselschraube
- Überwurfmutter mit Rohrleitungsanschluß
- 1,0 m Kapillarrohr mit Einschraubnippel und Überwurfmutter

liefern und montieren.
Menge: 1,000 St

**9.110 Wartungseinheit für Steuerluftkompressor**
Wartungseinheit für Steuerluftkompressor

bestehend aus:
Kombigerät R 1/2" mit Manometer zur manuellen
Entwässerung
Öler R 1/2"
Befestigungs- und Kupplungssatz R 1/2"

liefern und montieren
Menge: 1,000 St

**9.120 Revisions-/Hauptschalter**
Revisions-/Hauptschalter

Reperaturschalter als 6-poliger Nockenschalter,
als Aufbauschalter zum trennen der Pumpenmotoren von
der Zuleitung für Wartungsarbeiten; IP 54
Spannung: 400 V
zu schaltende Leistung: 5,5 kW

liefern und montieren
Menge: 7,000 St

**9.130 Druckminderer mit entlastetem Einsitzventil**
Druckminderer mit entlastetem Einsitzventil
Druckminderer
mit entlastetem Einsitzventil,
Manometer, eingebautem Schmutzfänger und
stabilem Druckbereich
Vordruck, max.:  16 bar
Hinterdruck
Einstellbereich:  1,5 - 6 bar
liefern und montieren
Menge: 1,000 St

**9.140 Druckluftverteiler aus Cu Durchm. 15 mm**
Druckluftverteiler aus Cu Durchm. 15 mm
mit 6 Abgängen Durchm. 12 mm und Übergang auf Absperrventil R 3/8",
Schlauchanschluß 6 x 1 mm,
Druckluftzuleitung R 1/2"
liefern und montieren
Menge: 1,000 St

**9.150 Kugelabsperrhahn PN 40 DN 10/ 3/8"**
Kugelabsperrhahn PN 40 DN 10/ 3/8"
aus Messing
mit einem Innen- und einem
Außengewinde oder beidseitig Innengewinde
liefern und montieren
Menge: 6,000 St

**9.160 Kugelabsperrhahn PN 40 DN 15/ 1/2"**
Kugelabsperrhahn PN 40 DN 15/ 1/2"
aus Messing sonst wie vor
liefern und montieren.
Menge: 3,000 St

**9.170 Kugelabsperrhahn PN 40 DN 20**
Kugelabsperrhahn PN 40 DN 20
aus Messing sonst wie vor
liefern und montieren.
Menge: 2,000 St

*Hinweis: Hinweis*
Qualitäts-Kupfer-Installationsrohr
nach DIN 1786 zur Verlegung als
Druckleitung mit RAL-Gütezeichen und
DVGW-Zulassung, geschützt gegen Lochkorrosion, einschließlich Ablängen,
Ausrichten, Biegen, Haltern, Maßnahmen
zur Aufnahme der temperaturbedingten
Längenveränderung bei warmbetriebenen
Leitungen, herstellen der Rohrverbindungen durch DVGWgeprüfte Hartlöt-
Kupfer-Fittings, zur Verlegung in
Gebäuden und Zentralen, Rohrbefestigungen in schallgedämmter Ausführung.
Die nachgenannten Positionen sind jeweils
zu liefern und zu montieren.

**9.180 Kupfer-Rohr 12 X 1 mm DIN 1786**
Kupfer-Rohr 12 X 1 mm DIN 1786
in handelsüblicher Ausführung aus SF-Cu
liefern und montieren.
Menge: 55,000 m

**9.190 Kupfer-Rohr 15 X 1 mm DIN 1786**
Kupfer-Rohr 15 X 1 mm DIN 1786
in handelsüblicher Ausführung aus SF-Cu
liefern und montieren.
Menge: 60,000 m

**9.200 Pneumatische Verrohrung, Durchm.**
Pneumatische Verrohrung, Durchm. 6/4 mm
inkl. Verbindungsmaterial,
Leerrohre werden separat aufgemessen,
liefern und montieren
Menge: 75,000 m

**9.210 Leerrohr aus PVC PN 10/16, bis DN 32**
Leerrohr aus PVC PN 10/16, bis DN 32
einschl. Haltematerial
liefern und montieren
Menge: 130,000 m

**9.220 Rilsanschlauch 8/6**
Rilsanschlauch 8/6

mit den erforderlichen Nippeln, T-Stücken und
Verschraubungen aus PUN einschl. Befestigungsmaterial
Durchmesser 8/6 mm
liefern und montieren.
Menge: 80,000 m

**9.230 Rilsanschlauch 6/4**
Rilsanschlauch 6/4

mit den erforderlichen Nippeln, T-Stücken und
Verschraubungen aus PUN einschl. Befestigungsmaterial
Durchmesser 6/4 mm
liefern und montieren.
Menge: 120,000 m

**9.240 Sicherheitsventil DN 25 aus PVC**
Sicherheitsventil DN 25 aus PVC

Werkstoff
Gehäuse:  PVC
Membrane:  EPDM
zul. Betriebstemperatur:  0 bis 60°C
zul. Betriebsdruck:  max. 10 bar bei 20°
liefern und betriebsfertig montieren
Menge: 1,000 St

**9.250 Kontaktmanometer, Druckbereich: 0 bis 10 bar**
Kontaktmanometer, Druckbereich: 0 bis 10 bar

Druckbereich:  0 bis 10 bar
Durchmesser:  100 mm
Schutzart:  IP 51,
 Klasse 1,0,
 Druckanschluss radial nach unten, G 1/2"
liefern und betriebsfertig montieren.
Menge: 2,000 St

**9.260 Schalldämmplatte 1000 x 1000mm**
Schalldämmplatte 1000 x 1000mm

aus organischem Material zur Absorption von
Schwingungsübertragungen der Pumpen und Aggregate
Größe:  ca. 1000 x 1000mm
Stärke:  ca. 200mm
liefern und montieren
Menge: 2,000 St

**9.270 Magnetventilinsel**
ISO-Kasten zur Aufnahme der pneumatischen
Steuerventile für die Steuerung der Filterautomatik.

ISO-Kasten mit 16 PG-Verschraubungen, Größe 13,5 - 16,
sowie ca. 21 Reihenklemmen, dauerhaft beschriftet mit
kompl. elektrischer und pneumatischer Installation der
Steuerventile.
Die Steuerventile werden im Block auf eine PVC-Platte
montiert. der ISO-Kasten wird an der Filterfrontseite
befestigt.

liefern und montieren
Menge: 3,000 St

### Titel 10 Wärmetauscher und Zubehör

**10.10 Wärmetauscher Kreislauf 1**
Plattenwärmeübertrager

in geschraubter Ausführung, mit auf die Anwendung ausgelegten
hochleistungsfähigen Wärmeübertragerplatten und Dichtungen mit
Leckageöffnung, Platten und Dichtungen jederzeit leicht demontierbar,
erweiterbar und zu reinigen, berechnet, gebaut und geprüft nach AD-Merkblatt
2000 und DGRL 2014/68/EU Art. 4 Abs. 3
Die Platten und Dichtungsmaterialen sind optimal an den Einsatzbereich und die
Medien angepasst und sichern eine hohe Beständigkeit und Flexibilität der
Plattenwärmeübertrager

bestehend aus:
Wärmeübertragungsplatten Werkstoff 1.4404 (AISI316L) 0,5 mm
kleberfreien Dichtungen Werkstoff NBR-NT
Gestell
mit feststehender Druckplatte und auf der oberen Tragstange verschiebbarer
Druckplatte
aus unlegiertem Stahl lackiert, RAL 5018
mit unterer und oberer Tragstange und Spannschrauben
Anschlüsse am Plattenwärmeüberträger für Medium 1 (kalte Seite)
Gewindestutzen (EN 10226-1/ Form R) DN50/ PN16 / Edelstahl 1.4404 (AISI 316L)
Anschlüsse am Plattenwärmeüberträger für Medium 2 (warme Seite)
Gewindestutzen (EN 10226-1/ Form R) DN50/ PN16 / Edelstahl 1.4404 (AISI 316L)

Badebetrieb:

Dauerleistung:  106 kW
Plattenwerkstoff:  1.4404
Temp. primär:  70/50Grad C
Temp. sekundär:  28/32 Grad C
Wassermenge
primär:  4,636 m3/h
sekundär:  22,954m3/h
Druckverlust
primär:  max.  0,014 bar
sekundär:  max.  0,281 bar
Betriebsdruck:  6  bar
Prüfdruck:  8,58 bar
Plattenzahl:  27 Stück
Fläche:  1,766 m²
Gewindestutzen:  PN16
primär:  DN 50
sekundär:  DN 50

Aufheizbetrieb:
Dauerleistung:  150 kW
Temp. primär:  70/50Grad C
Temp. sekundär:  10/28 Grad C

Abmessungen:  150 x 324 x 585mm
Leergewicht:  74kg

angebotenes Fabrikat: '....................................................'
liefern und montieren
Menge: 1,000 St

**10.20 Wärmedämmung**
Wärmedämmung für v.g. Wärmeübertrager gem. VDI- und
EnEV Richtlinie,
Wärmedämmung aus nicht brennbarem Dämm-Material nach
DIN 4102- 1, Baustoffklasse A, mit Blechummantelung Al,
mit Spannverschlüssen, demontierbar,
einschl.notwendiger
Ausschnitte und Aussparungen für Rohrleitungen und
Anzeigeinstrumente,
-Dämmdicke 100mm,
- Wärmeleitfähigkeit 0,035 W/mK

liefern und fachgerecht nach Herstellerrichtlinie
montieren
Menge: 1,000 St

**10.30 Wärmeübertrage Kreislauf 2**
Plattenwärmeübertrager

in geschraubter Ausführung, mit auf die Anwendung ausgelegten
hochleistungsfähigen Wärmeübertragerplatten und Dichtungen mit
Leckageöffnung, Platten und Dichtungen jederzeit leicht demontierbar,
erweiterbar und zu reinigen, berechnet, gebaut und geprüft nach AD-Merkblatt
2000 und DGRL 2014/68/EU Art. 4 Abs. 3
Die Platten und Dichtungsmaterialen sind optimal an den Einsatzbereich und die
Medien angepasst und sichern eine hohe Beständigkeit und Flexibilität der
Plattenwärmeübertrager

bestehend aus:
Wärmeübertragungsplatten Werkstoff 1.4404 (AISI316L) 0,5 mm
kleberfreien Dichtungen Werkstoff NBR-NT
Gestell
mit feststehender Druckplatte und auf der oberen Tragstange verschiebbarer
Druckplatte
aus unlegiertem Stahl lackiert, RAL 5018
mit unterer und oberer Tragstange und Spannschrauben
Anschlüsse am Plattenwärmeüberträger für Medium 1 (kalte Seite)
Gewindestutzen (EN 10226-1/ Form R) DN50/ PN16 / Edelstahl 1.4404 (AISI 316L)
Anschlüsse am Plattenwärmeüberträger für Medium 2 (warme Seite)
Gewindestutzen (EN 10226-1/ Form R) DN50/ PN16 / Edelstahl 1.4404 (AISI 316L)

Badebetrieb:

Dauerleistung:  98 kW
Plattenwerkstoff:  1.4404
Temp. primär:  70/50Grad C
Temp. sekundär:  32/36°C
Wassermenge
primär:  4,286m³/h
sekundär:  21,191m³/h
Druckverlust
primär:  max.  0,014 bar
sekundär:  max.  0,273 bar
Betriebsdruck:  6  bar
Prüfdruck:  8,58 bar
Plattenzahl:  25 Stück
Fläche:  1,625m²
Gewindestutzen:  PN16
primär:  DN 50
sekundär:  DN 50

Aufheizbetrieb:
Dauerleistung:  113 kW
Temp. primär:  70/50Grad C
Temp. sekundär:  10/32 Grad C

Abmessungen:  150 x 324 x 585mm
Leergewicht:  74kg

angebotenes Fabrikat: '....................................................'
liefern und montieren
Menge: 1,000 St

**10.40 Wärmedämmung**
Wärmedämmung für v.g. Wärmeübertrager gem. VDI- und
EnEV Richtlinie,
Wärmedämmung aus nicht brennbarem Dämm-Material nach
DIN 4102- 1, Baustoffklasse A, mit Blechummantelung Al,
mit Spannverschlüssen, demontierbar,
einschl.notwendiger
Ausschnitte und Aussparungen für Rohrleitungen und
Anzeigeinstrumente,
-Dämmdicke 100mm,
- Wärmeleitfähigkeit 0,035 W/mK

liefern und fachgerecht nach Herstellerrichtlinie
montieren
Menge: 1,000 St

**10.50 Wärmetauscher zur Wärmerückgewinnung 75kW**
Wärmetauscher zur Wärmerückgewinnung 75kW

Beckenwassererwärmung bestehend aus:
- feststehende Gestellplatte aus Stahl
- bewegliche Druckplatte aus Stahl
- Spannbolzen
- Wärmetauscherplatten Edelstahl Werkst. Nr: 1.4401
- klebefreie Dichtungen NBR
- alle mediumberührte Teile badewasserbeständig.

Medien :  Wasser  Wasser
Temperatur Ein-->Aus [°C]:  10,00 --> 24,00  28,00 --> 14,00
Massenstrom [kg/h]:  4605,5  4608,9
Volumenstrom [m³/h]:  4,612  4,618
Dichte [kg/m³]:  998,70  997,93
Spezifische Wärmekapazität [J/kg K]: 4187  4183,8
Wärmeleitfähigkeit [W/m K]:  0,593  0,600
Dyn. Viskosität [m Pa s]:  1,083  0,979
Wärmeleistung [kW]:  75,000
Strömungsrichtung :  Gegenstrom
Wärmeübertragungsfläche [m²]:  3,815
Plattenzahl Installiert/Maximal :  27/96
K-zahl Real / Theor. [W/m²*K]:  4915/4925
Anschlussgeschwindigkeit Ein/Aus [m/s]: 1,018/1,021  1,023/1,020
Spaltgeschwindigkeit [m/s]:  PHPH: 0,262  PHPH: 0,262
Druckverlust Berechnet [bar]:  0,228  0,123
zul. Betriebstemperatur Min./Max. [°C]:  0,00 / 80,00  0,00 / 80,00
Prüfdruck [barg]:  7,50  7,50
Füllvolumen [l]:  3,887  3,887
Plattenwerkstoff / Plattendicke [mm]:  1.4404 (AISI 316L) / 0,5

Länge x Breite x Höhe / Anspannmaß [mm]: 500 x 315 x 1105

liefern und montieren
Menge: 1,000 St

**10.60 Wärmedämmung für Plattenwärmetauscher**
Wärmedämmung für Plattenwärmetauscher

Plattenwärmetauscher gemäß vorstehender Position.
Hochwertige Wärmedämmung aus Mineralwollematten mit
strukturierter Aluminiumverkleidung. Wärmedämmung
4-seitig und mit Deckel, komplett mit allen
Ausschnitten; Wärme- dämmung allseitig demontierbar
durch Clipverschlußtechnik.

liefern und montieren
Menge: 1,000 St

**10.70 Winkelglasthermometer 90 Grad,**
Winkelglasthermometer 90 Grad, in solewasserbeständiger
Ausführung,
Spezialausführung mit drehbarem Oberteil,
Thermometer mit Standardfüllung blau, inkl. Tauchhülse
bis 200 mm lang,
G 3/4" AG,
Anzeigebereich 0 - 100 Grad C
liefern und fachgerecht montieren
Menge: 6,000 St

**10.80 Vollhub-Sicherheitsventil in Eckform DN 50**
Vollhub-Sicherheitsventil in Eckform DN 50,
für chlorhaltiges Wasser geeignet, Gehäuse, Feder
und Spindel aus Edelstahl
Fabrikat: Görlich oder glw.

liefern und fachgerecht montieren
Menge: 2,000 St

**10.90 Sicherheits-Temperatur-Wächter**
Sicherheits-Temperatur-Wächter zur
Temperaturbegrenzung, zum
Einbau in den Wärmetauscher-Kreislauf
Einstellbereich: 25 - 60 Grad C
Schaltdifferenz: 3,5 K ( Grad C )
Einbaulänge: max. 150 mm
Schaltleistung: 6 ( 3,5 A ) 250 V/50 Hz
max. zul. Temp.: 120 Grad C
Anschluss: R 1/2"
Schutzrohr: Edelstahl 1.4401, PN 10
liefern und fachgerecht montieren
Menge: 2,000 St

**10.100 baus. gelieferte Edelstahlhülsen R 1/2"**
baus. gelieferte Edelstahlhülsen R 1/2" von dem Gewerk
Heizung
übernehmen und nach Vorgabe des bauherrn in die
Rohrleitungen
fachgerecht einbauen
Menge: 2,000 St

**10.110 Thermostat**
Thermostat zum Einbau in den Wärmetauscherkreislauf
Ausführung mit stufenlos verstellbarem Handschalter,
Automatik-Stop, Frontplatte mit Anbau, Fernfühler mit 2
m Kapillarrohr,
im Kunststoffgehäuse eingebaut
Temperatur von + 20 Grad C bis + 60 Grad C
einstellbar, Schutzart IP 33,
einschl. Tauchhülse aus VA
Fabrikat: Danfoss oder glw.

liefern und fachgerecht montieren
Menge: 2,000 St

**10.120 Sicherheitstemperaturbegrenzer / - wächter**
Sicherheitstemperaturbegrenzer / -wächter

zum sicheren Abschalten von Wärmetauschern und
Fußbodenheizungen bei Störungen.

Mit einstellbarer Abschalttemperatur
und Wiedereinschaltsperre,
TÜV-geprüft nach DIN 3440,
mit Ms-Schutzrohr PN16.

Technische Daten:
Gehäuse:  Aluminiumdruckguss, lackiert
Abschalttemp.: einstellbar von 60...130°C
Einbaulänge:  100mm
Gewinde:  R 1/2"
Kontakt:  Umschalter AC24..250 V, 10 (2)A
Anschluss:  3-adrig
Schutzart:  IP65

liefern und montieren
Menge: 2,000 St

### Titel 11 Schaltschrank

*Hinweis: Hinweis Schaltschrank*
Die aktuell gültigen DIN / VDE / ICE / EN-Richtlinien,
sowie die technischen Anschlussbedingungen des
zuständigen Stromversorgungsunternehmens sind
einzuhalten. Berührungsschutz gem. VBG 4.

Schaltanlage
Die Schaltanlage ist vom Auftragnehmer gem. den
Anforderungen des Prozesses und den Angaben in der
Ausschreibung zu projektieren. Sie muss in Verbindung
mit den angeschlossenen Aggregaten ein vollständig
funktionierendes System ergeben. Die Projektierungs-
und Planungsarbeiten sind mit einzurechnen.
Schaltschränke in Stahlblechausführung IP 54
allseits geschlossen. Gehäuse und Fronttüren sind
an geeigneter Stelle mit CU-Litze in die
Erdungsmassnahme einzubeziehen. Gehäusetiefe 500 mm.
Türen aus Stahlblech mind. 2 mm.
Der Einbau eines Profilhalbzylinders muss möglich
sein.

Zubehör

Kabelabfangschienen mit Rangierkanal Gummiklemmprofil
für Bodenbleche Kabelverschraubungen mit 10 % Reserve
(bei Einführung von oben) Verdrahtungskanäle mit 30 %
Platzreserve Schaltplantaschen in Stahlblechausführung
Reihenklemmen in kriechstromfester Ausführung gem. DIN
53480 Klein- und Befestigungsmaterial Transporteinheiten
mit Verbindungsklemmleiste steckbar Transportösen für
jede Liefereinheit Bodenblech geteilt herausnehmbar

Einbauteile

Es sind nur genormte und listenmäßig geführte Bauteile
namhafter Hersteller zu verwenden.
Die Bauteile müssen übersichtlich und leicht zugänglich
montiert sein.
Befestigungsschrauben müssen von vorne zugänglich sein.
Betriebsmittelkennzeichnungen sind dauerhaft so anzubringen, dass sie beim Austausch des Gerätes nicht
verloren gehen können.

Pro Klemme darf nur ein Draht angeklemmt werden.

Verdrahtung

Die Verdrahtung hat mit flexiblen Leitungen von
mind. 0,75 mm2 und Aderendhülsen zu erfolgen.
Leiterfarben gem. VDE und DIN 57113.

Kabeleinführung

Das Heranführen sämtlicher Leitungen erfolgt bauseits.
Die Kabeleinführung erfolgt von unten und ist mit
geeigneten Massnahmen abzudichten und mit Bügelschellen
zu befestigen.

Schrankbelüftung

Eine maximale Temperatur von 40 Grad C, bei einer max.
Raumtemperatur von 30 Grad C, ist im Schaltschrank zu
gewährleisten. Entsprechend notwendige Massnahmen sind
vorzusehen.

Sicherungsautomaten

Als Sicherungsautomaten für Dreh- und Wechselstrom 400/
230 V sind Geräte in schmaler Bauform mit einem Schaltvermögen von 1,5 KA bei 400 V und 20.000 Stellungswechseln einzubauen.

Auch Selektivitätsgrenzen müssen eingehalten werden.
Je Badewasserkreislauf ist ein separater
Sicherungsautomat mit Sicherungsüberwachung vorzusehen.
Ebenso für Steuerspannung SPS und Allg. Einrichtungen.

Netzanalyse

Es ist ein Mess- und Überwachungsgerät zum Erfassen,
Analysieren und Überwachen elektrischer Messgrößen in
3-phasigen 400 VNiederspannungsnetz vorzusehen. Das
Gerät muss über einen Impulsausgang für externe Wirkleistungsanzeige verfügen.

Leistungsschalter

Leistungsschalter für Wechselstrom nach DIN VDE 0660
Teil 101, Nennspannung bis 660 V mit unverzögertem
Kurzschlussschnellauslöser und stromabhängigem
Überlastauslöser, mit systembedingtem Zubehör für
Einbau, Bedienung und Anschluss.

Automatisierungssystem

Die Steuerung, Meldungs- und Messwertverarbeitung,
sowie die Messwertausgabe werden über eine modular
aufgebaute speicherprogrammierbare Steuerung realisiert.
In dieser werden die physikalischen Grundfunktionen,
Schalten, Stellen, Melden, Zählen, sowie
Verarbeitungsfunktionen, wie Überwachen, Steuern,
Regeln, durchgeführt. Die Software ist modular aufgebaut
und besteht aus einem Funktionsteil, Datenteil, Steuer-
und Regelungsteil, sowie aus System- und Störüberwachung.

Funktionsteil

Der Funktionsteil wird aus einer Bibliothek von
Standardfunktionen und daraus gebildeten
Funktionsblöcken (Typicals) die speziell auf die
Automatisierung betriebstechnischer Anlagen zugeschnitten sind, generiert. Ein Typical besteht
aus technologischen Basisbausteinen und löst eine
ganz spezielle typische technologische Automationsaufgabe.

Datenteil

Der Datenteil enthält sämtliche Parameter und
Prozesszustände der Anlage und die Struktur ihrer
Automatisierung, sowie notwendige bausteininterne Daten.
Die Struktur der Datenbausteine ist so gewählt, dass
jedes Datenelement eindeutig identifizierbar ist.
Die Vorgabe aller Parameter erfolgt bei der
Projektierung der anlagenbezogenenen Software.
Einstellbare Parameter (z.B. Schaltzeiten,
Regelparameter, Überwachungsgrenzen) sind während
des Anlagenbetriebs über die jeweilige Bedienstation
und Bediengeräte veränderbar. Die Systemparameter
werden einmalig bei der Parametrierung des Systems
eingestellt.

Steuerung

Es sind unter anderem An- und Abfahrschaltungen von
Anlagen und Anlagenteilen, Verriegelungssteuerung,
sowie zeit- und ereignisabhängige Steuerungen
projektierbar.

Regelung

Es sind Festwertregelungen als PID-Regelungen mit
und ohne Totzone, sowie mit und ohne Störgrößenaufschaltung, sowie Folge- und Kaskadenregelungen
als PI/PID-Regler vorhanden.
Es können Stellglieder mehrstufig, kontinuierlich
oder mit Schritt-Ausgang angesteuert werden. Regler
können in Sequenzen geschaltet sein. Innerhalb einer
Regelsequenz wird jedem Stellglied ein eigener,
geführter P/PI/PID-Regler zugeordnet, um das
Regelverhalten für die jeweilige Funktion,optimieren zu können.

System- und Störüberwachung

Erfassung und Verarbeitung von Meldungen der Kategorie
Gefahr-, Störungs-, Wartungs- und Warn- oder Betriebsmeldungen können frei projektiert werden. Für wichtige
Störmeldungen steht ein jederzeit abrufbares Störpuffer
zur Verfügung. Das System ist in der Lage, sich selbst
zu Überwachen. Mit Hilfe von aktiven und passiven
Watchdog-Funktionen werden Ausfälle von allen
wesentlichen Komponenten in allen Systemebenen
automatisch erkannt und an den Betreiber gemeldet.
Die mit der Systemüberwachung erkannten Störungen
werden in Form von Systemmeldungen und Ereignisverarbeitung zugewiesen. In der Ausgabe sind Zeit,
Art und Ort der Störung zu erkennen.

Visualisierungssystem

Die Software soll dem Betreiber das Überwachen des
Anlagenbetriebes und das Eingreifen in Betriebsabläufe
ermöglichen. Für alle Eingaben soll das System eine
Plausibilitätskontrolle durchführen. Eine
Anlagenvisualisierung stellt sämtliche Anlageninformationen auf einem Display dar. (Fließschema,
Kurven, Diagramme, Statistiken). Das Betriebsystem muss
zur vollständigen Bedienung des Automatisierungssystems
ausgelegt sein.

Grundfunktionen

Zentrale Überwachung aller Anlagen durch Erfassung
und Verarbeitung sämtlicher Betriebs- und Störmeldungen,
sowie Alarme einschl. extern und intern gebildeter
Grenzwerte. Zentrale Erfassung und Verarbeitung
aller verfahrenstechnischer und energiespezifischen
Messdaten (Analogwerte, Digitalwerte, Zählwerte etc.)
Alle Anlagenwerte müssen vom System auf Grenzwerte
über wacht werden. Bei Grenzwertüberschreitung müssen
entsprechende Meldungen ausgegeben werden.

Erfassung und Verarbeitung sämtlicher manuellen
Eingaben. Betriebszeiterfassung je Verbraucher nach
Betriebsstunden.
Protokollieren aller Daten und Zustände.
Sämtliche Störmeldungen und Betriebsmeldungen sollen
in einem Protokoll auf dem Display und/oder Drucker
erscheinen. Es soll die Möglichkeit der Selektion
bestehen. Des weiteren muss eine Blätterfunktion
im Stör-/Betriebsprotokoll vorhanden sein.
Die Störmeldungen müssen quittierbar sein.
Darstellung sämtlicher Analogwerte.

Darstellung von dynamischen Grafikbildern.
Bei allen Anlagenbildern sind übergeordnete
ereichsbilder vorzusehen, von denen aus nur
Detailbilder anzuwählen sind.
In den Anlagenbildern ist eine Fußzeile mit den
Bereichen der Anlage einzubauen. Sollte in einem
Bereich eine Störung auftreten, muss in der Fußzeile
des gerade gewählten Bildes der entsprechende
Bereich umschlagen und blinken.

Fernwartungssystem

Zur Fernüberwachung der kompletten
Badewasseraufbereitungsanlage ist eine erforderliche
Kommunikationsschnittstelle, sowie ein entsprechendes
Modem / Router vorzusehen. Es müssen alle Systemkomponenten der
Automatisierungstechnik, sowie der
Visualisierungstechnik softwaremäßig erreichbar sein.
Es ist eine digitale Schnittstelle zu wählen.

Filterspülprozess:

hier sind die Spültakte entsprechend
DIN 19 643 Teil 2 Pkt5.4.3 Anschwemmfilter
 steuerungstechnisch umzusetzen.

Die Steuerung der Anlage erfolgt nach Betriebsarten:
1. Filtration Volllast
2. Filtration Teillast in betriebsloser Zeit
3. Rinnenreinigung
4. Spülbetrieb - Anschwemmbetrieb
5. Handbetrieb

1. Filtration Volllast

1 Umwälzpumpen EIN, Anlauf über FU
einschl. leicht verzögerte pneumatische Druckklappen
AUF Niveaustand Schwallwasserbehälter >
Trockenlaufschutz Freigabe der Regelung nach
Ansprechen der Kontaktschalter in den jeweiligen
Filtratleitungen der Kreisläufe für:

Desinfektion (Chlorung) einschließlich
Betriebswasserpumpe Dosierpumpe EIN,
pH-Wert und Beckenwassererwärmung jeweils
entsprechend Bedarf, , Roh- und Filtratklappe
aller Filter AUF, übrige Filterklappen ZU, Rinnenklappen nach Reinigung 2 min. verzögert schließen
ZU, Messwasserpumpe EIN, Umwälzleistung über
Durchflussmesser, Auslösung Kellerüberflutung
Filtration AUS

2. Filtration Teillast in betriebsloser Zeit

50 % des Volumenstroms mit Führungspumpe, sonst
Bedingungen wie Pkt. 1
Randbedingungen gem. DIN 19 643-1 Pkt. 13.9.1
Umwälzleistung über Durchflussmesser

3. Rinnenreinigung

Abschaltung Filtrationsbetriebsart 1, 2 oder 5
einschl. Desinfektion, pH-Wert und Beckenwassererwärmung. Verzögertes Schließen der Rinnenklappen
nach Beendigung der Reinigung.
In- und Ausserbetriebnahme per Hand Registrierung
Hygienehilfsparameter ca. 15 min. nach Beendigung.
Hinweis: Die Rinnenumschaltung muß auch über ein
bauseitiges, externes Schaltsignal schaltbar sein.

4. Filterspülung

Abschaltung Filtrationsbetriebsart 1, 2 oder 5
einschl. Desinfektion, ph-Wert und Beckenwassererwärmung. Auswahl der Filterspülung nach Kriterien
- Differenzdruck
- Zeit
- Bedarfsabhänging
Die Spülung hat in der Regel in betriebslosen Zeiten
zu erfolgen.
Vor Einleitung des Spülprozesses ist die Schwall-/
Spülwasserkammer auf ausreichend Spülwasser hin
automatisch zu prüfen.
Die Spültakte sind entsprechend DIN 19 643-2 Anschwemmfilter, auszuführen.
Die passwort-geschützte Möglichkeit, der zeitlichen Änderung der
Spültakte, sowie Änderung der Schaltpunkte für
Schwall- und Schlammwasserkammer durch den Betreiber,
ist zu realisieren.

5. Handbetrieb

Alle Schaltbefehle sind passwortgeschützt und über
Zugriffsebenen zu realisieren.

2. Attraktionen
Die Anzahl der Attraktionspumpen, Gebläse und
entsprechenden Absperrklappen, sowie die
Leistungsangaben sind dem Leistungsverzeichnis
Badewasser zu entnehmen. Je Attraktion wird ein
Betriebsartenschalter mit den Stellungen
HAND/AUS/AUTOMATIK vorgesehen. In Stellung AUTOMATIK
werden die Attraktionen vom Attraktionenprogramm
angesteuert. Ein übergeordneter Not-Aus-Schalter
bewirkt eine Hard- und Softwareabschaltung der
kompletten Attraktionen.

Attraktionsprogramm

Das Attraktionsprogramm enthält zwei Betriebsarten.
a. Attraktionen "Variabel"
b. Attraktionen "nach Programm"

a. Attraktionen "Variabel"

Der Betreiber kann variabel Einstellungen im
Attraktionsprogramm vornehmen. Somit besteht die
Möglichkeit, bei geringer Besucherzahl, einzelne
Attraktionen zu schalten. Übergeordnet werden die
Attraktionen über eine Wochenschaltuhr freigegeben.

b. Attraktionen "nach Programm"

Der Betreiber kann sich ein eigenes Attraktionsprogramm projektieren. Hierzu können bis zu sieben
Attraktionen in 5 frei definierbaren Schritten
projektiert werden. (sh. Choreografie/Sequenzierung)
Übergeordnet werden die Attraktionen über eine
Wochenschaltuhr freigegeben.

3. Magnetventile Rinnenumschaltung
Schlüsselschalter in Tableau
Schlüsselschalter Ein: Magnetventil auf - Umwälzung
aus Schlüsselschalter Aus: Umwälzung ein - Magnetventil
nach Zeitverzögerung zu

4. Messwasserpumpen
Anlauf: Direkt
Anzeige in Schaltschrankfront: Betriebszustand
Wahlschalter in Schaltschrankfront: Hand-0-Automatik
Am Aggregat: Vor-Ort- Schalter
Schutzbeschaltung: Motorschutz

Automatikbetrieb: Zeitgleich zu Umwälzpumpen
Aus bei Rückspülbetrieb.

5. Desinfektion Dosierpumpe
Anlauf: direkt, Ansteuerung vom Meß- und Regelgerät
Anzeige in Schaltschrankfront: Betriebszustand
Schutzbeschaltung: Motorschutz

Handbetrieb: Nicht vorgesehen
Automatikbetrieb: Ein wenn Reinwasserklappe offen
(Filterbetrieb), Aus wenn Reinwasserklappe zu
(Rückspülbetrieb).
Regelung über Regelgerät.
Aus bei Chlor-Max, Stillstand Umwälzung
(zusätzlich 2.Strömungswächter), Meßwassermangel.

6. pH-Wert-Dosierpumpen
Anlauf: Steckdose
Anzeige in Schaltschrankfront: Betriebszustand

8. Magnetventile Frischwassernachspeisung
Anlauf: Direkt
Anzeige in Schaltschrankfront: Betriebszustand
Schutzbeschaltung: Motorschutz

Handbetrieb: Nicht vorgesehen
Automatikbetrieb: Auf/Zu über Niveaumessung
Schwallwasserbehälter
Signal "Anforderung" an bauseitige Pumpstation.

9. Druckluftkompressoren (Steuerluft)
Anlauf: Stern/Dreieck
Anzeige in Schaltschrankfront: Betriebszustand,
Betriebsstunden
Wahlschalter in Schaltschrankfront: Hand-0-Automatik
Am Aggregat: Vor-Ort-Schalter vorhanden
Schutzbeschaltung: Motorschutz

Handbetrieb: Ein/Aus über Wahlschalter.

**11.10 Schaltanlage Filtertechnik**
Schaltanlage Filtertechnik
bestehend aus:
- Stahlblechschaltschrankgehäuse
incl. verz. Montageplatte:

Einzelfeld: B=800mm, H=2000mm zzgl. 200mm Stahlblechsockel
Vorgabe: 3 Felder á 800x2000mm
Gesamtgröße nach
Erfordernis, B x H x T
'....................................................' mm X
'....................................................' mm X
'....................................................' mm
- Einspeisung 196A mit 4-pol. Leistungsschalter und Türkoppelantrieb
- Schutzisolation für Einspeisung und FI-Schalter
- Überspannungsschutz Einspeisung
- Überspannungsschutz SPS
- Spannungsversorgung 230 VAC, 630VA, incl. prim.+ sek. Absicherung
- Spannungsversorgung 24VDC, 10A, incl. prim.+ sek. Absicherung
- Schaltschrankbeleuchtung je Feld
- Schaltschrankbelüftung, inkl. Klimatisierung/Frostfreihaltung
- Sammelstörmeldung und Quittierung
- FI-Schalter je FU-Antrieb, 4-pol. allstromsensitiv mit Hiko
- FI-Schalter für pulsierende Gleich- und Wechselströme
- SPS Steuerung S7-300, bestehend aus:
1 Stk. CPU 317-2 PN/DP mit 512kB MMC-Card
1 Stk. Stromversorgung
3 Stk. Profilschienen
1 Stk. Anschaltung IM 360
2 Stk. Anschaltung IM 361
2 Stk. Verbindungsleitungen
12 Stk. 32-fach digital Eingangskarte mit Fronstecker
7 Stk. 32-fach digital Ausgangskarte mit Fronstecker
4 Stk. 8-fach analog Eingangskarte mit Fronstecker
4Stk. 4-fach analog Ausgangskarte mit Fronstecker
zzgl. aller erforderlicher Zubehör
und Kleinteilen
- Kommunikationsprozessor für M-Bus
- Kommunikationsprozessor für RS485-Bus (W&T)
- Fernwartungsmodul für SPS mit ISDN Modem
- Bediengerät Typ: MP377
Touch; 15" Farb - TFT - Display zur Ansteuerung und Überwachung
von:

allgemeine Anlagenteile
1 Stk. Doppel-Steuerluftkompressor mit Grundlastwechsel- und Spitzenlastschaltung
2 Stk. MV 230VAC Anfahrentlastung Kompressor
2 Stk. Druckschalter Grundlast/Spitzenlast
1 Stk. Kondensatableiter
1 Stk. Steuerluftdrucküberwachung
1 Stk. Kompressor Bump  1,3kW
1 Stk. Pumpe Stetsablauf 0,55 kW
1 Stk. Chlorgasanlage und Steuerung mit Austausch aller vorhandenen Signale
1 Stk. Aufschaltung Chlorgaswarngerät
1 Stck Weiterleitung Chlorgasalarm
1 Stk. Überflutungsalarm Filterraum mit Abschaltung der Anlage und Alarmweiterleitung
1 Stk. Kontaktwasserzähler Stetszulauf
2 Stk. Temperaturmessung PT100 (4...20mA)
8 Stk. pneumatische Klappen über Vorsteuerventile 24VDC
8 Stk. Endlagenschalter für pneumatische Klappen
10 Stk. Membranventile über Vorsteuerventile 24VDC
2 Stk. Regelung Anschwemmfilter
1 Stk. Not-Aus Schalter im Schwimmmeisterraum mit Sammelstörmeldung (optisch + akustisch mit Quittierung), Schalter und Leuchtmelder für Rinnenumschaltung im AP-Gehäuse

Schwimmerbecken
2 Stk. Rohwasserpumpe 8 kW mit FU, IP54,
2 Stk. FI - Schalter für FU-Antrieb, 4-pol. allstromsensitiv mit Hiko
2 Stk. Trockenlaufschutz
Schwingungsauswertung (VSE001)
2 Stk. Reparatur-Schalter für FU-Antrieb, 4-pol. mit Hiko
1 Stk. Dosierung Chlorgas
1 Stk. Marmorkiesturm
1 Stk. Dosierpumpe pH - Korrektur
1 Stk. UV-Strahler
1 Stk. Messwasserpumpe
1 Stk. Unterdruckschalter Messwasseransaugung
1 Stk. Vakuumbrecher Messwasserleitung
1 Stk. Mess - und Regelgerät Chlor, pH, Redox druckfest
1 Stk. Behälterbeleuchtung
1 Stk. Niveaumessung kontinuierlich 4-20mA Schwallwasserbehälter
1 Stk. Wärmetauscherpumpe Heizung 2,2 kW
1 Stk. Ansteuerung 3-Wegeventil Heizung (4-20mA)
1 Stk. Messwasser-Rückführung SB
1 Stk. Durchflussmengenmesser Reinwasser
2 Stk. Strömungswächter UWP
1 Stk. Strömungswächter Filtrat
1 Stk. Temperaturmessung PT100 (4...20mA)
1 Stk. Wasserzähler Frischwasser
1 Stk. Funktion Rinnenumschaltung
15 Stk. pneumatische Klappen über Vorsteuerventile 24VDC
15 Stk. Endlagenschalter für pneumatische Klappen
15 Stk. Membranventile über Vorsteuerventile 24VDC

Nichtschwimmerbecken/Planschbecken
2 Stk. Rohwasserpumpe 6 kW mit FU, IP54,
2 Stk. FI - Schalter für FU-Antrieb, 4-pol. allstromsensitiv mit Hiko
2 Stk. Trockenlaufschutz
Schwingungsauswertung (VSE001)
2 Stk. Reparatur-Schalter für FU-Antrieb, 4-pol. mit Hiko
2 Stk. Dosierung Chlorgas
2 Stk. Dosierpumpe pH - Korrektur
1 Stk. UV-Strahler
2 Stk. Marmorkiesturm
2 Stk. Messwasserpumpe
2 Stk. Messwasser-Rückführung NSB, PLB,
1 Stk. Wärmetauscherpumpe Heizung 2,2 kW
1 Stk. Ansteuerung 3-Wegeventil Heizung (4-20mA)
2 Stk. Mess - und Regelgerät Chlor, pH, Redox druckfest
1 Stk. Behälterbeleuchtung
1 Stk. Niveaumessung kontinuierlich 4-20mA Schwallwasserbehälter
2 Stk. Durchflussmengenmesser Reinwasser
2 Stk. Strömungswächter UWP
1 Stk. Strömungswächter Filtrat
2 Stk. Saugdruckwächter Messwasserleitung
1 Stk. Saugdruckwächter Rutsche
3 Stk. Vakuumbrecher
2 Stk. Temperaturmessung PT100 (4...20mA)
1 Stk. Wasserzähler Frischwasser
1 Stk. Attraktionspumpe Rutsche 0,5kW mit FU
1 Stk. Attraktionspumpe PLB 1 kW mit FU
2 Stk. Funktion Rinnenumschaltung
15 Stk. pneumatische Klappen über Vorsteuerventile 24VDC
15 Stk. Endlagenschalter für pneumatische Klappen
15 Stk. Membranventile über Vorsteuerventile 24VDC

sonstiges:
4 Stk. Reparaturschalter bis 4,0kW, 3-pol. mit Hiko
1 Stk. Reparaturschalter bis 7,5 kW, 3-pol. mit Hiko
2 Stk. Reparaturschalter bis 11,0kW, 3-pol. mit Hiko
1 Stk. Reparaturschalter bis 18,5kW, 3-pol. mit Hiko

Des weiteren ist in diese Position zu kalkulieren:
Transport und Einbringung in den Technikraum,
- kompletter Elektrokonstruktion und Dokumentation,
- komplette SPS Software und TP Parametrierung zum komfortablen Betrieb der Anlage,
- Erstellung aller notwendigen Messprotokolle (Isolation, Erdung, Nennstrom, usw.)
- Anlagen Kalttest
- Abgleich der Niveau- und Durchflussmengenmessungen

angebotenes Fabrikat:
'....................................................'

liefern und betriebsfertig montieren
Menge: 1,000 St

**11.20 Schaltpläne und Kabellisten**
Schaltpläne und Kabellisten
Erstellen der elektrischen Schaltpläne und der
Kabellisten
zum und Schaltschrank
Badewassertechnik
CAD-System
Menge: 1,000 St

**11.30 Einführen, Ablängen und Auflegen**
Einführen, Ablängen und Auflegen der
elektrischen Leitungen
am Schaltschrank und an
den Feldgeräten der
Badewassertechnik
Menge: 1,000 St

**11.40 Projektierung und Datenerstellung Badewasseraufbereitung**
Projektierung und Datenerstellung Badewasseraufbereitung
- Abklärung aller aufzuschaltenden Informationspunkte
- Festlegen der Regelalgorithmen und Regelparameter in Regelkreisen
- Festlegen aller Verriegelungen und Anlaufüberbrückungen in den Anlagensteuerungen
- Ermittlung der Regelparameter, wie Grenzwerte, Schaltzeiten ect.
- Abstimmung und Festlegung aller Parameter der beschriebenen Systemfunktionen und Anwenderprogramme
- Auslegung der Regelventile nach den Angaben des Auftraggebers und die Dimensionierung anderer Feldgeräte
- Abklärung aller Datenpunkte, die zum Lieferumfang gehören und für die bereits Informationslisten vorliegen
- Anfertigen von SPS-Belegungsplänen
- Abstimmung und Festlegung aller Parameter der beschriebenen Systemfunktionen und Betriebsprogramme
- Festlegung der Montagestandorte für alle Hardwarekomponenten des Systems in Abstimmung mit dem Planer/Auftraggeber
- Koordination, Terminverfolgung und Abstimmung mit dem AG und Planer.
Menge: 1,000 St

**11.50 Energieoptimierung,**
Energieoptimierung,
Optimierung des Energieverbrauches durch
Belastungsabhängige Betriebsweise der
Aufbereitungsanlage
durch Auswertung der Hygienehilfsparameter
Menge: 1,000 St

**11.60 Parametrierung des Bediengerätes Badewasseraufbereitung**
Parametrierung des Bediengerätes Badewasseraufbereitung
Erstellung der Parametrierung des Bediengerätes bestehend aus:
- Dynamisierung Darstellung des Verfahrensablaufes aufgeteilt in mehrere Teilbilder
- Erstellung entsprechendes Ein- und Ausgabefelder zur Bedienung eines jeden Antriebes, Anlage, Klappe, usw.
- Betriebszustandsanzeige dargestellt durch Farbumschlag
- Einblendung aller analoger Mess- und Sollwert als normierte Größe
- Klartext-Störmeldeanzeige mit Quittierungsfunktion und Archivierung
- Erstellung benötigter Eingabemasken für Grenzwertbildung, Sollwertvorgabe usw.
- Passwortschutz einzelner Bereiche
Menge: 1,000 St

**11.70 Inbetriebnahme und Funktionstest**
Inbetriebnahme und Funktionstest
Badewasseraufbereitung
Gemeinsame mit dem Inbetriebnehmer der
Anlagentechnik
Einstellung aller Anlagenparameter,
Test aller Funktionen
Menge: 1,000 St

**11.80 Einweisung Betriebspersonal**
Einweisung Betriebspersonal
Badewasseraufbereitung
Es wird die Bedienung der Anlage und
alle möglichen Betriebsarten erläutert,
das Verhalten bei Störungen erklärt und deren
Behebung aufgezeigt.
Es ist mit einem Zeitaufwand von 2x 8
Stunden zu rechen
Menge: 1,000 St

**11.90 Inbetriebnahme der Frequenzumrichter**
Inbetriebnahme der Frequenzumrichter
Erstinbetriebnahme bestehend aus:
Überprüfung der angeschlossenen
Komponenten und deren Montage.
Einstellen und Anpassen der Parameter an die
Betriebsbedingungen nach Vorgabe des
Anlagenerstellers
Aktivierung der Schnittstelle
Einstellung aller Parameter zur
Motoranpassung, Betriebsart
Steuerung und Überwachung
Eingabe der Software-Adressen
Probebetrieb
Erstellung eines Messprotokolls
Einmalige Einweisung des Betriebspersonals
Dokumentation der Einstellwerte
Menge: 1,000 St

**11.100 Weiterleitung Chlorgasalarm**
Weiterleitung Chlorgasalarm
zur Weiterleitung des Chlorgas-Alarm auf eine ständig besetzte Stelle.
inkl. Störmeldegerät, Störmeldung via SMS, inkl. Datenkarte
inkl. Programmierung
Menge: 1,000 St

**11.110 Bedienstelle im Schwimmmeisterraum**
Bedienstelle im  Schwimmmeisterraum
zur Anzeige der Störmeldungen und
Bedienung der Attraktionen
Im Stahlblech - Wandgehäuse HxBxT ca.
300x300x210mm
mit 3 x Schalter „Rinnenumschaltung“,
3 x Leuchtmelder „Rinne Auf“
1 x Leuchtmelder „Sammelstörung“
Mit zusätzlichem Not-Aus Schalter
liefern und montieren
Menge: 1,000 St

**11.120 Aufschaltung Hygieneparameter**
Aufschaltung Hygieneparameter
Abfrage der Hygieneparameter über
RS485-Bussystem
Anzeige am MP Schaltschrank, am MP
Schwimmmeisterraum,
auf PC Visualisierung Badewassertechnik
(Archivierung) und
Weitergabe zur GLT-DDC
Menge: 1,000 St

**11.130 Datenübergabe auf PC im SMR**
Datenübergabe auf PC im SMR
Bereitstellung sämtlicher Daten der SPS
sowohl digital als auch analog auf den
Rechner im SMR über
Kommunikationsprozessor
Menge: 1,000 St

**11.140 Datenpunkttest DDC**
Datenpunkttest DDC
gemeinsam mit dem Programmierer der DDC
Anlage
Test aller übergebenen Daten
Erstellung einer Datenpunktliste und
Überprüfungsprotokoll
Menge: 1,000 St

**11.150 Messwertarchivierung,**
Messwertarchivierung,
auf PC mittels Systemsoftware des
Messgeräteherstellers,
einschließlich notwendiger
Schnittstellenkonverter.
Komplettsystem bestehend aus:
Personalcomputer, 19“ TFT-Flachbildschirm,
Tastatur, Maus,
Systemsoftware Messtechnikhersteller,
Schnittstellenwandler, incl. aller Komponenten,
liefern, installieren, parametrieren und in
Betrieb setzen.
Incl. Einweisung des Bedienpersonals
Menge: 1,000 St

### Titel 12 Verkabelung

*Hinweis: Hinweis Elektroinstallation und Zubehör*
Herstellen der kompletten elektrischen Verdrahtung
gemäß den VDE-Vorschriften zwischen dem Schaltschrank
und den Aggregaten Gewerk Badewassertechnik
-----------------------------------------------------

Kabelbahnen oder Pritschen

Um übermäßige Reduktionsfaktoren für die
Dimensionierung von Kabeln und Leitungen zu vermeiden,
sind Leistungskabel- und leitungen auf
Kabelträgersysteme so zu verlegen, daß eine vertikale
Durchlüftung gewährleistet ist. Die Kabelträgersysteme
sind entsprechend vorzurüsten.

Alle metallischen Kabelträgersysteme sind untereinander
elektrisch gut leitend zu verbinden. Es ist nur
feuerverzinktes bzw. bei Blechen auch
sendzimier-verzinktes Material zu verwenden.
Schnittstellen und Bohrungen sind sachgerecht mit
Zinkanstrich zu versehen.

Befestigungen untereinander und an Tragkonstruktionen,
wie Wänden, Decken usw., sind nur mit systemgerechten
Zubehörteilen auszuführen.

Hängestiele erhalten an der unteren Schnittkante
Kunststoff-Schutzkappen zur Unfallverhütung.

An Ausfädelstellen sind Gummitüllen, Kantenschutz oder
ähnliches vorzusehen.

Bei Gebäude-Dehnungsfugen sind entsprechende Maßnahmen
zu treffen.

Befestigungen aller Art sind mit gebohrten Dübeln
auszuführen. Sind Ankerschienen vorhanden, hat die
Befestigung vorrangig an diesen zu erfolgen. Ausnahmen
sind nur nach Rücksprache mit der BL zulässig. Der AN
hat sich vor Beginn der Arbeiten bei der BL nach der
zulässigen Belastung der Ankerschienen zu erkundigen.
Eventuell auftretende Schäden gehen zu Lasten des AN.
Kabelbahnen oder Kabelpritschen aus Stahl, in
feuerverzinkter Ausführung, selbsttragend durch
profilierte Abkantung, Seitenhöhe mind. 60 mm,
Belastung max. 800 N/m bei 1,5 m Stützenabstand,
einschließlich erforderlicher Abzweige (T-Abgang,
Kreuzung usw.). Erforderliche Hängestiele und Ausleger
sind mit einzukalkulieren.

**12.10 Kunststoffrohr, M16 bis M25,**
Kunststoffrohr, M16 bis M25,
liefern und mit systemgebundenem Verlegematerial
verlegen
Menge: 120,000 m

**12.20 Kunststoffrohr, M32 bis M63,**
Kunststoffrohr, M32 bis M63,
liefern und mit systemgebundenem Verlegematerial
verlegen
Menge: 120,000 m

**12.30 Kabelbahn 100 breit**
Kabelbahn 100 breit
Kabelbahn verzinkte Ausführung liefern und mit
systemgebundenem Verlegematerial verlegen, wahlweise
Decken oder Wandabhängung
Menge: 70,000 m

**12.40 Kabelbahn 200 breit**
Kabelbahn 200 breit
Kabelbahn verzinkte Ausführung liefern und mit
systemgebundenem Verlegematerial verlegen, wahlweise
Decken oder Wandabhängung
Menge: 20,000 m

**12.50 Kabelbahn 300 breit**
Kabelbahn 300 breit
Kabelbahn verzinkte Ausführung liefern und mit
systemgebundenem Verlegematerial verlegen, wahlweise
Decken oder Wandabhängung
Menge: 70,000 m

*Hinweis: Formstücke für Kabelbahnen*

**12.60 Bogen 90° FS horizontal 100mm**
Bogen 90° FS horizontal 100mm
Formstück Bogen 90° bandverzinkt für
Kabelrinne 100 x 60 mm, mit system
notwendigem Zubehör, liefern und montieren
Menge: 2,000 St

**12.70 Bogen 90° FS horizontal 200mm**
Bogen 90° FS horizontal 200mm
Formstück Bogen 90° bandverzinkt für
Kabelrinne 200 x 60 mm, mit system
notwendigem Zubehör, liefern und montieren
Menge: 2,000 St

**12.80 Bogen 90° FS horizontal 300mm**
Bogen 90° FS horizontal 300mm
Formstück Bogen 90° bandverzinkt für
Kabelrinne 300 x 60 mm, mit system
notwendigem Zubehör, liefern und montieren
Menge: 2,000 St

**12.90 T-Stück 100mm**
T-Stück 100mm
Kabelrinnenformstück aus Stahlblech, zur
Bildung von Rinnenabzweigen, mit
Ausschneiden der Durchgangsrinne
Anbau-T-Stück verzinkt Abzweiggröße 100 x
60 mm liefern und montieren
Menge: 3,000 St

**12.100 T-Stück 200mm**
T-Stück 200mm
Kabelrinnenformstück aus Stahlblech, zur
Bildung von Rinnenabzweigen, mit
Ausschneiden der Durchgangsrinne
Anbau-T-Stück verzinkt Abzweiggröße 200 x
60 mm liefern und montieren
Menge: 3,000 St

**12.110 T-Stück 300mm**
T-Stück 300mm
Kabelrinnenformstück aus Stahlblech, zur
Bildung von Rinnenabzweigen, mit
Ausschneiden der Durchgangsrinne
Anbau-T-Stück verzinkt Abzweiggröße 300 x
60 mm liefern und montieren
Menge: 3,000 St

**12.120 Hängestiel 500 mm**
Hängestiel 500 mm US 5 K 50 FT OHNE
Ausleger
Deckenabhängung 500mm 6kN,
tauchfeuerverzinkt aus C-Profil 50 x 50 x 2,5
mm für Kabelrinne inklusive
Befestigungsmaterial liefern und montieren
Menge: 10,000 St

**12.130 Wandausleger 100**
Wandausleger 100 tauchf.vz
Wandbefestigung für Kabelrinne 100
bestehend aus: 1xSpreizdübel/Einschlaganker
M8 1x Befestigungsschraube mit U-Scheibe
liefern und montieren
Menge: 10,000 St

**12.140 Wandausleger 200**
Wandausleger 200 tauchf.vz
Wandbefestigung für Kabelrinne 200
bestehend aus: 1xSpreizdübel/Einschlaganker
M8 1x Befestigungsschraube mit U-Scheibe
liefern und montieren
Menge: 10,000 St

**12.150 Wandausleger 300**
Wandausleger 300 tauchf.vz
Wandbefestigung für Kabelrinne 300
bestehend aus: 1xSpreizdübel/Einschlaganker
M8 1x Befestigungsschraube mit U-Scheibe
liefern und montieren
Menge: 10,000 St

**12.160 Steigtrasse 300 mm**
Steigtrasse 300 mm für direkte
Wandbefestigung liefern und montieren
Kabelleiter(Steigtrasse) gelocht für direkte
Wandbefestigung, mittelschwere Ausführung
mit Sprossen aus U-Profil VS Sp.60x300x3000
verzinkt Sprossenabstand 300mm
Menge: 10,000 m

**12.170 Wanddurchführungen D100**
Wanddurchführungen D100
Wanddurchführungen D100 für max. 9 Kabel, Querschnitt
entsprechend der Kabellisten liefern und montieren
Menge: 4,000 St

**12.180 Wanddurchführungen D150**
Wanddurchführungen D150
Wanddurchführungen D150 für max.12 Kabel, Querschnitt
entsprechend der Kabellisten liefern und montieren
Menge: 4,000 St

**12.190 LiYCY 4x0,5 mm²**
LiYCY 4x0,5 mm²
vorhandener Kabeltrasse bzw. im Installationsrohr verlegen
Menge: 2000,000 m

**12.200 JZ500 3x0,75 mm²**
JZ500 3x0,75 mm²
vorhandener Kabeltrasse bzw. im Installationsrohr verlegen
Menge: 1500,000 m

**12.210 JZ500 3x1,5 mm²**
JZ500 3x1,5 mm²
vorhandener Kabeltrasse bzw. im Installationsrohr verlegen
Menge: 1500,000 m

**12.220 JZ500 4x0,75 mm²**
JZ500 4x0,75 mm²
vorhandener Kabeltrasse bzw. im Installationsrohr verlegen
Menge: 1500,000 m

**12.230 JZ500 4x1 mm²**
JZ500 4x1 mm²
vorhandener Kabeltrasse bzw. im Installationsrohr verlegen
Menge: 400,000 m

**12.240 JZ500 4x1,5 mm²**
JZ500 4x1,5 mm²
vorhandener Kabeltrasse bzw. im Installationsrohr verlegen
Menge: 800,000 m

**12.250 JZ500 4x2,5 mm²**
JZ500 4x2,5 mm²
vorhandener Kabeltrasse bzw. im Installationsrohr verlegen
Menge: 500,000 m

**12.260 JZ500 4x4 mm²**
JZ500 4x4 mm²
vorhandener Kabeltrasse bzw. im Installationsrohr verlegen
Menge: 400,000 m

**12.270 JZ500 4x6 mm²**
JZ500 4x6 mm²
vorhandener Kabeltrasse bzw. im Installationsrohr verlegen
Menge: 200,000 m

**12.280 JZ500 4x10 mm²**
JZ500 4x10 mm²
vorhandener Kabeltrasse bzw. im Installationsrohr verlegen
Menge: 100,000 m

**12.290 JZ500 5x0,75 mm²**
JZ500 5x0,75 mm²
vorhandener Kabeltrasse bzw. im Installationsrohr verlegen
Menge: 2000,000 m

**12.300 JZ500 5x1,5 mm²**
JZ500 5x1,5 mm²
vorhandener Kabeltrasse bzw. im Installationsrohr verlegen
Menge: 500,000 m

**12.310 JZ500 5x2,5 mm²**
JZ500 5x2,5 mm²
vorhandener Kabeltrasse bzw. im Installationsrohr verlegen
Menge: 100,000 m

**12.320 JZ500 5x6 mm²**
JZ500 5x6 mm²
vorhandener Kabeltrasse bzw. im Installationsrohr verlegen
Menge: 100,000 m

**12.330 JZ500 7x0,75 mm²**
JZ500 7x0,75 mm²
vorhandener Kabeltrasse bzw. im Installationsrohr verlegen
Menge: 1800,000 m

**12.340 JZ500 7x1,5 mm²**
JZ500 7x1,5 mm²
vorhandener Kabeltrasse bzw. im Installationsrohr verlegen
Menge: 500,000 m

**12.350 JZ500 10x1,5 mm²**
JZ500 10x1,5 mm²
vorhandener Kabeltrasse bzw. im Installationsrohr verlegen
Menge: 80,000 m

**12.360 2YSLCY 4x2,5 mm²**
2YSLCY 4x2,5 mm²
vorhandener Kabeltrasse bzw. im Installationsrohr verlegen
Menge: 90,000 m

**12.370 2YSLCY 4x4 mm²**
2YSLCY 4x4 mm²
vorhandener Kabeltrasse bzw. im Installationsrohr verlegen
Menge: 25,000 m

**12.380 2YSLCY 4x6 mm²**
2YSLCY 4x6 mm²
vorhandener Kabeltrasse bzw. im Installationsrohr verlegen
Menge: 35,000 m

**12.390 2YSLCY 4x10 mm²**
2YSLCY 4x10 mm²
vorhandener Kabeltrasse bzw. im Installationsrohr verlegen
Menge: 24,000 m

**12.400 I-Y(St)Y 2 x 2 x 0,8 mm²**
I-Y(St)Y 2 x 2 x 0,8 mm²
Geschirmtes halogenfreies Installationskabel in Teillängen liefern und auf
vorhandene Pritschen oder Wannen bzw. in
Leitungsführungskanäle oder Leerrohre einziehen.
Menge: 120,000 m

**12.410 I-Y(St)Y 4 x 2 x 0,8 mm²**
I-Y(St)Y 4 x 2 x 0,8 mm²
Geschirmtes halogenfreies Installationskabel in Teillängen liefern und auf
vorhandene Pritschen oder Wannen bzw. in
Leitungsführungskanäle oder Leerrohre einziehen.
Menge: 55,000 m

**12.420 I-Y(St)Y 10 x 2 x 0,8 mm²**
I-Y(St)Y 10 x 2 x 0,8 mm²
Geschirmtes halogenfreies Installationskabel in Teillängen liefern und auf
vorhandene Pritschen oder Wannen bzw. in
Leitungsführungskanäle oder Leerrohre einziehen.
Menge: 50,000 m

**12.430 L2-BUS 1x2x0,64**
L2-BUS 1x2x0,64
Datenleitung für MPI-Bus
in Teillängen liefern und auf vorhandene Pritschen
oder Wannen bzw. in Leitungsführungskanäle oder
Leerrohre einziehen.
Menge: 200,000 m

**12.440 LI-2YCY 2x2x0,5²**
LI-2YCY  2x2x0,5²
Datenleitung für Datenbus Messgeräte
in Teillängen liefern und auf vorhandene Pritschen
oder Wannen bzw. in Leitungsführungskanäle oder
Leerrohre einziehen.
Menge: 150,000 m

**12.450 NYM-J 1x6mm²**
NYM-J 1x6mm²
Potentialausgleichsleitung liefern und auf
vorhandene Pritschen, Wannen, Leitungsführungskanäle
oder Leerrohre einziehen
Menge: 30,000 m

**12.460 NYM-J 1x10mm²**
NYM-J 1x10mm²
Potentialausgleichsleitung liefern und auf
vorhandene Pritschen, Wannen, Leitungsführungskanäle
 oder Leerrohre einziehen
Menge: 40,000 m

**12.470 NYM-J 1x16mm²**
NYM-J 1x16mm²
Potentialausgleichsleitung liefern und auf
vorhandene Pritschen, Wannen, Leitungsführungskanäle
oder Leerrohre einziehen
Menge: 10,000 m

**12.480 PROFIBUSLEITUNG**
Profibusleitung zur Anschaltung der Frequenzumformer,
als 2- adrige, geschirmte und verdrillte Leitung mit
kreisförmigem Querschnitt, hohe Störsicherheit durch
2-fache Abschirmung. Leitung liefern und in Kanälen,
in Kabelrinnen, mit Abstandschellen, in
Kabelschutzrohren oder Auf-/Unterputz betriebsfertig
verlegen, einschließlich beidseitigem elektrischen
Anschluss der Leitung.

liefern und betriebsfertig montieren
Menge: 100,000 m

**12.490 Netzwerk-Leitung CAT 7**
Netzwerkleitung CAT 7 liefern und betriebsfertig
montieren
Menge: 100,000 m

**12.500 Potentialausgleichsschiene**
Potentialausgleichsschiene
liefern und montieren
Menge: 2,000 St

**12.510 Potentialausgleichsleitungen 1 x 10 mm2**
Potentialausgleichsleitungen 1 x 10 mm2  Leitungen von
den Potentialausgleichsschienen (PAS) zu den
haustechnischen Geräten wie Ventilatoren, Pumpen usw.
bzw. zu den Kanälen, Trassen usw. Typ H 07 V-K,
einadrig, verlegen und anschließen.

liefern und betriebsfertig anschließen
Menge: 15,000 lfdm

**12.520 VA - Erdungsschellen bis 2".**
VA - Erdungsschellen bis 2".
liefern und montieren
Menge: 10,000 St

**12.530 VA - Erdungsschellen bis DN200.**
VA - Erdungsschellen bis DN200.
liefern und montieren
Menge: 5,000 St

**12.540 Schutzkontaktsteckdose 230V IP44**
Menge: 16,000 St

**12.550 Klemmkasten 80x80, 2,5mm²**
Menge: 12,000 St

**12.560 Klemmkasten 100x100, 4mm²**
Menge: 8,000 St

### Titel 13 Kernbohrungen, Brandschutz, Hauseinführungen

*Hinweis: Diamant-Kernloch-Bohrungen*
Diamant-Kernloch-Bohrungen

In die Einheitspreise der einzelnen
Positionen sind mit Einzukalkulieren:

Baustelleneinrichtung, Umsetzen des
Kernlochbohrgerätes in ein anderes
Stockwerk sowie das Ableiten des anfallenden Kühlwassers für das Bohrgerät
in den Entwässerungskanal, einschl.
Reinigungsarbeiten nach der Bohrung.
Abbruchmaterial wird Eigentum des
Auftragnehmers und ist von diesem
ordnungsgemäß zu entsorgen.
Herstellen von Kernbohrungen in vorhandem Mauerwerk bzw. Stahlbetonwänden
und Decken, einschl. Durchtrennen von
vorhandener Bewehrung bis zu einer
Größe von 2 cm2 bzw. bis zu einem
Durchmesser von 14 mm und Beseitigen
des anfallenden Bauschuttes

**13.10 Bohrungen 50 mm in armiertem Stahlbeton**
Bohrungen 50 mm in armiertem Stahlbeton  in Decken oder Wänden, hergestellt mit Spezialbohrgerät, ohne Erschütterung der Baukonstruktion einschl.
An- und Abtransport, Kühlwasserentsorgung und Schuttentfernung.

Durchmesser:  < 50 > mm
Wanddicke:  <bis 400 > mm
Menge: 10,000 St

**13.20 Bohrungen 80 mm in armiertem Stahlbeton**
Bohrungen 80 mm in armiertem Stahlbeton  in Decken oder Wänden, hergestellt mit Spezialbohrgerät, ohne Erschütterung der Baukonstruktion einschl.
An- und Abtransport, Kühlwasserentsorgung und Schuttentfernung.

Durchmesser:  < 80 > mm
Wanddicke:  <bis 400 > mm
Menge: 2,000 St

**13.30 Bohrungen 100 mm in armiertem Stahlbeton oder Wänden,**
Bohrungen 100mm in armiertem Stahlbetondecken
oder Wänden, hergestellt mit Spezialbohrgerät, ohne
Erschütterung der Baukonstruktion einschl. An- und
Abtransport, Kühlwasserentsorgung und Schuttentfernung.

Durchmesser:  < 100 > mm
Wanddicke:  < bis 400 > mm
Menge: 6,000 St

**13.40 Bohrungen 125 mm in armiertem Stahlbeton oder Wänden,**
Bohrungen 125 mm in armiertem Stahlbetondecken
oder Wänden, hergestellt mit Spezialbohrgerät, ohne
Erschütterung der Baukonstruktion einschl. An- und
Abtransport, Kühlwasserentsorgung und Schuttentfernung.

Durchmesser:  < 125 > mm
Wanddicke:  < bis 400 > mm
Menge: 2,000 St

**13.50 Bohrungen 150 mm in armiertem Stahlbeton oder Wänden**
Bohrungen 150 mm in armiertem Stahlbetondecken
oder Wänden, hergestellt mit Spezialbohrgerät, ohne
Erschütterung der Baukonstruktion einschl. An- und
Abtransport, Kühlwasserentsorgung und Schuttentfernung.

Durchmesser:  < 150 > mm
Wanddicke:  < bis 400 > mm
Menge: 12,000 St

**13.60 Bohrungen 200 mm in armiertem Stahlbeton oder Wänden,**
Bohrungen 200 mm in armiertem Stahlbetondecken
oder Wänden, hergestellt mit Spezialbohrgerät, ohne
Erschütterung der Baukonstruktion einschl. An- und
Abtransport, Kühlwasserentsorgung und Schuttentfernung.

Durchmesser:  < 200 > mm
Wanddicke:  < bis 400 > mm
Menge: 1,000 St

**13.70 Bohrungen 250 mm in armiertem Stahlbeton oder Wänden,**
Bohrungen 250 mm in armiertem Stahlbetondecken
oder Wänden, hergestellt mit Spezialbohrgerät, ohne
Erschütterung der Baukonstruktion einschl. An- und
Abtransport, Kühlwasserentsorgung und Schuttentfernung.

Durchmesser:  < 250 > mm
Wanddicke:  < bis 400 > mm
Menge: 5,000 St

**13.80 Bohrungen 300 mm in armiertem Stahlbeton oder Wänden,**
Bohrungen 300 mm in armiertem Stahlbetondecken
oder Wänden, hergestellt mit Spezialbohrgerät, ohne
Erschütterung der Baukonstruktion einschl. An- und
Abtransport, Kühlwasserentsorgung und Schuttentfernung.

Durchmesser:  < 300 > mm
Wanddicke:  < bis 400 > mm
Menge: 2,000 St

**13.90 Bohrungen 400 mm in armiertem Stahlbeton oder Wänden,**
Bohrungen 400 mm in armiertem Stahlbetondecken
oder Wänden, hergestellt mit Spezialbohrgerät, ohne
Erschütterung der Baukonstruktion einschl. An- und
Abtransport, Kühlwasserentsorgung und Schuttentfernung.

Durchmesser:  < 400 > mm
Wanddicke:  < bis 400 > mm
Menge: 1,000 St

**13.100 Bohrungen 450 mm in armiertem Stahlbeton oder Wänden**
Bohrungen 450 mm in armiertem Stahlbetondecken
oder Wänden, hergestellt mit Spezialbohrgerät, ohne
Erschütterung der Baukonstruktion einschl. An- und
Abtransport, Kühlwasserentsorgung und Schuttentfernung.

Durchmesser:  < 450 > mm
Wanddicke:  < bis 400 > mm
Menge: 1,000 St

**13.110 Dichtungseinsatz für Rutschenzuleitung**
Dichtungseinsatz zur Abdichtung von Durchdringungen mit Rohren und Kabeln.
Dicht gegen drückendes Wasser. Einsatz in bauseitiges Futterrohr oder Kernbohrung.
Mit Fest- und Losflansch für Anwendung mit Abdichtungsbahn oder Dickbeschichtung (Schwarze Wanne).

Dichtungseinsatz Curaflex® C/2/SD/6 mit DPS als nichtgeteilte Dichtung,
mit integriertem Fest- und Losflansch nach DIN 18195/18533,
für Bauten mit Abdichtungsbahnen/Dickbeschichtungen,
mit asymmetrisch profilierten Stahlringen (DPS bis KB/DN 350) in
Stahl ggv Korrosionsschutzbeschichtung oder Edelstahl 1.4301 (V2A) oder Edelstahl 1.4571/1.4404 (V4A), *
mit wasserdicht verschweißten Bolzen,
mit Elastomer-Dichtung, Dichtbreite 2 x 27 mm, aus EPDM oder EPDM-TW (Trinkwasser) oder NBR (kraftstoff- / ölbeständig) oder Silikon (hochtemperaturbeständig) oder FPM (chemikalienbeständig), *
Dichtigkeit gegen drückendes Wasser, gasdicht,
mit geprüfter Radondichtigkeit,
erfüllt Anforderungen nach FHRK-Standard 30,
geprüft nach FHRK Prüfgrundlage GE 101,
mit FHRK-Qualitätssiegel ausgezeichnet,
wartungsfreie Ausführung (kein Nachspannen erforderlich),
mit 25 Jahre Garantie,
Montage von der druckzugewandten Seite,
einschl. Befestigungsmaterial für Massivwände,
für Bauten mit noch aufzubringender Dickbeschichtung mit Besandung der Kontaktflächen vom Fest- und Losflansch, *
einschl. Zulagen für dünne harte Folien (1775), *
einschl. Zubehör für Dickbeschichtung (1776), *
einschl. Locheisen für Dickbeschichtung, *

Außendurchmesser der Medienleitung  63.mm
Futterrohr-/Kernbohrungsinnendurchmesser  125.mm
angebotenes Fabrikat: '....................................................'
liefern und nach Einbauanleitung des Herstellers montieren
Menge: 1,000 St

**13.120 Ringraumdichtung da 355**
Gliederketten
für Kunststoffrohre
schneller Einsatz durch vorkonfektioniertes System
robuste Gummiteile garantieren eine lange Lebensdauer
die radiale Ausdehnung der Gummiteile gewährleistet einen
dauerhaften, druckdichten und sicheren Verschluss des
Ringraumes
öl-, kraftstoff- und lösungsmittelbeständige bzw. hochtemperaturbeständige
und Ausführungen mit KTW-Anerkennung
sind lieferbar
einfache, auch nachträgliche Montage möglich
bei verzinkten Schrauben: Allgemeine Anwendung bei
normaler Atmosphäre, Wasser bzw. Feuchtigkeit. Geeignet
für elektr. Isolierung und kathod. Korrosionsschutz
bei Schrauben aus Edelstahl: Hohe Beständigkeit gegen
Wasser, gegen die meisten anorganischen Stoffe (Säuren
und Laugen) und die meisten organischen Stoffe (z.B.
Essigsäure und Aceton)
Einzelmodul
Mauerdicke D1 300mm
Kernbohrung/Futterrohr Ø d 450mm
  Rohr-/Kabel-AD  d  355mm
  Gliederanzahl 17 x 325

angebotenes Fabrikat
'....................................................'

liefern und montieren
Menge: 1,000 St

**13.130 Ringraumdichtung da 280**
Gliederketten
für Kunststoffrohre
schneller Einsatz durch vorkonfektioniertes System
robuste Gummiteile garantieren eine lange Lebensdauer
die radiale Ausdehnung der Gummiteile gewährleistet einen
dauerhaften, druckdichten und sicheren Verschluss des
Ringraumes
öl-, kraftstoff- und lösungsmittelbeständige bzw. hochtemperaturbeständige
und Ausführungen mit KTW-Anerkennung
sind lieferbar
einfache, auch nachträgliche Montage möglich
bei verzinkten Schrauben: Allgemeine Anwendung bei
normaler Atmosphäre, Wasser bzw. Feuchtigkeit. Geeignet
für elektr. Isolierung und kathod. Korrosionsschutz
bei Schrauben aus Edelstahl: Hohe Beständigkeit gegen
Wasser, gegen die meisten anorganischen Stoffe (Säuren
und Laugen) und die meisten organischen Stoffe (z.B.
Essigsäure und Aceton)
Einzelmodul
Mauerdicke D1 300mm
Kernbohrung/Futterrohr Ø d 300mm
  Rohr-/Kabel-AD  d  280mm
  Gliederanzahl 22 x 315

angebotenes Fabrikat:
'....................................................'
liefern und montieren
Menge: 1,000 St

**13.140 Ringraumdichtung da 225**
Gliederketten
für Kunststoffrohre
schneller Einsatz durch vorkonfektioniertes System
robuste Gummiteile garantieren eine lange Lebensdauer
die radiale Ausdehnung der Gummiteile gewährleistet einen
dauerhaften, druckdichten und sicheren Verschluss des
Ringraumes
öl-, kraftstoff- und lösungsmittelbeständige bzw. hochtemperaturbeständige
und Ausführungen mit KTW-Anerkennung
sind lieferbar
einfache, auch nachträgliche Montage möglich
bei verzinkten Schrauben: Allgemeine Anwendung bei
normaler Atmosphäre, Wasser bzw. Feuchtigkeit. Geeignet
für elektr. Isolierung und kathod. Korrosionsschutz
bei Schrauben aus Edelstahl: Hohe Beständigkeit gegen
Wasser, gegen die meisten anorganischen Stoffe (Säuren
und Laugen) und die meisten organischen Stoffe (z.B.
Essigsäure und Aceton)
Einzelmodul
Mauerdicke D1 300mm
Kernbohrung/Futterrohr Ø d 300mm
  Rohr-/Kabel-AD  d  225mm
  Gliederanzahl 8 x 440
angebotenes Fabrikat:
'....................................................'
liefern und montieren
Menge: 2,000 St

**13.150 Ringraumdichtung da 110**
Gliederketten
für Kunststoffrohre
schneller Einsatz durch vorkonfektioniertes System
robuste Gummiteile garantieren eine lange Lebensdauer
die radiale Ausdehnung der Gummiteile gewährleistet einen
dauerhaften, druckdichten und sicheren Verschluss des
Ringraumes
öl-, kraftstoff- und lösungsmittelbeständige bzw. hochtemperaturbeständige
und Ausführungen mit KTW-Anerkennung
sind lieferbar
einfache, auch nachträgliche Montage möglich
bei verzinkten Schrauben: Allgemeine Anwendung bei
normaler Atmosphäre, Wasser bzw. Feuchtigkeit. Geeignet
für elektr. Isolierung und kathod. Korrosionsschutz
bei Schrauben aus Edelstahl: Hohe Beständigkeit gegen
Wasser, gegen die meisten anorganischen Stoffe (Säuren
und Laugen) und die meisten organischen Stoffe (z.B.
Essigsäure und Aceton)
Einzelmodul
Mauerdicke D1 300mm
Kernbohrung/Futterrohr Ø d 200mm
Rohr-/Kabel-AD  d  110mm
Gliederanzahl 7 x 475

angebotenes Fabrikat
'....................................................'

liefern und montieren
Menge: 10,000 St

**13.160 Ringraumdichtung da 63**
Gliederketten
für Kunststoffrohre
schneller Einsatz durch vorkonfektioniertes System
robuste Gummiteile garantieren eine lange Lebensdauer
die radiale Ausdehnung der Gummiteile gewährleistet einen
dauerhaften, druckdichten und sicheren Verschluss des
Ringraumes
öl-, kraftstoff- und lösungsmittelbeständige bzw. hochtemperaturbeständige
und Ausführungen mit KTW-Anerkennung
sind lieferbar
einfache, auch nachträgliche Montage möglich
bei verzinkten Schrauben: Allgemeine Anwendung bei
normaler Atmosphäre, Wasser bzw. Feuchtigkeit. Geeignet
für elektr. Isolierung und kathod. Korrosionsschutz
bei Schrauben aus Edelstahl: Hohe Beständigkeit gegen
Wasser, gegen die meisten anorganischen Stoffe (Säuren
und Laugen) und die meisten organischen Stoffe (z.B.
Essigsäure und Aceton)
Einzelmodul
Mauerdicke D1 300mm
Kernbohrung/Futterrohr Ø d 100mm
Rohr-/Kabel-AD  d  63mm
Gliederanzahl  6 x 265

angebotenes Fabrikat
'....................................................'

liefern und montieren
Menge: 3,000 St

**13.170 Ringraumdichtung da 32**
Gliederketten
für Kunststoffrohre
schneller Einsatz durch vorkonfektioniertes System
robuste Gummiteile garantieren eine lange Lebensdauer
die radiale Ausdehnung der Gummiteile gewährleistet einen
dauerhaften, druckdichten und sicheren Verschluss des
Ringraumes
öl-, kraftstoff- und lösungsmittelbeständige bzw. hochtemperaturbeständige
und Ausführungen mit KTW-Anerkennung
sind lieferbar
einfache, auch nachträgliche Montage möglich
bei verzinkten Schrauben: Allgemeine Anwendung bei
normaler Atmosphäre, Wasser bzw. Feuchtigkeit. Geeignet
für elektr. Isolierung und kathod. Korrosionsschutz
bei Schrauben aus Edelstahl: Hohe Beständigkeit gegen
Wasser, gegen die meisten anorganischen Stoffe (Säuren
und Laugen) und die meisten organischen Stoffe (z.B.
Essigsäure und Aceton)
Einzelmodul
Mauerdicke D1 300mm
Kernbohrung/Futterrohr Ø d 80mm
Rohr-/Kabel-AD  d  32mm
Gliederanzahl  5 x 340

angebotenes Fabrikat:
'....................................................'
liefern und montieren
Menge: 2,000 St

**13.180 Brandschutzmanschette Rohr da 50**
Brandabschottung von rechtwinklig durchgeführten Kunststoffrohren mit Brandschutzmanschette
Montage Wand beidseitig, Montage Decke unterseitig, .

Feuerwiderstand  30 - 120 Minuten
Nachweis  CE-Leistungserklärung
Einsatzbereich  im Gebäude

Feuerwiderstand  90 Minuten
Tragkonstruktion  Massivwand/Decke
Bauteildicke  bis 400 mm
Rohr – Kunststofftyp  PE-Rohr da 50
Manschette Einbauart  aufgesetzt
mit allgemein bauaufsichtlicher Zulassung
angebotenes Fabrikat: '....................................................'

Einbau nach Herstellervorgaben, einschl.
Kennzeichnung durch mitgelieferte Kennzeichnungsschilder,
einschl. Befestigungsmaterial,

liefern und fachgerecht herstellen
Menge: 20,000 St

**13.190 Brandschutzmanschette Rohr da 75**
Brandabschottung von rechtwinklig durchgeführten Kunststoffrohren mit Brandschutzmanschette
wie vor beschrieben, jedoch für Rohr da 75

Einbau nach Herstellervorgaben, einschl.
Kennzeichnung durch mitgelieferte Kennzeichnungsschilder,
einschl. Befestigungsmaterial,

liefern und fachgerecht herstellen
Menge: 4,000 St

**13.200 Brandschutzmanschette Rohr da 140**
Brandabschottung von rechtwinklig durchgeführten Kunststoffrohren mit Brandschutzmanschette
wie vor beschrieben, jedoch für Rohr da 140

Einbau nach Herstellervorgaben, einschl.
Kennzeichnung durch mitgelieferte Kennzeichnungsschilder,
einschl. Befestigungsmaterial,

liefern und fachgerecht herstellen
Menge: 2,000 St

**13.210 Brandschutzmanschette Rohr da 225**
Brandabschottung von rechtwinklig durchgeführten Kunststoffrohren mit Brandschutzmanschette
wie vor beschrieben, jedoch für Rohr da 225

Einbau nach Herstellervorgaben, einschl.
Kennzeichnung durch mitgelieferte Kennzeichnungsschilder,
einschl. Befestigungsmaterial,

liefern und fachgerecht herstellen
Menge: 8,000 St

### Titel 14 Funktionsprüfung, Einweisungen, Koordination

**14.10 Inbetriebnahme der Gesamtanlage, Funktionsprüfung und Messung MSR-Technik**
Inbetriebnahme der Gesamtanlage, Funktionsprüfung und Messung MSR-Technik .
Alle Funktionen sind vom Auftragnehmer nach
erfolgter Inbetriebnahme zu prüfen.
Die Prüfung ist durch Drucker- und/oder
Schreiberprotokolle sowie sonstige geeignete
Aufzeichnungen nachzuweisen.
Die Unterlagen sind dem Bauherrn bzw. dessen
Vertreter zur Abnahme vorzulegen. Auf der
Grundlage dieser Unterlagen erfolgt die Abnahmefunktionsprüfung
Inkl. Überwachung der Becken Befüllung
Im wesentlichen sind folgende Funktionen zu
prüfen und zu dokumentieren:
- Verriegelungen und Abhängigkeiten (Steuern)
- Sicherheitsverriegelungen und Schaltungen
- Folgesteuerungen
- Regelkreisstabilität und Zeitverhalten
- Soll-Istwert Abweichung
- Plausibilität aller Messwerte
- Elektromagnetische Verträglichkeit der
  MSR-Elektronik
- Dimensionierung und Leistung Stellantriebe
- Strom und Leistungsmessung der elektrischen
  Antriebe

inkl. Inbetriebsetzung der vor beschriebenen badewassertechnischen Anlage
gem. DIN 19643 durch den Errichter der Anlagentechnik,
die Inbetriebsetzung beinhaltet die
vollständige,komplette Einstellung,
Einregulierung sämtlicher Mess-,Steuer-,Schalt- und
Regeleinrichtungen der gesamte badewassertechnischen
Anlage einschl.
notwendiger Nebeneinrichtungen,
Menge: 1,000 St

**14.20 Betriebsbegleitende Einweisung durch einen Service-Monteur für die**
Betriebsbegleitende Einweisung durch einen Service-Monteur für die
Dauer von 2 Wochen.

Die betriebsbegleitende Einweisung erfolgt nach Aufnahme des offiziellen Badebetriebes. Hierbei sind nach Absprache
mit dem Bauherrn alle Schichten gleichmäßig zu berücksichtigen.

Das Bedienungspersonal ist von den Fachkräften des Auftragnehmers in

-  die gesamte Anlagentechnik entsprechend
  dem Lieferumfang
-  das Betreiben der Anlage (In- und Außerbetriebnahme)
-  die vom Bedienungspersonal durchzuführenden
  Instandhaltungsarbeiten
-  das Verhalten bei Störfällen und Maßnahmen
  zur Abwehr von Gefahren
-  die Revisionsunterlagen

ausführlich einzuweisen.

Die Einweisung ist zu protokollieren.

Das Protokoll ist

-  von den einweisenden Fachkräften des  Auftragnehmers
-  vom eingewiesenen Personal des Betreibers

schriftlich zu bestätigen.

Einzukalkulieren sind Auslösungen, Unterbringung, Fahrtkosten sowie alle Lohn- und
Lohnnebenkosten.
Menge: 1,000 St

**14.30 Probebetrieb Badetechnische Anlagen**
Der Probebetrieb der betriebstechnischen
Anlagen, beginnt nach erfolgter Inbetriebnahme und dauert 4 Wochen. Während des
Probebetriebes erfolgt die Betriebsführung
der BTA durch den Auftragnehmer und das
Bedienungspersonal des Betreibers. In
dieser Phase ist die Anlage zu optimieren
und den sich ergebenden Situationen des
Nutzerbetriebes anzupassen.
Menge: 1,000 St

**14.40 Färbeversuch**
Färbeversuch nach erfolgter Inbetriebnahme der
Wasseraufbereitungsanlage und mindestens 2- tägigem
störungsfreiem Betrieb ist zum Nachweis der einwandfreien Beflutung ein Färbeversuch im Beisein des
Bauherrn durchzuführen.
  Die Position beinhaltet:
- Gestellung von Erio- Chromschwarz-T - Gestellung
  der erf. Geräte
- Teilnahme des Fachingenieurs
- Erstellung eines Protokolls. Der Preis gilt
  für jedes Becken getrennt und beinhaltet auch
  die Regulierung der Beflutungseinrichtungen.

Es können lediglich 2 Färbeversuche pro Becken
abgerechnet werden.
Menge: 3,000 St

**14.50 Haarfangprüfung**
Haarfangprüfung an allen Ansaugvorrichtungen
nach Merkblatt 60.03 oder DIN EN 13 451-3
Haarfangprüfung durchführen und dokumentieren.
Übergabe der Dokumentation an den AG in 2-facher
Ausfertigung.
Menge: 4,000 St

**14.60 Koordination, Montageplanung und Ausbau**
Koordination, Montageplanung und Ausbau
- Teilnahme an Baubesprechungen durch einen
  verantwortlichen und sachkundigen Projektleiter

- Koordination der Ausführungsarbeiten
  zu den beteiligten Fachgewerken

- Vorgabe der Gewerke spezifischen Funktionen und Parameter

- Kontrolle über die Beseitigung der bei
  der Abnahme festgestellten Mängel, bezogen auf die gemeinsamen Leistungen

- Koordination betreffend aller Einbauteile
  in Gewerke spezifischen Medienleitungen,

- Koordination der Geräteeinführung für
  elektr. Leitungen

- Die im Leistungsverzeichnis geforderten
  potentialfreien Meldungen bei Gewerke spezifischen Schaltschränken

- Ermittlung aller thermischen und elektr.
  Leistungsdaten für das Fachgewerk

- Ermittlung der Druckverluste aller Bauteile, wie Wärmetauscher, Regelventile,
  usw.

- Ermittlung der Fördermengen und Förderhöhen für Bauteile, wie Ventilatoren,
  Pumpen usw.

- Überprüfung der Leistungen der Automations-
  Technik durch einen verantwortlichen und
  sachkundigen Projektleiter

- Koordinationsbesprechungen,
  Baubesprechungen

- Übergabe und Austausch technischer Daten
  und Pläne in geeigneter, erforderlicher
  Form und Stückzahl

- Terminkoordination der Liefertermine bzw.
  Ausführungstermine

- Koordination der Stellglieder-Auslegung

- Gemeinsame Funktionskontrolle

- Koordination der Inbetriebnahme und
  Abnahme (gemeinsame Durchführung)
Menge: 1,000 St

**14.70 Anlagenschema unter Glas**
Anlagenschema, farbig, in einem
Alurahmen hinter Glas angelegt,
Größe des Schema entsprechend der
Anlagengröße in gut lesbarem Format,

liefern und und der Technikzentrale anbringen
Menge: 1,000 St

**14.80 Becken Befüllung durchführen**
Becken Befüllung durchführen,
und überwachen, zwecks Dichtheitsprüfung inkl. entleeren des Beckens
Bereitstellung des Wasser aus dem Trinkwassernetz durch den AG
Menge: 3,000 St

**14.90 Behälterbefüllung durchführen**
Behälterbefüllung durchführen,
und überwachen, zwecks Dichtheitsprüfung inkl. entleeren der Behälter
Bereitstellung des Wasser aus dem Trinkwassernetz durch den AG
Menge: 2,000 St

**14.100 Bestandsunterlagen**
Bestandsunterlagen

  Es sind folgende Unterlagen 3fach, in Mappen
  geordnet, mit Inhaltsverzeichnis zu liefern:

- Anlagen- und Funktionsbeschreibungen sowie auf die
  eingebauten Geräte abgestimmte Gerätebeschreibungen

- Kopien behördlicher Prüfbescheinigungen und
  Werksatteste

- Protokolle über alle im Rahmen der Einregulierungsarbeiten durchgeführten Messungen

- Ersatzteilliste in gängigem Datenbankformat
  (Abstimmung vor Erstellung mit Nutzer erforderlich)
  für alle in der Anlage eingebauten Geräte, die einem
  Verschleiß unterliegen. Gerätebezeichnungen in
  Klartext mit Fabrikats- und Typenbezeichnung
  In den Prospektunterlagen sind die eingebauten
  Teile farbig zu markieren.

- Vollständige Berechnungsunterlagen  welche
  vom Auftragnehmer im Rahmen seiner Montageplanung
  gefertigt wurden.

- Unterschriebene Druckprotokolle.

- Unterschriebene Bestätigung der Einweisung.

- Errichterbestätigung

- Protokoll des Probebetriebs

Vorstehende Unterlagen sind in deutscher Sprache zu
liefern, die technischen Angaben haben nach DIN- Norm
zu erfolgen und die Maßeinheiten müssen den deutschen
Vorschriften entsprechen.

- Erstellen von Bestands- und Revisionsplänen auf CAD.
  Liefern dieser Unterlagen auf der gültigen Basis der
  Architekten- bzw. Bauplaner. Für die einzelnen Ge-
  werke sind entsprechende Layerstrukturen abzustimmen. Liefern der Bestands- und Revisionsunterlage
  als  CD-ROM sowie als Plott 3fach auf Papier
  farbig .

Die Planunterlagen sind im AutoCAD-System zu
erstellen und in dwg-Dateien zu übergeben.
Menge: 1,000 St

**14.110 Beckenreinigungsroboter**
Reinigungsroboter mit Mikroprozessorsteuerung für Schwimmbecken,
bestehend aus:
-CE-konformes Gerät mit 500 mm Absaugbreite
-2 Lamellenfilterpatronen 50/100μ, Filterfläche 1,25 m²
-4 Powerwalzen
-25 m Geräte-Schwimmkabel mit Anschlussstecker
-Leck Überwachung in Getriebe- und Steuerkammern
-Betriebsspannung: Schutzkleinspannung < 30 V DC
-Funkfernsteuerung spritzwassergeschützt und mit wählbarer Zeit Verzögerung
für Selbststart
-Aluminium-Transportwagen mit Steuerungseinheit und Abdeckung
-10 m Netzanschlusskabel
-LCD-Funktions-, Betriebs- und Serviceanzeige
-Betriebsstunden- und Reinigungszyklenzähler
-Automatikprogramm Fahrmuster X
- Bahnenfahrprogramm
-2 Jahre Garantie, ausgenommen Verschleißteile
- auf Wunsch auf 5 Jahre verlängerbar
868 MHZ
angebotenes Fabrikat:
'....................................................'
liefern und montieren
Menge: 1,000 St

### Titel 15 Wartung

*Hinweis: Wartungskosten*
Wartungskosten
Die Kosten für die Wartung werden gewertet und gehen in den Gesamtpreis ein.
Die Beauftragung der Wartung erfolgt dann separat.

**15.10 Angebot für einen Wartungsvertrag nach**
Angebot für einen Wartungsvertrag nach
AMEV-Vertragsmuster
Wartung der in dieser Ausschreibung beschriebenen vorgenannten kompletten technischen Anlage. Durchführung
aller Wartungstätigkeiten, zur Sicherstellung des Gewährleistungsanspruches der Gesamtanlage.
Vorlage einer Wartungsliste unterteilt nach periodischen Tätigkeiten
mit Angabe der Zeitabstände und nach Bedarf der durchzuführenden Tätigkeiten, gemäß VDMA-Richtlinien, Herstellerangaben, EVU, VDS, AMEV und den anerkannten
Regeln der Technik, sicherstellen der Funktions- und
Leistungsfähigkeit, Vermeiden von Anlagenstillständen
durch frühzeitiges Erkennen sich anbahnender Schäden,
beseitigen von Schwachstellen, kostenlose
Störungsbehebung mit 24 Stunden Notdiensteinsatz und
Garantieaustausch, protokollarische Auflistung aller
Wartungsergebnisse.
Kosten für An- und Abfahrt und Auslösung
sowie sonstige Zuschläge sind enthalten.

Wartung innerhalb der Gewährleistungszeit für das
Gewerk Badewasser-Technik.
Zeitraum: 4 Jahre.

Abrechnungseinheit: Wartungskosten pro Jahr!

Es wird ein gesonderter Wartungsvertrag am Ende der Bauzeit
abgeschlossen. Die Kosten für die Wartung werden jedoch in die
Wertung der Angebote einbezogen.
Menge: 4,000 a

**15.20 Notdienstzulage**
Zulage für Notdienstbereitschaft bei Havariefällen.
Der Auftragnehmer übernimmt für die Schwimmhalle
den 24-Stunden-Not- und Havariedienst für sämtliche
vorbeschriebenden badewassertechnischen Anlagen

Der Leistungsumfang umfasst insbesondere:
- die ständige Rufbereitschaft (24 Stunden täglich,
7 Tage die Woche, inklusive Wochenenden und Feiertagen),
- die unverzügliche Annahme von Störungs- und
Havariemeldungen,
- die zeitnahe Anfahrt im Störungsfall (24 Stunden),
- die Fehlersuche, Störungsbeseitigung sowie die
- Durchführung von Notreparaturen zur Sicherstellung
des Anlagenbetriebs,
- Maßnahmen zur Gefahrenabwehr und Schadensbegrenzung
bei Havarien,
- die Dokumentation der Einsätze sowie eine Rückmeldung
an den Betreiber der Schwimmhalle.

Der Not- und Havariedienst dient der Sicherstellung des
durchgehenden Betriebs der Anlagen und der Aufrechterhaltung
der Betriebs- und Nutzungssicherheit der Schwimmhalle.

Gesamtzeitdauer von 4 Jahren

Abrechnungseinheit: Zulagekosten pro Jahr!
Menge: 4,000 a

### Titel 16 Stundenlohnarbeiten

*Hinweis: Hinweis*
Stundenlohnarbeiten
zur Ausführung unvorhergesehener Arbeiten nach
Genehmigung durch die Fach-
Bauleitung.
In die Einheitspreise sind sämtliche Lohnnebenkosten
und Zuschläge für Schmutz,
Lärm und sonstige Erschwernisse einzukalkulieren.

**16.10 Obermonteur**
*** Bedarfsposition ohne GB
Menge: 10,000 h

**16.20 Monteur**
*** Bedarfsposition ohne GB
Menge: 15,000 h

**16.30 Hilfsmonteur**
*** Bedarfsposition ohne GB
Menge: 15,000 h

**16.40 Auszubildender**
*** Bedarfsposition ohne GB
Menge: 15,000 h

Nachhaltigkeit:
  Berechnungsfläche: NGF

USt %: 19,00
